# MH_Otto-Pankok-Gymnasium_2. BA_2026/2027_2026-05-12
Angebotsaufforderung (GAEB 90, DA83)
Vergabenummer: 500_5.2.0
Währung: EUR

## Zusätzlicher Text
ALLGEMEINE VERTRAGSBEDINGUNGEN - AVB

Die Ausschreibung ist eine öffentliche Ausschreibung. Es gelten die
Angebotsbedingungen nach VOB Teil A (EU) in der aktuell gültigen
Fassung. Als Vertragsgrundlage soll die VOB in aktueller Fassung mit
Teil B, DIN 1961 "Allgemeine Vertragsbedingungen für die Ausführung von
Bauleistungen" und Teil C "Allgemeine technische Vertragsbedingungen"
mit den gewerkespezifischen und fachspezifische DIN-Normen und ATV
vereinbart werden. Die DIN 18299 "Allgemeine Regelungen für Bauarbeiten
jeder Art" der VOB/C gilt immer übergeordnet.

Der Bieter wird in Folge und in den Anlagen als Bieter oder
Auftragnehmer (AN), der Bauherr als Bauherr oder Auftraggeber (AG)
bezeichnet.

Änderungen oder Ergänzungen an den Vergabeunterlagen, fehlende
Preisangaben in wesentlichen Positionen oder sonstige nach den
Vergabevorschriften wesentliche Mängel des Angebots können gemäß den
Bestimmungen der VOB/A-EU zum Ausschluss des Angebots führen.

Die Vorbemerkungen stellen übergeordnete Vertragsbedingungen für alle
auszuführenden Leistungen bzw. im Zuge der Vertragsabwicklung dar und
sind wesentlicher Bestandteil der Leistungsbeschreibung und des vom
Bieter zu erfüllenden Vertragssolls. Sie werden weiter ergänzt durch
einzelne Anlagen (u.a. Baubeschreibung, Logistikkonzept und Terminplan).
Die Vorbemerkungen und Anlagen beinhalten übergeordnete allgemeine,
besondere, zusätzliche sowie technische und organisatorische Bedingungen
und Regelungen, welche als übergeordnete Hinweise zur Kalkulation, zum
Leistungsumfang und zur Ausführung im Zuge der Leistungsbeschreibungen
im LV nicht ständig wiederholt wiedergegeben werden. Der Bieter hat
eigenständig alle in den Vorbemerkungen und Anlagen enthaltenen
Festlegungen, Hinweise, Bedingungen und/oder Beschreibungen zu beachten
und im Angebot bzw. im Zuge der Leistungsbewertung und Ausführung zu
berücksichtigen.

Die im Leistungsverzeichnis eingetragenen Angebotspreise (EP) gelten
immer für eine fachgerecht fertiggestellte und gebrauchsfertige
Leistung. Enthalten sind Lieferung, Lagerung oder Zwischenlagerung
(einschließlich Wetterschutz) und Verarbeitung von Baustoffen, Material
und Bauteilen, die Beistellung von Werkzeugen, Maschinen und Geräten,
alle Lohnkosten und Anfahrtskosten sowie eine abschließende Reinigung
der Baubereiche inkl. der Entsorgung von Resten und Müll.
Stellt der AN fest, dass Teilleistungen oder Material für eine
fachgerechte fertige Leistung nicht im LV enthalten sind, hat der AN
diese Leistungen oder das Material zwingend in die angebotenen EP mit
einzukalkulieren. Der AN hat in jeden Fall eine fachgerecht fertige
Leistung anzubieten und kann sich nicht nachträglich darauf berufen,
dass er weitere Leistungen benötigt um die Fertigstellung fachgerecht zu
realisieren.
Stellt der Bieter im Rahmen der Angebotsbearbeitung fest, dass für eine
fachgerechte Ausführung der ausgeschriebenen Leistungen wesentliche
Leistungen fehlen, hat er dies dem Auftraggeber vor Angebotsabgabe zudem
mitzuteilen.

Erforderliche Nebenleistungen wie sie u.a. in DIN 18299 in Pkt. 4
beschrieben werden oder in zugehörigen ATV und DIN Normen (siehe VOB/C)
erfasst sind, sind nicht gesondert ausgeschrieben. Der Bieter hat
entsprechende notwendige Leistungen, die er für seine Leistungen
benötigt, eigenständig zu bewerten und in die Einheitspreise aller
abgefragten Position mit einzukalkulieren.
Dies betrifft u.a. die Baustelleneinrichtung und notwendige
Arbeitsmaterialien, Schutzeinrichtungen wie ggf. Gerüste und
Absturzsicherungen, Werkzeuge, Geräte und Maschinen des AN. Sofern
einzelne, spezielle Punkte aus Nebenleistungen separat als Position im
Leistungsverzeichnis abgefragt werden, sind diese separat einzupreisen.

Der AN haftet als Errichter selbst für die betriebssichere Herstellung,
den Betrieb und den Auf-/Abbau sämtlicher Anlagen, Maschinen und
Werkzeuge zur Umsetzung seiner Leistung und seiner
Baustelleneinrichtung, sowie für die Einhaltung aller betreffenden
Vorschriften und Richtlinien, die seine Leistungen, seinen Arbeitsablauf
und die Sicherung seines Arbeitsbereiches betreffen.

Mit Abgabe des Angebotes versichert der Bieter, dass er keine
wettbewerbsbeschränkenden Absprachen getroffen hat und dass er die
gesetzlichen Vorgaben zur Arbeitszeit und zu Löhnen in eigenen Betrieb
vollumfassend berücksichtigt und einhält und die Einhaltung auch bei von
im eingesetzten Nachunternehmern durchsetzen wird.

Die Rechnungsstellung erfolgt im Original an den AG sowie zeitgleich per
E-Mail an den Fachplaner und die zuständige Objektüberwachung zur
Prüfung.

Sicherheit und Schutz
Der AG legt besonderen Wert auf die Sicherheit und den Schutz von
Dritten oder dem Arbeitspersonal und hat neben der Objektüberwachung
auch einen Koordinator für Sicherheit und Gesundheitsschutz für die
Baumaßnahme beauftragt.

Der zuständige Bauleiter, Fachbauleiter oder Vorarbeiter des AN hat alle
erforderlichen Maßnahmen zur Sicherung seiner Arbeitsbereiche nach den
gesetzlichen, polizeilichen und den Unfallverhütungsvorschriften sowie
der Arbeitssicherheit unter voller eigener Verantwortung auszuführen
oder diese zu veranlassen. Stellt der AN fest, dass vom AG oder Dritten
beigestellte Einrichtungen, welche er mit nutzt, nicht entsprechend den
Sicherheitsvorschriften vorhanden sind, ist dies der Bauleitung des AG
direkt zu melden.

Der AN haftet für sämtliche aus der Unterlassung solcher Maßnahmen dem
AG erwachsenden Schäden. § 10 Nr. 2 Absatz 1 Satz 2 VOB/B bleibt
unberührt. Der Bauleiter, Fachbauleiter oder Vorarbeiter des AN wird
sich mit dem SiGeKo des AG und der eingesetzten Objektüberwachung des AG
eng abstimmen.
Die Teilnahme an regelmäßigen Baubesprechungen ist verpflichtend und
wird nicht gesondert vergütet.

Der Zutritt der Baustelle von nicht befugten Personen (insb. Kindern)
wird im Grunde durch den vom AG hergestellten Bauzaun verhindert. Alle
vor Ort tätigen Personen sind aufgefordert Sicherheitslücken in diesem
Zaun umgehend zu melden und in jedem Fall einen unberechtigten Zutritt
sofort zu unterbinden (unberechtigte Personen von der Baustelle
verweisen).
Der AN hat für jeden Tag, an dem er auf der Baustelle tätig ist,
Bautagesberichte anzufertigen, die der Objektüberwachung wöchentlich zu
übergeben sind.
Sollten während der gesamten Bauzeit Beschädigungen an Nachbar- oder
öffentlichen Grundstücken, Straßen, Gehwegen etc. auftreten sind, diese
nach ordentlicher Beweisfeststellung nach Fertigstellung der Arbeiten
unverzüglich zu beseitigen.

Forderungen des Amtes für öffentliche Ordnung, der
Bauberufsgenossenschaften und sonstiger mitwirkender Behörden,
Amtsstellen und Körperschaften sind immer übergeordnet zu beachten.

## Zusätzlicher Text
ANLAGEN ZUM LV
Anlagen und Bestandteil des LV

- Bodengutachten vom 05.07.2018 und 26.03.2021
einschl. Analyse vom 18.03.2021

- Pläne (Übersicht 1.+2.  BA und Ausführungsplanung 2. BA-Freianlagen)
gem. nachfolgendem Verzeichnis.

Plannr.  Datum  Name
5.00 2025-05-14_MUE_OPG_BA1&2_Ausführ.-Planung_GESAMT-Index J
5.50 2026-02-06_MUE_OPG_BA2_5.50_Lageplan
5.51 2026-02-06_MUE_OPG_BA2_5.51_Sitzblock
5.52 2026-02-06_MUE_OPG_BA2_5.52_Rampentribüne Bauteil B
5.53 2026-02-06_MUE_OPG_BA2_5.53_Rampentribüne Bauteil C
5.54 2026-02-06_MUE_OPG_BA2_5.54_Systemschnitt Rampenweg
5.55.1 2026-02-06_MUE_OPG_BA2_5.55.1_Übersicht Einfassungsteine
5.55.2 2026-02-06_MUE_OPG_BA2_5.55.2_Konstruktion Einfassungsteine
5.55.3 2026-02-06_MUE_OPG_BA2_5.55.3_Treppe Eingang
5.56 2026-02-06_MUE_OPG_BA2_5.56_Detail Treppe
5.57 2026-02-06_MUE_OPG_BA2_5.57_Übersicht Handläufe
5.58 2026-02-06_MUE_OPG_BA2_5.58_Details Handläufe
5.59 2026-02-06_MUE_OPG_BA2_5.59_Verbindungstreppe
5.60 2026-02-06_MUE_OPG_BA2_5.60_Konstruktion Verbindungstreppe
5.61 2025-04-22_MUE_OPG_BA2_5.61_Detail Konstruktion Geländer Rampe
5.62 2026-02-06_MUE_OPG_BA2_5.62_Konstruktion Treppe u. Geländer
5.63 2026-02-06_MUE_OPG_BA2_5.63_Regeldetails
5.71 2026-02-06_MUE_OPG_BA2_5.71_Stahlkonstruktion

## LANDSCHAFTSGÄRTNERISCHE ARBEITEN_2. BA
Datum: 12.05.26

*Hinweis*
HINWEIS FOTOS
Hinweis:
Fotos zur Veranschaulichung wurden dem LV beigelegt.
Sie sind nicht Bestandteil der GAEB-Datei.

*Hinweis*
TECHNISCHE VORBEMERKUNGEN (BAUDURCHFÜHRUNG)
Otto-Pankok-Gymnasium Von-Bock-Straße 81, 45468 Mülheim
an der Ruhr
Außenanlagen (Schulhof)

1.1  PROJEKTBESCHREIBUNG
Die Stadt Mülheim an der Ruhr hat mit dem Teilabriß und
dem Ersatzneubau die städtische Otto-Pankok-Schule an
der Von-Bock-Straße weitgehend saniert. Die Maßnahme
findet im laufenden Betrieb statt.
In diesem Zusammenhang werden die auch Außenanlagen des
Schulgrundstücks neugestaltet. Das Grundstück befindet
sich in direkter Nähe zu der Mülheimer Innenstadt und
wird von der Gaußstraße, Oberstrasse und Von-Bock-
Straße umschlossen. Der Schulhof gliedert sich in zwei
Bauabschnitte, bei den Garten- und
Landschaftsbauarbeiten im 1. Bauabschnitt (oberer
Schulhof) handelt es sich um Restarbeiten im Bereich
der zwischenzeitlich aufgestellten Container für den
Schulbetrieb. Diese Arbeiten sollen zuerst
fertiggestellt werden.

Die Freianlagen im 2. BA, den unteren
Pausenhofabschnitten in Richtung Adolfstraße sind ab
Mitte der Sommerferien 2026 bis Anfang Februar 2027
auszubauen und fertig zu stellen.
Dem engen Zeitplan entsprechend sind ausreichend
Arbeitskräfte und Maschinen einzukalkulieren!

Sämtliche Materialbestellungen (Pflaster, Abläufe,
Schüttgüter und Ausstattungen usw.) müssen durch den
Auftragnehmer (AN) direkt nach Beauftragung und
erfolgter Abstimmung mit der BL erfolgen. Die
bestätigten Liefertermine sind im Anschluss unmittelbar
an die Bauleitung zu kommunizieren.

Bearbeitungsfläche insgesamt ca. 2.400 m2
Leistungsumfang Neubau Platz- und Wegeflächen
Asphaltflächen  ca. 1.050 m2 (teilweise auf vorh.
Tragschichten)
Pflasterflächen  ca. 600 m2
Einfassungen  ca. 510 m
Betonfertigteile div.  ca. 50 m
Kastenrinnen  ca. 110 m

Gem. dem anliegenden Bauablaufplan 5.0 (2-teilg:
Bereich "Ost" und "West") gliedert sich die Ausführung
der Garten- und Landschaftsbauarbeiten in drei räumlich
und zeitlich begrenzte Teilbereiche:

Vorgesehene Ausführungszeiten laut derzeitigem
Bauzeitenplan:
Beginn: ca. 01. Oktober 2026
1. Beginn im Oberen Schulhofbereich, Restarbeiten des
1. BA. (Aufenthaltsbereich Gaußstraße sowie Fläche am
Parkplatz und Eingang Von-Bock-Straße)
2. untere Pausenhöfe im Bereich der abgebrochenen
Pavillonbauten
(zwischen Adolfstr. und dem oberen Pausenhof vor dem
Schulgebäude)

Fertigstellung: März 2027

Pflanzarbeiten sind im Herbst 2026, Frühjahr 27 (etwa
ab Ende Oktober) auszuführen. Ferner ausgenommen sind
die Ausstattungen, die unter den notwendigen
Sicherheitsaspekten und in Abstimmung mit Schule und
Bauleitung auch im laufenden Schulbetrieb montiert
werden können.

Die beschriebenen Freianlagen sind so zu kalkulieren,
dass der Schulbetrieb nach den Sommerferien 2026 ohne
Beeinträchtigungen starten kann.
Die Arbeiten an Mobiliar und Ausstattungen sind nach
den Ferien im laufenden Schulbetrieb möglich. Jedoch
unter Berücksichtigung des Schulbeginns bzw. Schulendes
(Betreten bzw. Verlassen der Schule durch die
Schüler*innen) sowie der Pausenzeiten möglich.
Anlieferungen mit größeren LKW oder vermehrter
Fahrverkehr ist auf die Nachmittagsstunden (ab 14:00
Uhr) zu legen.
Die genauen Ausführungszeiten mit Einschränkungen sind
im Vorfeld mit der Bauleitung und Schulleitung
abzustimmen. Ein möglicher Einbau bzw. Pflanzung, in
den Herbstferien 2026 sind einzukalkulieren!

1.2  ERSCHLIEßUNG DER BAUSTELLE
Die Baustelle ist nur von Osten über die Gaußstraße
sowie über die Stichstraße von der Adolfstraße und von
der Von-Bock-Straße zu erreichen.
Lagerflächen stehen dem Galabauer nur innerhalb der
Baufelder zur Verfügung.
Für Nutzungen von Randbereichen an der Gaußstrasse
sowie der Adolfstraße ist vom Auftragnehmer eine
straßenverkehrsrechtliche Genehmigung für Baustellen
beim örtlichen Ordnungsamt mind. 14 Tage vor Baubeginn
zu beantragen und die Kosten einzukalkulieren. Für die
Anlieferung usw. sind die beengten Straßenverhältnisse
vor der Baustelle zu berücksichtigen.
Die Zufahrt in den Bauplatz und die innere Erschließung
auf dem Grundstück sind vom späteren AN
eigenverantwortlich hinsichtlich ihrer Tragfähigkeit
und der Wahl der Fahrzeugklasse zu überprüfen und mit
der Bauleitung abzustimmen.

Die öffentlichen Verkehrsflächen sind während der
Bauzeit vor Beschädigungen zu schützen und von
Verunreinigungen freizuhalten.
Bei Bedarf sind Stahlplatten vorzuhalten. Angrenzende
Beete und Wegeflächen etc. sind zu schützen.
Sollten Schäden an öffentlichen Belägen oder
Ausstattungsgegenständen entstehen, sind diese nach
Beendigung der Arbeiten fachgerecht und unentgeldlich
zu beseitigen.

Es ist einzukalkulieren, dass das Hauptbaufeld nur über
die o.g. Zufahrt a. d. Stichstraße von der Adolfstraße
zu erreichen ist. Der AN muss sich somit beim Ausbau
von hinten nach vorne (Zufahrt) herausarbeiten!
Ein entsprechender Ablauf ist insbesondere hinsichtlich
der Ausstattungselemente einzukalkulieren.

1.3  BAUSTELLENBETRIEB
Hierzu zählen insbesondere die Kosten der Sicherung der
Baustelle sowie Kosten zur Gewährleistung von
Sicherheit und Gesundheitsschutz von Arbeitnehmern auf
der Baustelle und Passanten. Diese Leistungen, die ohne
besondere Erwähnung im Vertrag zur vertraglichen
Leistung gehören, sind einzukalkulieren. Dazu zählen
insbesondere:

Die Mindest-Voraussetzung zur Erfüllung der
Vorschriften bezüglich der Sicherheit und des
Gesundheitsschutzes von Arbeitnehmern, insbesondere
Sanitärcontainer/WC ist vom AN herzustellen. Vor dem
Einrichten der Baustelle hat der AN mit der örtlichen
Bauüberwachung die beabsichtigte
Baustelleneinrichtung und Lagerung von Materialien und
Maschinen abzustimmen.

Zu den vertraglichen Leistungen, die durch die
vereinbarten Preise abgegolten werden, gehören (wenn im
Leistungsverzeichnis keine besonderen Positionen
vorgesehen sind):

Die Erschwernisse durch vorhandene oder zu verlegende
Versorgungsleitungen beim Aushub, Wiederfüllen,
Sicherung und Verlegen.

Die Mitwirkung bei der Abnahme einschl. Stellen der
Hilfskräfte und Geräte.

Absperren und Beleuchten der Baustelle:
Das Besorgen, Anfahren, Aufstellen, Vorhalten, Abbauen
und Abfahren der erforderlichen Absperrungen,
Sicherungen und Umleitungen der Aufrechterhaltung des
fußläufigen Verkehrs. Die Absperrungen und Sicherungen
der Baustelle sind mit geeigneten Absturzsicherungen/
Zäunen auszuführen.
Die Kosten für Vorhalten, Unterhalten und Betrieb der
Geräte, Anlagen und Einrichtungen einschließlich
Mieten, Pacht, Gebühren und dergleichen werden nicht
besonders vergütet und sind in die Einheitspreise
einzurechnen.

Sicherheitsüberwachung:
Schutz- und Sicherheitsmaßnahmen nach den
Unfallverhütungsvorschriften und behördlichen
Bestimmungen.
Der AN hat seine Angestellten und sonstigen Mitarbeiter
auf die Sicherheitsvorkehrungen deutlich hinzuweisen.
Sämtliche sich auf der Baustelle befindlichen Personen
haben auf die Weisungen der Bauleitung uneingeschränkt
Folge zu leisten. Bei Zuwiderhandlung übernimmt der AG
bzw. die Bauüberwachung keine Haftung der daraus
resultierenden Schäden an Personen und Sachen.
Sicherungsmaßnahmen sind abzustimmen.

Anschlüsse/ Versorgung für den Baubetrieb:
Erstellen der erforderlichen Ver- und
Entsorgungsleitungen für den Baustellenbetrieb in
Absprache mit den beteiligten Dienststellen.
Sämtliche Anschlussgebühren, Abgaben, Mieten und
Versorgungskosten während der Bauführung sind zu
berücksichtigen.

Messungen für das Ausführen und Abrechnen der Arbeiten,
inkl. Geräte und  Personal, Abrechnungsrelevante
Aufmaße sind gemeinsam mit der Bauleitung des AG bei
Baubeginn durchzuführen.

Beleuchten, Beheizen und Reinigen der Aufenthalts- und
Sanitärräume für die Beschäftigen des AN.
Heranbringen von Wasser und Energie von den Anschlüssen
zu den Verwendungsstellen

Befördern aller Stoffe und Bauteile von den
Lagerstellen auf der Baustelle bzw. den in der
Leistungsbeschreibung angegebenen Übergabestellen zu
den Verwendungsstellen und etwaiges Rückbefördern.

Sichern der Arbeiten gegen Niederschlagswasser, mit dem
üblicherweise gerechnet werden muss, und seine etwaige
Beseitigung.

Entsorgen von Abfällen aus dem Bereich des
Auftragnehmers sowie Beseitigen der Verunreinigungen,
die von den Arbeiten des Auftragnehmers herrühren.

Verkehrssicherung (Kennzeichnen) der Baustelle
nach Angabe des Auftraggebers, entsprechend der StVO:
Der Baustellenbereich ist während der vertraglichen
Bauzeit
mit den erforderlichen Verkehrszeichen gemäß den
Richtlinien für die Sicherung von Arbeitsstellen auf
Straßen (RSA), sowie gemäß ZTV-SA StB abzusichern.
Des weiteren ist der Baustellenbereich mit
Absperrungen, Leit- und Schutzeinrichtungen zu
versehen, zu unterhalten und in dem notwendigen, bzw.
angeordneten Umfang zu beleuchten.
Während der gesamten Bauzeit obliegt dem AN die
Verkehrssicherungspflicht.
Es hat mindestens täglich eine Überprüfung der
Baustellenabsicherung und der Verkehrsführung durch den
AN stattzufinden.
Das Anpassen der gesamten Verkehrssicherung und
Absperrung des Baustellenbereiches an die wechselnden
Abschnitte und Bauzustände ist im Pauschalpreis
einzurechnen.

2.  ORTSBESICHTIGUNG
Vor Abgabe des Angebotes wird dem AN empfohlen, das
beschriebene Gelände
zu besichtigen und sich ein genaues Bild über den
Umfang der zu
erbringenden Leistungen zu machen.

3.  BAUABLAUF
Nach der Auftragsvergabe ist in Abstimmung mit der
Stadt Mülheim an der Ruhr und dem Projektsteuerer
(Hütténes GmbH Architekten, Mülheim an der Ruhr) ein
Bauablaufplan zu erstellen, der die Randbedingungen des
AG (Schule im Betrieb) berücksichtigt.

4.  TERMINPLAN
Der AN hat vor Baubeginn in Abstimmung mit dem AG und
auf Basis des allgemeinen Bauzeitenplanes einen
verbindlichen Terminplan, nach den beauftragten
Gewerken unter Zugrundelegung der Bauphasen getrennt
als Balkenterminplan (Wochen), in 3-facher Ausfertigung
dem AG zu überreichen. Dieser ist wenn notwendig in
Abstimmung mit den benachbarten Gewerken und dem
Auftraggeber anzupassen.

5.  BAUBESPRECHUNGEN
Der verantwortliche Bauleiter des AN hat während der
Bauzeit an den regelmäßig stattfindenden  Baustellen-
und darüber hinaus an direkten Koordinierungsgesprächen
mit den Beteiligten anderer Gewerke und der Bauleitung
teilzunehmen.

6.  ABRECHNUNG
Die Rechnungsstellung erfolgt im Original an den
Bauherrn sowie zeitgleich per
E-Mail an den Fachplaner zur Prüfung. Bei Teilzahlungen
wird nach VOB/B §17 (6) die jeweilige freigegebene
Rechnungssumme um 10% gekürzt, bis zu einer maximalen
Summe von 5% der Bruttoauftragssumme.
Die Mengenermittlung für die Abrechnung von Stoffen
erfolgt generell nach örtlichen Aufmaßen. Zur Kontrolle
sind durch den AN zu erstellende Soll-Ist-Vergleiche
auf Basis der Lieferscheine, Original-Wiegekarten und
Auf- und Abtragsprofilen einzureichen. Flächen,
Rauminhalte und Längen werden, sofern nicht anders
beschrieben, in der Abwicklung ermittelt. Bei
elektronischer Bauabrechnung müssen die Richtlinien der
elektronischen Bauabrechnung eingehalten werden.
Dementsprechend müssen die Abrechnungsprogramme eine
REB-Zertifizierung vorweisen. Die REB Allg. (Allgemeine
Bedingungen für die Anwendung der REB-Verfahrens-
Beschreibung) und die REB VB 20.214 (Auswertung
elektronischer Tachymeteraufnahmen), sowie alle übrigen
REB- Verfahrensbeschreibungen sind in den aktuellen
Ausgaben anzuwenden.

7.1  PLANUNTERLAGEN
Nach Zuschlagserteilung werden dem Auftragnehmer alle
vorhandenen, für die Ausführung erforderlichen Pläne
überreicht. Er hat sie auf Richtigkeit und
Übereinstimmung zu überprüfen.

7.2  MAßANGABEN
Die im LV angegebenen Maße sind nur Richtmaße. Nach
Auftragserteilung sind die Maße eigen- verantwortlich
vom AN auf Plausibilität zu überprüfen und eventuelle
Unstimmigkeiten unverzüglich und vor Ausführung der
Arbeiten der Bauüberwachung mitzuteilen, um ihr die
Möglichkeit einzuräumen, planerisch zu reagieren.

8.  LEISTUNGBESCHREIBUNG ALLGEMEIN
Die Beschreibungen der einzelnen Leistungen des
Leistungsverzeichnisses sind z.T dem Standardleistungsbuch für das Bauwesen (StLB) entnommen.
Bieterergänzungsfelder in den Beschreibungen des
Leistungsverzeichnises sind vom Bieter auszufüllen. In
der Leistungs- beschreibung bedeutet Nach besonderer
Anordnung des AG, dass auch mit der Vorbereitung zur
Ausführung erst nach besonderer Anordnung zu beginnen
ist.

9.  LAGERFLÄCHEN
Lagerflächen im Freien werden vom AG in begrenztem
Umfang unentgeltlich im Baufeld zur Verfügung gestellt.
Die Lagerung der Materialien ist mit der örtlichen
Bauüberwachung bzgl. Menge und Ort gemeinsam
festzulegen.
Gebäudeeingänge, Flucht- oder Rettungswege sind ständig
von Baumaterial freizuhalten.

10.  GERÄTEEINSATZ
Es dürfen ausschließlich Maschinen und Geräte zum
Einsatz kommen, die den Vorschriften zum Schutz gegen
Baulärm und den Bestimmungen des Immissionschutzes
entsprechen. Eventuelle Verschmutzungen der Fahrbahnen
und Gehwege müssen umgehend ohne Aufforderung beseitigt
werden. Für die Säuberungsarbeiten wird keine besondere
Vergütung gewährt.

11.  UMWELTVERTRÄGLICHKEIT
Der Einsatz von chemischen Unkrautbekämpfungsmitteln
ist nicht gestattet. Grundsätzlich sind Materialien zu
verwenden, die keine umweltbelastenden Substanzen
absondern.

12.  SICHERUNGEN IM BESTAND

12.1  DES VORHANDENEN BAUMBESTANDES
Das Grundstück wird durch einen großen Baumbestand
geprägt. Im Randbereich befinden sich Bäume mit
Stammdurchmessern von ca. 20-50 cm und
Kronendurchmesseren von ca. 10 m.
Dem Schutz- und Erhalt der Bäume hat absolute
Priorität.

Bei allen Arbeiten im Baumumfeld sind :
- RAS-LP4: Richtlinie für die Anlage von Straßen Teil:
Landschaftspflege  Abschnitt 4 "Schutz von Bäumen und
Sträuchern im Bereich von Baustellen"
- DIN 18920: "Schutz von Bäumen, Pflanzbeständen und
Vegetationsflächen bei Baumaßnahmen"
- BNatschG / LnatschG: Naturschutzgesetzen des Bundes
und der Länder
Baumschutzsatzungen / Bebauungspläne der Kommunen
- Bei Arbeiten nach VOB nach Vereinbarung die ZTV-
Baumpflege
grundsätzlich zu beachten.

Sämtliche Arbeiten im Wurzelraum der Bäume werden im
Verlauf der Bauzeit durch Ausführung folgender
flankierender Maßnahmen i. S. des Baumschutzes
unterstützt:
- Bauarbeiten, die zu einer Verletzung von Bäumen
führen können, sind den zuständigen Behörden und der
Bauleitung vor Ausführungsbeginn rechtzeitig
anzukündigen und mit diesen abzustimmen.
- Im Arbeitsraum der Bäumen ist ein Schutzzaun um den
Bereich der Kronentraufe (Kronendurchmesser zzgl. 1,
50m) aufzustellen, wenn dies nicht möglich ist, ist der
Schutzzaun entsprechend kleiner zu bauen und der
Wurzelraum durch Lastdruckverteilungsplatten auf
Kiessschüttung schützen.
- Kein Befahren ungeschützter Wurzelbereiche.
- Keine Materiallagerung unter Bäumen.
- Erdarbeiten im Bereich der Traufe dürfen nur in
Handarbeit ausgeführt werden.
- Freigelegte Wurzeln müssen sofort vor Austrocknung
geschützt (z.B. Jute- oder Frostschutzmatten) und
dauerhaft feucht gehalten werden. Beschädigte Wurzeln
sind fachgerecht zu behandeln.

Die Maßnahmen sind, sofern nicht in den
Leistungsbeschreibungen beschrieben, in den
Einheitspreisen einzukalkulieren.

12.2  SICHERUNG VORHANDENER LEITUNGEN
Vor Beginn der Arbeiten hat sich der AN über die Lage
und den Verlauf aller unter- und oberirdischen Ver- und
Entsorgungsleitungen zu informieren.
Im Einvernehmen mit dem Energieträger sind vom AN
Vorkehrungen zu treffen, um Beschädigungen zu
vermeiden.
Durch verursachte Beschädigungen, gleich aus welchem
Grund, sind die Kosten für die Wiederherstellung vom AN
zu tragen.
Werden bei Aushubarbeiten Kabel oder Leitungen
freigelegt, so ist dies sofort der Bauleitung zu
melden. Bis auf weitere Anweisungen sind die Arbeiten
in der Nähe des Kabels bzw. der Leitung einzustellen.
Elektrische Leitungen sind in jedem
Fall als in Betrieb stehend zu betrachten. Der AN
verpflichtet sich, diese Bestimmungen dem Personal auf
der Baustelle bekanntzugeben.

13.  BAUTAGEBUCH UND BAUZEITENPLAN
Zur systematischen und lückenlosen Erfassung von Daten
und Informationen über den Verlauf der Bauarbeiten ist
ein Bautagebuch vorzusehen. Dieses ist vom
verantwortlichen Bauführer/Vorarbeiter zu führen. In
Form von Tagesberichten sind darin der tatsächliche
Arbeitsablauf, Personal-, Maschinen- und
Materialeinsatz lückenlos nachzuweisen. Die Berichte
sind der Bauüberwachung des AG unaufgefordert
wöchentlich einzureichen.
Außerdem ist vor Baubeginn ein Bauzeitenplan zu
erstellen, aus dem die Grobzeitplanung der in den
Titeln des Leistungsverzeichnisses aufgeführten
Leistungsabschnitte in zeitlicher Abfolge aufgeführt
sind.

14.  KAMPFMITTEL
Die Bearbeitungsflächen wurden durch den
Kampfmittelbeseitigungsdienst (KBD) an Hand von
Luftbildern ausgewertet. Die Fläche wurden zur Bebauung
freigegeben.

15.  ABFALLENTSORGUNG
Gemäß DIN 18299 ist die Abfallbeseitigung eine
Nebenleistung. Alle am
Bau beteiligten Firmen haben ihre Abfälle von der
Baustelle täglich zu
entfernen und zu entsorgen. Die Bauleitung wird im
Rahmen der örtlichen
Bauüberwachung Kontrollen durchführen. Auf die
gesetzlichen Pflichten
zur Vermeidung und Verwertung wird hingewiesen.
Der Nachweis einer fachgerechten Materialentsorgung
erfolgt über
Annahmescheine von Recyclinganlagen oder Deponien.
Transportscheine sind
als Nachweis der Entsorgung nicht zulässig.

Der in LV-Positionen enthaltene Begriff -entsorgen-
beinhaltet, dass
anfallende Transportkosten und Deponie- bzw.
Entsorgungsgebühren mit einzukalkulieren sind.

16.  LIEFERSCHEINE; STUNDENZETTEL UND RAPPORTE
Zum Nachweis der richtigen Lieferung müssen
Originallieferscheine nach
der Anlieferung der Materialien der Bauleitung
vorgelegt und der
Schlussrechnung beigefügt werden.
Stundenzettel und Rapporte sind der Bauleitung
wöchentlich vorzulegen.
Bei Schüttgütern ist für die Abrechnung grundsätzlich
ein Soll-Ist-
Vergleich zu erstellen.

17.  BODENARBEITEN UND HOMOGENBEREICHE
Beschriebene Leistungen werden eingruppiert in die
geotechnische Kategorie (gem. DIN EN 1997-1: 2009-09
"Eurocode 7", DIN 1054 sowie der DIN 1997-2 und DIN
4020): GK1 (kleiner Erdbau)
Bis in die Tiefe von ca. 1,20 m ist Mittel-Grobschluffe
vorzufinden. In Tiefen zwischen i. M. ca. 0,20 bis ca.
0,70 m z. T. mit Bauschutt durchsetzt.
Auf Grund der im Bodengutachten nicht behandelten bzw.
dargestellten Homogenbereiche (HB) wird die Einteilung
der neuen Klassifizierung, nach DIN 18300 in
Homogenbereiche, wie folgt vorgenommen:

Auffüllungen: Homogenbereich A DIN 18300
(kein gewachsener Boden, teilweise mit Schotter und
Schutt durchmischt,
leicht bis mittelschwer zu lösen)

Oberboden: Homogenbereich O DIN 18320
  (ehemals BK 1 DIN 18300) leicht lösbar

Boden:  Homogenbereich B1 DIN 18300
  (ehemals BK 2-3) leicht lösbar
  Homogenbereich B2 DIN 18300
  (ehemals BK 4-5) leicht bis mittelschwer lösbar

Felsen:  Homogenbereich X1 DIN 18300
  (ehemals BK 6) schwer lösbar
  (schieferartig und/oder porös)

  Homogenbereich X2 DIN 18300
  (ehemals BK 7) sehr schwer lösbar (feste Masse)

Die Lösbarkeit der Böden bzw. Auffüllungen, die im LV
beschriebenen wurden, sind überwiegend  als "leicht"
bis "mittelschwer" lösbar einzukalkulieren.

18.  UMRECHNUNGSFAKTOREN SCHÜTTGÜTER:
Schotter nat. Gesteinskörnung  t / m³  =Faktor 2,2
(verdichtet)
  =Faktor 1,8 (geschüttet)
Schotter RC  t / m³ = Faktor 2,0 (verdichtet)
  =Faktor 1,7 (geschüttet)
Oberboden  t / m³ = Faktor 1,6
Kies 0/32  t / m³ = Faktor 1,8
Sand 0/5  t / m³ = Faktor 1,7
Rheinsand 0/2  t / m³ = Faktor 1,6
Silbersand 0/5  t / m³ = Faktor 1,45
Asphalt  t / m³ = Faktor 1,9 (verdichtet)

### Bereich 1 RESTARBEITEN UND ERGÄNZUNGEN IM BEREICH BA 01

#### Titel 1.10 VORBEREITENDE ARBEITEN

*Hinweis*
HINWEIS BAUSTELLENEINRICHTUNG
Die Kosten für das Vorhalten der Geräte und Maschinen
sowie deren Unterhaltung und Betrieb dürfen nicht in
die Pauschale der Baustelleneinrichtungspositionen
eingerechnet werden. Sie sind auf die Einheitspreise
umzulegen, sofern im LV nicht besondere Pos. für
spezielle Einrichtungen aufgeführt sind.
Die Einrichtungspauschale bleibt auch bei Änderung der
Auftragssumme bzw. des Leistungsumfangs unverändert.

**1.10.10 Baustelleneinrichtung**
Einrichten, Vorhalten, Räumen der
Baustelleneinrichtung.

Anfuhr, Abladen, Aufstellen und Umbauen aller für die
Bauausführung erforderlichen Einrichtungen wie Gerüste,
Bauwagen, Lagerschuppen, Aufenthaltsräume und
Abortanlagen/WC.
Sicherung und Beleuchtung der Baustelle.
Heranbringen von Strom ab Verteiler nach Erfordernis
auf der Baustelle.

Die Reinigung der Zufahrtswege und die Beseitigung von
Abfallstoffen aus dem Bereich der Baustelleneinrichtung
ist arbeitstäglich vom AN durchzuführen, der Aufwand
ist mit der Position Einrichten der Baustelle pauschal
abgegolten. Öle, Schmiermittel und Fette dürfen z.B.
nur an geeigneten, gesicherten Stellen innerhalb der
Baustelle gelagert werden. Es sind entsprechende
Auffangwannen gemäß den gesetzlichen Bestimmungen zu
verwenden.

Vorhalten der Baustelleneinrichtung für die Dauer der
Ausführungszeit.

Die vom AG zur Verfügung gestellten Flächen für die
Baustelleneinrichtung sind nach Fertigstellung der
Maßnahme wieder ordnungsgemäß herzurichten. Alle damit
verbundenen Kosten sind in die Position einzurechnen.
Menge: 1,000 Psch
Zuordnung: 591

**1.10.20 Baustellenbanner anfertigen lassen, montieren, vorhalten**
Baustellenbanner nach Vorgaben der Stadt Mülheim an der
Ruhr, Immobilienservice,
anfertigen, montieren, vorhalten und nach Beendigung
der Baustelle demontieren und beseitigen.

Größe ca. 1,5m x 2,0m,
winddurchlässige Mesh PVC-Plane,
300g/m² DIN 4102-1,
B1-zertifiziert (schwer entflammbar),
rundum Flachsaum mit seitlichen Ösen zur Befestigung am
Bauzaun bzw. dem vorhandenen Stahlmattenzaun,
inkl. einseitigem Latexdruck,
gemäß bereitgestellter druckfertiger Bilddatei.
Menge: 1,000 Stk
Zuordnung: 591

**1.10.30 Bauzaun liefern, aufstellen, vorhalten und räumen**
Stabgitterelementen, mobil, Elemente zueinander gegen
Entnahme fest verbunden / verschraubt,
mit Verbindungselementen gem. Herstellersystem,
Pfostenhalterungen aus Betonwerksteinelementen
Fabrikat: z.B. Typ 'Heras', 'Schwarzfeller' oder
gleichwertiger Art,
inkl. aller erforderlichen Zugangsfelder und -tore,
sofern bautechnisch erforderlich,
Aufstellung ggf. auch in Teilabschnitten nach Anweisung
durch AG,
bautechnisch bedingtes Versetzen des Bauzaunes bis 15 m
liegt im Verantwortungsbereich des AN und wird nicht
gesondert vergütet.
Die Vergütung erfolgt bei betriebsfertiger Aufstellung
zu 70 % und nach Ab- bzw. Rückbau zu 30 %.
Menge: 220,000 m
Zuordnung: 591

**1.10.40 Baumschutzzaun für Stammbüsche/Solitärgehölze, Höhe 2 m**
Holzbohlenzaun als Baumschutzzaun aufstellen,
Höhe 2 m zum Sichern des gesamten Kronentraufbereichs
von besonders schützenswerten Einzelbäumen, auf
unbefestigten Untergrund aufstellen
(in Form eines Zaun-Viereck, entspricht mind. 12 m
Zaunlänge),
für die Dauer der Ausführungsfrist vorhalten inkl.
tägl. Kontrolle mit Protokollführung, Beseitigung von
Schäden und evtl. Wiederaufstellen, nach Beendigung der
Baumaßnahme beseitigen.
Konstruktion:
Pfosten mind. 8/8 cm,
auf 2 m Höhe mind. 4 Querbohlen mit einem Querschnitt
von Breite mind. 15 cm und Stärke mind. 2 cm.
Die Elemente sind untereinander verschraubt.
Abrechnung nach Anzahl Bauzaun-Viereck.
Menge: 1,000 Stk
Zuordnung: 591

**1.10.50 Schutz der zu erhaltenden Bäume Stammd. bis 40 cm, Brettermantel**
Schutz gegen mechanische Schäden für Bäume durch
Brettermantel einschl. Polsterung mit
Drainagerohrleitung DN 150 mm gegen den Baum herstellen
und nach Beendigung der Baustelle beseitigen.
Die DIN 18920, Schutz von Bäumen, Pflanzenbeständen ...
ist zu beachten.
Stammdurchmesser bis 40 cm,
Mindestabstand vom Stamm 15 cm,
Die Bretter dürfen nicht auf dem Wurzelanlauf (-Hals)
aufstehen. Die Bohlen sind dauerhaft auf diese Höhe zu
halten (ggf. abpolstern).
Mindesthöhe 2 m,
Mindestdicke der Bretter 24 mm, anfallendes Material
wird Eigentum des AN.
Abrechnung: 70 % nach Lieferung und Anbringen
Rest nach Abbau und Abtransport.

Der Baumschutz ist für den gesamten Zeitraum der
Maßnahme zu gewährleisten, regelmäßig zu überprüfen und
Instand zu halten.

Abrechnung nach Anzahl
Menge: 5,000 Stk
Zuordnung: 593

**1.10.60 Schutz der zu erhaltenden Bäume, Stammd. bis 60 cm,**
Schutz gegen mechanische Schäden für Bäume wie
Vorposition, jedoch:
Stammdurchmesser bis 60 cm.
Menge: 10,000 Stk
Zuordnung: 593

**1.10.70 Schutz der zu erhaltenden Bäume, Stammd. bis 80 cm**
Schutz gegen mechanische Schäden für Bäume wie
Vorposition, jedoch:
Stammdurchmesser bis 80 cm.
Menge: 5,000 St
Zuordnung: 593

**1.10.80 Schutz der zu erhaltenden Bäume, Stammd. bis 100 cm**
Schutz gegen mechanische Schäden für Bäume wie
Vorposition, jedoch:
Stammdurchmesser bis 100 cm.
Menge: 1,000 Stk

**1.10.90 Stahlplatten liefern und vorhalten**
Baumscheiben im Bereich der Baustraße abdecken mit
Stahlplatten.
Platten in den Abmessungen z.B. ca. 3,00 x 2,20 m.
Bemessungsstärke: für Schwerlastverkehr (Müll-/FW-
Fahrzeug) geeignet ca. 14 mm.

Hinweis: Nutzungsspuren (z.B. Verzug/Beulen) durch das
Befahren mit Baufahrzeugen Dritter bewirken keinen
Anspruch des AN (Lieferanten) auf Ersatz durch den
Auftraggeber!

Die Platten sind ggf. mit  einem 5-10 cm starken Sand-/
Splittbett in Teilbereichen auszurichten.
Einzukalkulieren sind das einmalig Liefern,
abtransportieren, Vorhalten und Umlegen bei Bedarf.

Abrechnung nach Flächenaufmaß.
Menge: 15,000 m2
Zuordnung: 593

#### Titel 1.20 TERRASSE- FAHRRADSTELLPLÄTZE AN DER GAUßSTRAßE

##### Untertitel 1.20.1 RÜCKBAU CONTAINERPLATZ

*Hinweis*
RÜCKBAU, AUSHUB UND ENTSORGUNG

**1.20.1.10 Betonpflaster diverser Art und Größe aufnehmen, lagern**
Rechteckpflaster u.ä, einschl. Bettung flächig
aufnehmen und zur Wiederverwendung auf Paletten
stapeln, und zum Lagerplatz zu befördern,
Förderweg bis 300 m,
in Einzelflächen von ca. 2 - 100 m2,
Abmessungen:
- Pflaster: bis 10/20/8 cm
- Bettungsstärke: ca. 4 cm
-Schottertragschichtstärke: ca. 25 cm.

Anfallende Stoffe seitlich lagern und neu verlegen.
Eine Zwischenlagerung ist einzuplanen während Einbau
Winkelteile
Paletten sind für die Zeit der Lagerung kostenfrei zur
Verfügung zu stellen.
Die Steinstapel sind mittels Vakuumfolie
verschiebsicher einzupacken.

Abrechnung nach Flächenaufmaß.
Für die Sicherheit der lagernden Materialien ist der AN
verantwortlich.
Abrechnung gem. Voraufmaß.
Menge: 70,000 m2

**1.20.1.20 Betonpflaster diverser Art und Größe aufnehmen u. entsorgen**
Rechteckpflaster u.ä, einschl. Bettung flächig
aufnehmen, wie Vorpos., jedoch laden nach den zur Zeit
gültigen, abfallrechtlichen Bestimmungen und gemäß
Vorbemerkungen entsorgen,

AVV-Bezeichnung:  Beton
AVV-Schlüssel:  17 01 01,
AVV-Bezeichnung: Stahl- und Eisenschrott
AVV-Schlüssel:  17 04 05,

Der Entsorgungsnachweis ist unmittelbar durch
Originalwiegekarte zu erbringen und dient
als Abrechnungsgrundlage.
Abrechnung nach Tonnen.
Umrechnungsfaktor  2,4 to/m3.
Menge: 40,000 m2

**1.20.1.30 Schotterfläche abtragen und zur Wiederverwendung lagern (STS)**
Befestigung (STS) einer interimistisch befestigten
Containerfläche in der anstehenden Stärke abschieben
und auf Haufen lagern für Wiedereinbau im seitl.
Terrassenbereich oder z. B. im Bereich 2. BA (Förderweg
ca. 300 m bis Kippstelle, ggf. über öffentliche Straße)
Ausbauort: Gaußstraße
Kippstelle nach Abstimmung: Von Bock-Straße unterhalb
Hauptschulhof.
Die Kippstellen sind mit der BL vorab abzustimmen.
Material: Natursteinschotter
Menge: 60,000 m3

**1.20.1.40 Schotterfläche abtragen und zur Wiederverwendung lagern (FSS)**
Befestigung (FSS) einer Containerfläche, sonst wie
Vorpos.
Material: Recycling RC-Schotter
Menge: 50,000 m3

**1.20.1.50 Geotextil ausbauen und entsorgen**
Vliesunterlage Geotextil 300 g/m2 im Zuge des
Schotterausbaus aufnehmen und entsorgen bzw. der
Verwertung zuführen.
Abgrechnet wird die projezierte Fläche, ohne
Überlappung.
Menge: 500,000 m2

**1.20.1.60 Bodenbeprobung Mischprobe nach LAGA und DepV**
Beprobung des Bodenaushubs gemäß Mitteilung der
Länderarbeitsgemeinschaft Abfall (LAGA) 32 "LAGA PN 98"
und Durchführung der Deklarationsanalytik für
Entsorgung.

Mischprobe entnehmen und labortechnisch abfalltechnisch
analysieren nach LAGA und DepV. inkl. Beprobung AT4 und
Brennwert.

Dokumentation:
Probeentnahmeprotokoll, Analysebericht mit Einschätzung
der abfalltechnischen Behandlung.
Menge: 1,000 Stk

**1.20.1.70 Bodenmaterial der Materialklasse BM - 0* lösen, aufnehmen, verladen**
Bodenmaterial der Materialklasse BM - 0* lösen,
aufnehmen, verladen und der Wiederverwertung zuführen.

Bodenmaterial der Materialklasse BM-0*entsprechend der
Anlage zum Bodengutachten festgelegten Aufbaustärken in
Maschinenarbeit und bei Erfordernis von Hand in ebenen
und gering geneigten Flächen aufnehmen und verladen.

Das Material ist der zugrundeliegenden Materialklasse
nach §24 Ersatzbaustoffverordnung, getrennt zu
verladen und dem entsprechend einer Verwertung
zuzuführen.

Der beiliegende Gutachten zur Untersuchung des
Untergrundes und des Fahrbahnaufbaus ist zu beachten.

Analytik : MP 3
(im Bodengutachten wurde der Boden als Z 1.1
deklariert)
Menge: 20,000 m3

**1.20.1.80 Boden sieben, Wurzeln lagern**
Stark durchwurzelter Oberboden, vereinzelt mit
Wuzelstubben von Großsträuchern ca. 30 cm tief abtragen
und sieben. Die Wurzelreste und Fremdkörper seitlich
zur Abfuhr lagern und den Boden wieder andecken. Im
Zuge der Arbeiten ist der Untergrund zu lockern.
Fläche geneigt (ca. 1:2,5)
Menge: 85,000 m2

**1.20.1.90 Grobplanum mit Massenausgleich plus/min.20cm herstellen, verdichten,**
Grobplanum mit Auf- und Abtrag bis plus/minus 20 cm im
Massenausgleich herstellen, über die gesamte Baustelle,
in Teilflächen.
Das Grobplanum erfolgt in der Fläche im Homogenbereich
A 1/A 2.
Bereich entlang der Gaußstraße, ausgenommen sind die
Vegetationflächen im Bereich der vorhandenen Bäume
entlang der östlichen Grundstücksgrenze (siehe Leistung
der nachfolgenden Pos.)

Zulässige Abweichung von der Sollhöhe +/- 5 cm,
Bestandteile wie Bauschutt, Betonreste, Ziegelsteine u.
a.,
größer 10 cm auslesen und aufnehmen, laden und nach den
zur Zeit geltenden abfallrechtlichen Bestimmungen und
Gesetzen ordnungsgemäß entsorgen.

Den im Massenausgleich nicht einbaubare (überschüssige)
Boden ist seitl. auf messbare Mieten zur Abfuhr
(gesonderte Pos.) zu lagern.
Förderweg in den Arbeistbereich 2, bis 300m (teilweise
über öffentl Straße).

Abrechnung nach Flächenaufmaß.
Menge: 530,000 m2

**1.20.1.100 Bauseitige Tragschicht FSS einbauen, D: 18 cm**
Frostschutzschicht aus lagernden Schotter herstellen,
in Teilbereichen,
Material lösen, fördern und einbauen und verdichten,
in fußläufigen Bereichen, in Teilflächen von 1 bis 30
m2
Belastungsklasse Bk 0,3, gemäß ZTV SoB-StB,

Verformungsmodul EV2 auf der Oberfläche mindestens 100
MN/m2.
FSS Recycling RC-Schotter, Körnung 0/45 mm,
TL Gestein-StB 04/07,
Einbau und Verdichtung in 2 Lagen,
Einbaudicke 18 cm (in verdichtetem Zustand gemessen).
Seitliche Abböschungen mit Neigung 1:1,5 anlegen,
Oberflächengefälle des Planums wie fertige
Deckengefälle,
Zulässige Abweichung v.d. Nennhöhe +/-2 cm,
Unebenheit unter der 4 m-Latte nicht größer als 2 cm,

Förderweg ca. 300 m.
Abgerechnet wird die Projektion der Wegeoberfläche, die
seitlichen Auftragskeile sind in den EP mit
einzukalkulieren.
Die Lieferscheine der eingebauten Materialien sind der
Abrechnung zum Soll- Ist-Vergleich hinzuzufügen.

Abrechnung nach Flächenaufmaß.
Menge: 185,000 m2

**1.20.1.110 Bauseitige Tragschicht STS einbauen, D: 15 cm**
Schottertagschicht aus lagernden Schotter herstellen,
in Teilbereichen,
Material lösen, fördern und einbauen und verdichten,
in fußläufigen Bereichen, in Teilflächen von 1 bis 30
m2
Belastungsklasse Bk 0,3, gemäß ZTV SoB-StB,
STS gem. ZVT SoB-StB 06,
Belastungsklasse BK 1,0 RStO 12,
(frostfreier Gesamtaufbau 55cm)
Einbaustärke: 15 cm (im verdichteten Zustand),

Verdichtungsgrad DPr mind. 100 %,
Verformungsmodul EV2 mind. 120 MN/m2,
Verhältnis EV2/EV1 < 2,5,
aus gebrochenem Natursteinschotter, Körnung 0/32 mm,
TL Gestein-StB 04/07,
Massenanteil an Bestandteilen d < 0,063 mm max. 5 %,
gemäß TL SoB-StB.
Oberflächengefälle des Planums wie fertige
Deckengefälle,
Zulässige Abweichung v.d. Nennhöhe +/-2 cm,
Unebenheit unter der 4 m-Latte nicht größer als 2 cm,

Förderweg ca. 300 m.
Abgerechnet wird die Projektion der Wegeoberfläche, die
seitlichen Auftragskeile sind in den EP mit
einzukalkulieren.
Die Lieferscheine der eingebauten Materialien sind der
Abrechnung zum Soll- Ist-Vergleich hinzuzufügen.

Abrechnung nach Flächenaufmaß.
Menge: 185,000 m2

**1.20.1.120 Betonmauer (L-Teile) rückbauen und lagern**
Vorhandene Betonmauerwinkel (Standard-L-Teil), bewehrt,
ausbauen und für eine spätere Wiederverwendung lagern,
einschl. Freilegen der Hinterfüllung. Betonfundament (-
Bett) abbrechen und seitlich auf Haufen zur Entsorgung
lagern (gesond. Pos.).

Bauteilhöhen: überwiegend 55 cm (ca. 2/3), 80 cm bis
105 cm (ca. 1/3) einschl. 1x Außenecke.

Ort: Entlang Einfahrt Gaußstraße, prov. Container.
Abrechnung nach Flächenaufmaß.
Für die Sicherheit der lagernden Materialien ist der AN
verantwortlich.

Abrechnung gem. Aufmaß späterer Wiedereinbau.
Menge: 13,000 m

**1.20.1.130 Betonschutt des Abbruchs laden und entsorgen**
Diverser Betonschutt laden und entsorgen bzw. der
Wiederverwendung zuführen.
Beton bewehrt und unbewehrt.
U.a. die Rest der nicht verbauten Betonfertigteile aus
der Vorpos. und deren Betonbett.
Menge: 6,000 to

##### Untertitel 1.20.2 TERRASSE + FAHHRADSTELLPLÄTZE

*Hinweis*
NEUE FLÄCHEN

**1.20.2.10 Feinplanum für Pflasterflächen +/- 3 cm**
Feinplanum für Pflasterflächen, Sandbereiche,
profilgerecht nach Plan / Angabe der Bauleitung
herstellen und verdichten,

Verdichtungsgrad DPr 97 %,
Verformungsmodul EV 2: mind. 45 MN/m²

Homogenbereich In Teilen A,überwiegend B1, ATV DIN
18300 "Erdarbeiten", leicht bis mittelschwer lösbar,
(ehem. Bodenklasse (3-)4 bis 6, DIN 18300 alt),

Das fertige Planum muss vor Aufbringen der folgenden
Schicht vom Auftraggeber abgenommen werden,.
Die Ebenflächigkeit darf nicht mehr als +/- 3 cm von
der Sollhöhe abweichen.
Oberflächengefälle des Planums wie fertige
Deckengefälle.

Abrechnung nach Flächenaufmaß.
Menge: 185,000 m2

*Hinweis*
EINFASSUNGEN / TRAUFKANTEN / PFLASTERRINNEN
Die Einfassungen der nachfolgenden Positionen werden in
geraden und geschwungenem Wegeverlauf gem Ausbauplan
verlegt. Die Einfassungen werden in den Farben
anthrazit gewählt,
Keilfugen > 1cm werden nicht akzeptiert. In engen
Kurvenradien sind präzise Passchnitte zu kalkulieren,
die nicht in gesonderter Position vergütet werden.

Bei Anschlüssen an Rändern und Einbauten Zuschnitt
durch Nassschnitt.

Diese Unterbeschreibung gilt für alle
Einfassungspositionen, wenn in den
Einfassungspositionen nichts anderes beschrieben ist.

**1.20.2.20 Basamentbahn, 1-zeilig, 24/16/14cm, grau, liefern und setzen**
Einfassung der Fahr- und Wegeflächen aus Großpflaster,
einreihig,
in Teillängen,
Pflasterstreifen Breite 16 cm
nach dem Merkblatt für die Herstellung von
Betonsteinpflaster als Randeinfassung und/oder
Bordrinne,
24/16/14 cm,
Farbe: Grau,
Bettung aus Beton C 20/25,
DIN EN 206-1,
Dicke 25 cm,
Einseitige Rückenstütze, geschalt,
Breite 15 cm, bis 6 cm unter OK Stein,
Fugen werden mit einem Trass-Sandgemisch 1:3
eingeschlämmt,
Materialien liefern und einbauen.

u. a. als Einfassung der Flächen und Kastenrinnen
Abrechnung nach Längenaufmaß.

Fugen einschlämmen mit Gemisch 1: 6 aus Trasszement mit
Natursand,
Menge: 140,000 m

**1.20.2.30 Betonpflaster 32/16/8 cm, sandgrau, Reihenverband wie Bestand**
Pflasterbelag sandfarbend wie im 1. BA vor der Mensa
und dem neuen Haupteingang verlegt,
aus Rechteckpflaster Format 32 x 16 cm, Dicke 7,8 cm
feingeschliffene Oberfläche; Korndurchmesser max. 3mm;
nur Hartgesteinskörnung; mit Weißzement für klare
Farbwiedergabe;
Farbton sandgrau gem.  DIN EN 1338 KDI liefern und
einbauen in Teilflächen.
Die Flächen dürfen nur mit durch Einsatz einer
Schutzmatte, (z.B. einer Vulkollan®-Platte) zum Schutz
der Pflasteroberfläche abgerüttelt werden.

Der Pflasterstein mit einem 2-schichtigen Aufbau mit
Vorsatzschicht und Kernbeton, Frost-Tausalz-
Beständigkeit gem. DIN EN 1338 bzw. DIN EN 1339
(Prüfzeugnis nach dem CDF Verfahren eines unabhängigen
Prüfinstitutes ist vorzulegen).
Feingeschliffene Oberfläche Farbton sandgrau ;
dauerhafte Farbbeständigkeit durch den Einsatz
hochwertiger Natursteinkörnungen (Korndurchmesser bis 3
mm)
Hochwertige Natursteinoberfläche durch Schleifen
veredelt; garantierte Höhe +/- 1 mm
Mit angeformten Stabilisatoren 2,5 mm
ohne Fase
Kantenverlauf: Gerade
Verlegeraster: gem. Angabe "Ellbogen- oder
Reihenverband"
einschl. umlaufende Läuferreihe als Abschlussbahn.
Die Verlegung hat grundsätzlich paletten- / lagenweise
gemischt zu erfolgen!
Rastermaß:
 Länge: 32 cm
 Breite: 16 cm
 Dicke: 7,8 cm
Steinmaß:
 Länge:  31,7 cm
 Breite:  15,7 cm
 Dicke:  7,8 cm
Produkte aus klimaneutraler Produktion.
Transparente, geprüfte und verifizierte Produkt- und
Umweltinformationen:
(Typ III Umweltlabel nach ISO 14025 und EN 15804)
Umwelteinflüsse und Ökobilanzdaten nach ISO 14040 ff.
Eine umfassende Dokumentation ist auf Verlangen des
Auftraggebers vorzulegen.

Liefernachweis:
(Material ist alternativlos, da im 1. Bauabschnitt
bereits verlegt.)

Hersteller:
Rinn Beton- und Naturstein GmbH & Co. KG
Rodheimer Strasse 83
35452 Heuchelheim an der Lahn

Pflastermaterial:
Siliton Pflaster ohne Fase
DIN EN 1338 / DIK
Rastermaß 32/16/7,8 cm
Steinmaß 317/157/78 mm
mit feingefrästem Naturstein-Vorsatz
nube p3 Sand Grey 3
Menge: 23,000 m2

**1.20.2.40 Pflasterschnitt, Betonpflaster 8 cm, gerade**
Sichtbaren, scharfen geraden Schnitt,
bei Anschlüssen aus Betonpflaster,
8 cm stark schneiden,
in Teillängen.
Pflaster der Vorpositionen,
mit elektrischen- oder Motorschneidegeräten
mit Diamantsägeblatt im Nassschnitt herstellen.

Der schnitt von "halben" Steinen wird nicht vergütet
(Aufwand ist in Pflasterbeläge einzukalkulieren)

Abrechnung nach Schnittlänge.
Restmaterial ist nach den zur Zeit geltenden
abfallrechtlichen Bestimmungen zu entsorgen.
Menge: 75,000 m

*Hinweis*
BODEN LIEFERN

**1.20.2.50 Oberboden nach BBodSchG, BM 0 liefern und einbauen**
Oberboden für Pflanzflächen liefern und in Teilflächen
einbauen,
Auftragsstärke i.M. 15 cm (Schichtstärke für neues
Planum oberhalb vorhandenen Oberbodens)
bis zu 30 cm (Neuanlage),
schadstofffrei,
Bodenklassifizierung BM 0 gemäß den
Vorsorgewerten der Bundesbodenschutzverordnung
Qualifiziert für Kinderspielbereiche,
der Oberboden muss nach BBodSchG zertifiziert sein,
das Zertifikat ist der örtlichen Bauleitung zur
Freigabe zu überreichen und der Herkunftsort des Bodens
zu benennen.
Analyse darf nicht älter als 6 Monate sein.

Boden muss frei von Dauerunkräutern, schwer
verrottbaren Pflanzenteilen sowie Glas, Scherben etc.
sein.
Die Auswahl des Bodens erfolgt nach Bemusterung in
Rücksprache mit der Bauleitung.
Die Herkunft und Analyse des Bodens ist mittels
Liefernachweis zu bescheinigen.
Abweichungen sind durch erneute Rücksprache mit dem AG
zu genehmigen.
Oberboden profilgerecht in überwiegend ebenen Flächen,
aber auch in Böschungen der Mulden einbauen, Neigung
bis ca. 1:2 (Höhe der Böschungen bis ca. 2,50 m).

Abrechnung nach Wiegekarten-/Lieferscheinnachweis.
Menge: 105,000 to

#### Titel 1.30 AUSSTATTUNGEN

*Hinweis*
Modul-Banksystem Campus Levis wie in BA 01 liefern
Die nachfolgend beschiebenen Außenmöbel, mit einem
robusten und schlichten Design (Trapezförmige
Metallfüße aus Flachstahl), können als Modul erweitert
und miteinander verbunden bzw. kombiniert werden.

Kombination der Sitzmodule gem. Plan und Angabe.
Musterfoto: (Vorhandenes Banksystem im Bestand)

*Hinweis*
Vorbemerkungen zum Einbau der Ausstattungen
Für den Einbau der Ausstattungen ist die
Wiederherstellung der jeweiligen Belags
einzukalkulieren, sofern nichts anderes in den
nachfolgenden Positionen vermerkt wurde.
Die Entsorgung des Transport- und Verpackungsmaterials
ist zu berücksichtigen.

Diese Anweisung gilt für alle nachfolgenden
Ausstattungspositionen.

**1.30.10 Modultisch Einzeltisch, Grundmodul, Lä. 2 m liefern, montieren**
Einzel-Bohlentisch aus der "zurücknehmend designten
"Tisch-Sitzkombination bestehend aus 2 Metallgestelle
mit 4 Holzbohlen als Tischplatte liefern und montieren.
Grundmodul
Die Metallgestelle aus einem nach ringeförmig
gekanteten, in sich geschlossenen, Flachstahl, Form
eines Trapez (nach unten konisch zulaufend)
Der untere Fußbereich ca. 150-500 mm lang, die Auflage
für die Bohlen der "Tischplatte" ca. 750-800 mm lang.

Material Gestell:
massiver Flachstahl, gebogen ca. 12mm stark, 90mm
breit,
verzinkt und mit Eisenglimmer DB 703 gepulvert.
Die Fußkontsruktion wird durch 2 Gewindebolzen mit
Hutmutter auf dem Boden verankert.
Höhe: 780 mm
Länge: 2.000 mm

Tischplatte Material (4 massive Bohlen):
Hartholz FSC zerifiziert, gehobelt, astfrei,
unbehandelt
Es sind nur abgelagerte Hölzer zu verwenden. Es dürfen
nur gerade, nicht verwundene Hölzer verwendet werden.
Die Hölzer sind getrocknet und müssen so abgetrocknet
sein, dass ein späteres Schwinden außerhalb der
Toleranzen ausgeschlossen ist. Ferner müssen die Harze
und Gerbstoffe bereits ausgetreten sein. Probleme mit
einem später auftretenden Austritt von Harz und
Gerbstoffen gehen zu Lasten des AN bzw. seines
Lieferanten.

Breite: ca. 192 mm
Stärke: ca. 55 mm
Fuge zwischen den Bohlen ca.5 mm
Die Holzbohlen mit dem Gestellt unterseitig verdeckt
verschraubt.

Den Tisch liefern und mittels entsprechender
Gewindeanker durch den Terrassenbelag in
Betonfundamente verankern, einschl. der Fundamente gem.
Herstellerangaben.
Fundament setzt 12-15 cm unter Belag an.

Es ist das selbe Tisch-Banksystem zu liefern, wie
bereits verbaut und aufgestellt vor der Mensa!
Hersteller :
Westeifelwerke

Gewähltes Produkt / Type :
Campus levis Modulsystem
Menge: 3,000 Stk

**1.30.20 Modulbank mit Rückenlehne, Grundmodul, Lä. 2 m liefern, montieren**
Einzel-Modulbank im Design wie Tisch der Pos. 1.30.10.
bestehend aus 2 Metallgestelle mit
4 Holzbohlen als Tischplatte liefern und montieren.
Grundmodul
Die Metallgestelle aus einem gekanteten, in sich
geschlossenen ("ringeförmig") Flachstahl, in Trapez-
Form (nach oben konisch zulaufend).
Der untere Fußbereich ca.  400mm lang, die Auflage für
die Bohlen der "Sitzbohlen" ca. 600mm lang.

Material Gestell:
massiver Flachstahl, gebogen ca. 12mm stark, 90mm
breit,
verzinkt und mit Eisenglimmer DB 703 pulverbeschichtet.
Die Fußkontsruktion wird durch 2 Gewindebolzen mit
Hutmutter auf dem Boden verankert.
Höhe: 780mm
Länge: 2.000mm

Tischplatte Material (4 massive Bohlen):
Hartholz FSC zerifiziert, gehobelt, astfrei,
unbehandelt
Es sind nur abgelagerte Hölzer zu verwenden. Es dürfen
nur gerade, nicht verwundene Hölzer verwendet werden.
Die Hölzer sind getrocknet und müssen so abgetrocknet
sein, dass ein späteres Schwinden außerhalb der
Toleranzen ausgeschlossen ist. Ferner müssen die Harze
und Gerbstoffe bereits ausgetreten sein. Probleme mit
einem später auftretenden Austritt von Harz und
Gerbstoffen gehen zu Lasten des AN bzw. seines
Lieferanten.

Breite: ca. 192mm
Stärke: ca. 55mm
Fuge zwischen den Bohlen ca.5mm
Die Holzbohlen mit dem Gestellt unterseitig verdeckt
verschraubt.

Den Tisch liefern und mittels entsprechender
Gewindeanker durch den Terrassenbelag in
Betonfundamente verankern, einschl. herstellung der
Fundamente gem. Herstellerangaben.
Fundamentoberkante 12-15 cm unter Belagsoberfläche
Menge: 3,000 Stk

**1.30.30 Hockerbank ohne Rückenlehne, Lä. ca. 2 m liefern, montieren**
Modul-Hockerbank, ohne Rückenlehne, Grundmodul,
Länge 2 m liefern und gem. Herstellerangabennmontieren,
sonst wie in Pos. 1.30.20.
Menge: 5,000 Stk

**1.30.40 Fahrradständer, Tief-Hochstellung, 6er Element liefern u. einbauen**
Fahrradständer einseitig, aus vorkonfektionierten
Stahlkonstruktionen (z. B. 2er,3er,4er und 6er
Fahrradparker) liefern und montieren.
Insgesamt 4 Reihen mit je 33, 30, 28 und 27
Einstellplätzen
zur einseitigen Nutzung liefern und einbauen.
Überwiegend sollen 6er Elemente verbaut werden. Zur
Erzielung der genauen Einstellanzahl können in
Ergänzung 2er bis 4er Konstruktionen verwendet werden.
Material:
Rundrohr zur einseitigen, alternierend hoch oder tief
Radeinstellung:
Anlehnbügel aus Stahlrohr mit ca. 27 mm Durchmesser,
Haltebügel aus Stahl mit ca. 18 mm Durchmesser, Stahl-
Schloss-Öse und rahmenschonender Schutzfolie in
Signalfarbe rot.
Höhe über GOK: ca. 845 mm
Abstand der Halte-Traversen: ca. 550 mm
Anlehnbügel, Oberfläche: feuerverzinkt

Breite: 2.100 mm,
Einstellwinkel: 90°,
empfohlene Einbautiefe der Schienen: +/-0 mm,

Gewicht: 42 kg,
Höhe: 845 mm,
Material: Stahl,
Radabstand: 350 mm,
Radeinstellung: hoch / tief,
Reifenbreite: 55 mm,
Tiefe: 550 mm.

Vorbereitet zur Reihenverbindung und Bodenbefestigung.
Lieferung inkl. Montagematerial zur Verschraubung der
Bügel auf den Grundrahmen.
Lieferung in Einzelteilen,
entsprechend einschl. Zusammensetzung vor Ort,

Fahrradständer inkl. aller erforderlichen Kleinteile
liefern, einschl. Betondübel und auf vorbereiteten
Betonfundamente standfest gem. Herstellerangaben
montieren.
inkl. Betonfundamenten aus Beton C 25/30 X0 ca. alle 2
m an den Befestigungspunkten, Verbindung mit.
Schwerlastdübel durch Belag (Stärke ca. 8 - 10 cm) in
Fundament: L/B/H
0,60 x 0,40 x 0,60 m.

Einschl. aller Erdarbeiten, sowie Anarbeiten der Decke,
einschl. Laden und seitlichem Einplanieren des
verdrängten Bodens.

Abrechnung nach gelieferten Einstellplätzen.

Es ist das selbe Fahrradständermodell zu liefern, das
bereits verbaut und aufgestellt wurde!

Liefernachweis
Hersteller:
Ziegler Metallbearbeitung GmbH
Gewerbepark am See 1
D- 01920 Nebelschütz
www.ziegler-metall.de

Produkt:
NEW YORK
Menge: 118,000 Stk

**1.30.50 Abfalleimer Hallifax, eckig, mit Dach, 43 l, ohne Ascher, DB 703**
Abfallbehälter aus verzinktem Stahl, pulverbeschichtet.
Mit Siebdruck-Piktogramm "Mensch wirft Abfall in Eimer"
am Behälter einseitig (unter der Einwurföffnung),
liefern und Montage.
Der gesamte Abfallbehälter als architektonisch
geradlinige Konstruktion: Behälter rechteckige
Grundform (Hochformat) innerhalb  einer "eckigen"
umlaufenden Rahmenkonstruktion (Fuß, seitl. Wände und
Dach bilden eine Einheit). Die umlaufende
Rahmekonstruktion mit geringem Überstand über den
Behälter hinaus (Wetterschutz).

Kenndaten:
Gesamt- H x B x T: ca. 1150 x 365 x 285 mm
Inhalt: 43 l
Ohne Ascher
Mit Hausmüllstop
Befestigungsart: zum einbetonieren

Lieferung Ständer und Außenbehälter feuerverzinkt und
in Farbbeschichtung: DB 703 gepulvert,
inkl. verzinktem Innenbehälter.

Behälter mittels Dreikantschloss entriegeln,
Vorderseite aufklappen, Innenbehälter zum Entleeren
entnehmen.
Lieferung ohne Dreikantschlüssel einschl.
Bodenbefestigungsmaterial zum Aufdübeln mittels
Schwerlastanker/-Dübel durch Belag (Stärke ca. 8 - 10
cm) in eine zu erstellendes Betonfundament C 20/25 mit
Abmessung: L/B/H
0,50 x 0,50 x 0,60 m, sonst wie Herstellerangaben.
Lieferung der benötigten Materialien.
Die Asphalt-, Schottertragschichten und Erdaushub sind
zu entsorgen.

Es ist das gleiche Abfalleimermodell zu liefern, wie
bereits verbaut und aufgestellt!

Liefernachweis
Hersteller:
Ziegler Metallbearbeitung GmbH
Gewerbepark am See 1
D- 01920 Nebelschütz
www.ziegler-metall.de

Produkt:
HALIFAX, Art.Nummer: 108.144
Menge: 3,000 Stk

**1.30.60 Lieferung Dreikantschlüssel für Abfalleimer der Vorpos..**
Lieferung Dreikantschlüssel zum Öffnen der Abfalleimer.
Menge: 1,000 Stk

**1.30.70 Vorhandenes Tisch- und Banksystem reinigen, Hartholz**
Holzbänke und Tische im Bereich des 1. Bauabschnitts
(nur Bestand) reinigen.
Holzer und Stahlteile mit einem biolog. abbaubaren
Holzreinigungsmittel einsprühen, mit einem Bürste
verteilen und nach Herstellerangaben einwirken lassen.
Anschließend mit einem Wasserschlauch (Düse)
abspritzen; keine Hochdruckreinigung.
Reinigung in den Sommerferien.
Zu reinigende Möbel:
15 Bänke mit und ohne Rückenlehen, 6 Tische
in 2 Bereichen.
Menge: 1,000 Psch

**1.30.80 Vorhandenes Tisch- und Banksystem einölen, Hartholz**
Holzbänke und Tische im Bereich des 1. Bauabschnitts
mit einem Hartholzöl nach Herstellerangaben einreiben.
Ölen der Hölzer spätestens 14 Tage vor Ende der
Sommerferien.
Menge: 1,000 Psch

#### Titel 1.40 RASENFLÄCHEN

**1.40.10 Vegetationsschicht lockern**
Vegetationsschicht lockern,
durch Fräsen, Tiefe 30 cm,
Anschlüsse an Wege 2 cm unter Belagoberkante,
Steine, Fremdkörper, Unkraut und schwer verrottbare
Pflanzenteile ablesen, Durchmesser der Steine und
Fremdkörper ab 5 cm,
Boden: "Oberboden", inkl. Rohplanum herstellen,
Gefälleneigung: eben bis 1 : 3,
in Teilflächen,
Abrechnung in der Abwicklung.

Anfallende Stoffe laden und nach den zur Zeit gültigen,
abfallrechtlichen Bestimmungen entsorgen,
Einschl. Transport- und Entsorgungskosten,
AVV-Bezeichnung: Kompostierbare Abfälle,
AVV-Schlüssel: 20 02 01.
Menge: 100,000 m2

**1.40.20 Feinplanum für Rasenfläche herstellen**
Feinplanum für Rasenfläche herstellen nach DIN 18 915,
zulässige Abweichung von der Sollhöhe +/- 2cm,
Steine, Fremdkörper, Unkraut und schwer verrottbare
Pflanzenteile ablesen, Durchmesser der Steine und
Fremdkörper ab 3 cm,
Bodenklasse "Oberboden",
Gefälleneigung eben bis 1 : 3,
in Teilflächen,
Abrechnung in der Abwicklung.

Anfallende Stoffe laden und nach den zur Zeit gültigen,
abfallrechtlichen Bestimmungen entsorgen,
Einschl. Transport- und Entsorgungskosten,
AVV-Bezeichnung: Kompostierbare Abfälle,
AVV-Schlüssel: 20 02 01,
Abrechnung in der Abwicklung.
Menge: 100,000 m2

**1.40.30 Rasenansaat Gebrauchsrasen - Spielrasen RSM 2.3**
Rasenansaat herstellen mit Regelsaatgutmischung
Gebrauchsrasen - Spielrasen RSM 2.3/FLL,
in zwei gekreuzten Arbeitsgängen mit je der Hälfte der
Saatgutmenge,
Saatgutmenge 25 g/m²,
die Saatgutmischung ist mit Gräserarten auszustatten,
die in der RSM/FLL in die höchste Eignungsstufe
eingeordnet sind,
Nachweis der Beschaffenheit durch Prüfbescheid gem.
Saatgutverordnung,
Gefälleneigung eben bis 1 : 3,
in Teilflächen,
Abrechnung in der Abwicklung.
Menge: 100,000 m2

*Hinweis*
HINWEIS ZUR PFLEGE
Die Pflege und Rasenschnitte sind in Bauabschnitt
(Bereich) 2 aufgeführt und werden dort abgerechnet.

#### Titel 1.50 PFLANZFLÄCHEN

**1.50.10 Vegetationsschicht lockern**
Vegetationsschicht lockern,
durch Fräsen, Tiefe 30 cm,
Anschlüsse an Wege 2 cm unter Belagoberkante,
Steine, Fremdkörper, Unkraut und schwer verrottbare
Pflanzenteile ablesen, Durchmesser der Steine und
Fremdkörper ab 5 cm,
Bodenklasse "Oberboden", inkl. Rohplanum herstellen,
Gefälleneigung eben bis 1 : 1,5,
Abrechnung in der Abwicklung.

Anfallende Stoffe laden und nach den zur Zeit gültigen,
abfallrechtlichen Bestimmungen entsorgen,
Einschl. Transport- und Entsorgungskosten,
AVV-Bezeichnung: Kompostierbare Abfälle,
AVV-Schlüssel: 20 02 01.
Menge: 160,000 m2
Zuordnung: 571

**1.50.20 Bodenverbesserung der Vegetationsflächen, Rindenhumus**
Bodenverbesserung der Vegetationsflächen zur Pflanzung
mit Rindenhumus Körnung 0-20, kein Mulch oder Häcksel,
RAL gütegesichert
Verpackungsart: wird nicht vorgeschrieben,
Auftragsdicke: 5 cm, (mind. 5 m3 pro 100 m2)
Stoffe gleichmäßig vor dem Fräsen aufbringen,
Geländeneigung eben bis 1 : 1,5,
Abrechnung in der Abwicklung.
Menge: 160,000 m2
Zuordnung: 571

**1.50.30 Bodenverbesserung der Vegetationsflächen, Sand 02**
Bodenverbesserung der Vegetationsflächen zur Pflanzung
mit Sand 0-2,
Auftragsdicke: 4 cm,
Stoffe gleichmäßig vor dem Fräsen aufbringen,
Geländeneigung eben bis 1 : 1,5,
Abrechnung in der Abwicklung.
Menge: 10,000 to
Zuordnung: 571

**1.50.40 Wasserspeicher auf Holzbasis, gekörnt, Hydrogel**
Biologisches Hydrogel aus Holzabfällen der
Papierindustrie zur Optimierung der
Wasserspeicherfähigkeit des Bodens,
gekörnt,
pH-Neutral,
liefern und nach Herstellerangaben auf die Flächen
ausbringen und einarbeiten.
Ausbringmenge 200 g/m2

Liefernachweis:
Gefa Fabritz, Krefeld

Produkt:
Retentis

oder gleichwertige Art:
Gleichwertiges Produkt/Fabrikat: wie im Text
beschrieben,
vom Bieter anzugeben, wenn nicht das o.g. Richtfabrikat
angeboten wird
'....................'
(vom Bieter einzutragen)
Menge: 32,000 kg
Zuordnung: 571

**1.50.50 Feinplanum für Pflanzflächen herstellen**
Feinplanum für Pflanzflächen herstellen nach DIN 18915,
zulässige Abweichung von der Sollhöhe +/- 2cm,
Steine, Fremdkörper, Unkraut und schwer verrottbare
Pflanzenteile ablesen, Durchmesser der Steine und
Fremdkörper ab 3 cm,
Bodenklasse "Oberboden",
Gefälleneigung eben bis 1 : 1,5,
in Teilflächen,
Abrechnung in der Abwicklung.

Anfallende Stoffe laden und nach den zur Zeit gültigen,
abfallrechtlichen Bestimmungen entsorgen,
Einschl. Transport- und Entsorgungskosten,
AVV-Bezeichnung: Kompostierbare Abfälle,
AVV-Schlüssel: 20 02 01,
Abrechnung in der Abwicklung.
Menge: 160,000 m2
Zuordnung: 571

**1.50.60 Pflanzflächendüngung organisch herstellen**
Pflanzflächendüngung herstellen,
mit Hornspänen, 90 Proz. organische Substanz
Ausbringmenge: ca. 100 gr / m2
Anzahl der Arbeitsgänge: 1,
Abrechnung nach aufgebrachter Menge.
Menge: 160,000 m2
Zuordnung: 571

**1.50.70 Pflanzfläche nach dem Pflanzen lockern, Spuren beseitigen**
Pflanzfläche nach dem Pflanzen lockern,
in Handarbeit,
einschließlich (wieder)herstellen der Gießränder,
Steine, Fremdkörper, Unkraut und schwer verrottbare
Pflanzenteile ablesen, Durchmesser der Steine und
Fremdkörper ab 5 cm,
Tiefe der Lockerung 5 cm,
in Teilflächen,
Abrechnung in der Abwicklung.

Anfallende Stoffe laden und nach den zur Zeit gültigen,
abfallrechtlichen Bestimmungen entsorgen,
Einschl. Transport- und Entsorgungskosten,
AVV-Bezeichnung: Kompostierbare Abfälle,
AVV-Schlüssel: 20 02 01.
Menge: 160,000 m2
Zuordnung: 571

**1.50.80 Pflanzflächen mulchen, Rindenmulch**
Pflanzflächen mulchen,
Rindenmulch liefern und in Pflanzflächen einbauen,
nach dem Pflanzen von Hand um die Pflanzen verteilen,
Schutz gegen Verunkrauten, Austrocknen
durch Mulchen mit Rindenmulch Körnung 10/40,
güteüberwacht gem. FLL-Richtlinien,
Dicke der Mulchdecke min. 5 cm,
(Es sind mind. 5 cbm je 100 qm einzukalkulieren.)
Abrechnung nach Fläche. Die Lieferscheine sind der
Abrechnung zum Soll-Ist-Vergleich hinzuzufügen.

Abrechnung nach Flächenaufmaß.

Bestandsflächen und Neuanpflanzung
Menge: 160,000 m2
Zuordnung: 571

**1.50.90 Rindenschutz inkl. Voranstrich**
Schutz der Rinde gegen Verdunstung und
Sonneneinstrahlung der in die Baumkrone herstellen,
Stamm bis 20 cm über den untersten Astkranz,
Mindesthöhe. 2,25 m
Stammumfang  18-20 cm
1. Stamm mittels Schleifvlies oder rauhem Lappen
reinigen und mit dem Voranstrich oder gleichwertig
"satt" streichen.
2. Rindenschutz durch deckenden Anstrich mehrjährig
(>= 5 Jahre) haftender Stammschutzfarbe (weiß)
vom Stammfuss bis in die Hauptäste anlegen.
Zur Qualitätskontrolle sollten Vorstrich und
Deckanstrich in unterschiedlichen Farbtönen ausgeführt
werden. (z.B. Vorstrich: gelb und Deckanstrich: weiß)
Vor Aufbringen des Deckanstrichs muss der Vorstrich
durchgetrocknet sein
Stammschutzfarbe auf organischer Basis 400g/Stamm,
Hinweis: (Temperatur-)Angaben des Herstellers unbedingt
beachten, ab + 10°C auftragen (nicht auf gefrorenes
oder nasses Holz streichen)
Der Vorstrich (i.d.R. gelb) muss durchgetrocknet sein,
damit sich dieser nicht mit dem Deckanstrich (i.d.R.
weiß) mischt.
Abrechnung/Zuordnung: Alle Hochstämme.
Der Anstrich hat vor der Baumanbindung zu erfolgen.
Menge: 4,000 Stk
Zuordnung: 573

**1.50.100 Pfahl-Dreibock liefern und herstellen,**
Pflanzenverankerung als Pfahldreibock mit vier
Lattenrahmen liefern und fachgerecht herstellen.
Pfähle aus kesseldruckimprägniertem Fichtenholz,
geschält und angespitzt.
Pfahllänge: 250 cm; Zopfdicke 10/12 cm.
Ein Lattenrahmen bestehend aus je drei Halbrundriegeln
(Breite 7-8 cm).
UK Lattenrahmen in den Höhen 25, 40 und 55 cm über OKG.
Oberster Lattenrahmen mit OK Pfahl abschließend.
Bindematerial: Kokosstrick.
Menge: 4,000 Stck

**1.50.110 Stammschutzmanschette liefern, anbringen.**
Stammschutzmanschette liefern und fachgerecht am
Stammfuß anbringen, zum Schutz der Baumrinde vor
mechanischen
Beschädigungen bei Pflege- und Mäharbeiten.
Material: UV-beständig; reißfest; flexibel; geschlitzt
für optimale Belüftung des Stammes.
Beliebig erweiterbar durch das Verbinden mehrerer
Manschetten bei stärkerem Stammdurchmesser;
Einfache Anbringung und wiederverwertbar.
Maße: H 21 cm; Stammumfang: > 20 bis 30 cm.
Menge: 4,000 Stk

**1.50.120 Gießrandsystem (PE-HD-Bahn) liefern, herstellen,**
Gießrand (PE-HD-Bahn) liefern, herstellen.
Bewässerungseinrichtung (Gießrand) liefern und
fachgerecht herstellen. Gießrand in offener Pflanzgrube
einbauen.
Einbindetiefe: ca. 10 cm.
Material: PE-HD-Bahn; 3 mm stark; Farbe: grün. Maße: H
30 cm; L ca. 300 cm.
Stöße überlappt am Baumpfahl, mittels drei Schrauben
und Unterlegscheibe, fixieren.
Menge: 4,000 St

**1.50.130 Baumgruben für Baumsubstrat herstellen**
Gruben für Substrateinbau (Wurzelraum) Maße 3,20 x 3,20
x 1,50 m (Länge x Breite x Tiefe), in Trapezform
ausheben,
Grundfläche 3,00 m x 3,00 m.
Boden des Homogenbereichs A 1/A 2, DIN 18300,
(ehemals Bodenklasse 3 und 4 (5).
Lösbarkeit gem. Bodengutachten,
Aushub seitlich lagern und nach Abschluss der
Auskofferungen an Fehlstellen einplanieren,

Sohle 25-30 cm tief lockern,

Nach der Pflanzung Gießrand herstellen,
Verdrängten Aushub seitlich einplanieren,
Abrechnung nach Anzahl Gruben.
Menge: 4,000 Stk
Zuordnung: 571

**1.50.140 Baumsubstrat liefern und einbauen,**
Baumsubstrat für Solitärbäume liefern und einbauen,
Verfüllung der Pflanzgruben (wie zuvor beschrieben) im
gesamten Bereich der Pflanzungen bis 150 cm Tiefe,
Baumsubstrat als homogenes Vegetationssubstrat auf
Porlith-Basis
gemäß den Empfehlungen für Baumpflanzungen der FLL
(Pflanzgrubenbauweise 1) Ausgabe 2010
frei Baustelle liefern, lagenweise einbauen und
gem. Herstellerangaben statisch verdichten.
Ev2: 45 MN/m²
max. 95% DPr
Ein Prüfzeugnis gem. FLL ist dem AG vorzulegen.
Zu berücksichtigender Verdichtungsfaktor ca.: 1,25

Erst nach Freigabe durch den AG/Bauüberwachung darf das
Substrat eingebaut werden. Füllhöhe nach Verdichtung
bis -0,15m unter GOK (= Rasenplanum)
Hinweis: Oberboden (15cm) wird über dem Baumsubstrat
eingebaut.

Die Lieferscheine der eingebauten Materialien sind der
Abrechung zum Soll-Ist-Vergleich hinzuzufügen.
Abrechnung nach örtlichem Aufmaß.

Typen: 'Baumsubstrat Vulcatree 0/32'

Hersteller:
Vulcatec GmbH, Kretz
Tel. 02632 9548-0
info@vulkatec.de

oder gleichwertiger Art.
Gleichwertiges Produkt/Fabrikat: wie im Text
beschrieben,
vom Bieter anzugeben, wenn nicht das o.g. Richtfabrikat
angeboten wird.

Hersteller:

'....................'
(vom Bieter einzutragen)
Menge: 62,000 m3
Zuordnung: 571

**1.50.150 Mykorrhiza Impfung -Laub-**
Mykorrhiza Impfung durchführen:
Der Impfstoff ist als Substrat in Wurzelnähe in das
ausgehobene Pflanzloch kurz vor dem Pflanzen
aufzustreuen und vor dem Verfüllen des Pflanzloches an
die Ballenseiten aufzustreichen.
Ist die Beimpfung nach dem Pflanzen erforderlich, wird
der Impfstoff mit dem Spaten in eine Tiefe von 5 - 30
cm an den Ballen gebracht. Diese Impfstellen sind
gleichmäßig zu verteilen und mit jeweils 100 ml
Impfstoff zu versehen.
Verbrauch pro Pflanze: Pro 7 cm Stammumfang 100 ml
Impfstoff. (Bei einem STU von 20-25 entspricht die
Menge 350 ml)

Hersteller: MykoMax GmbH Krefeld
Lieferant und Beratung: Dr. Jürgen Kutscheidt,

Die Auswahl des Mykorrhiza-Pilzes muss der Pflanzenart
angepasst sein, damit eine Symbiose erfolgen kann. Die
Impfstoffe dürfen nicht auf sterilen Substraten
angezogen sein. Der Nachweis über die Freiheit von
zoosporenbildenden Schadpilzen muss erbracht werden und
die Lagerfähigkeit muss mindestens 30 Tage betragen.
Für Ektomykorrhiza-Impfstoffe muss im MPN-Test nach
infektiösen Einheiten der Nachweis erbracht werden,
dass er 1:25 verdünnbar ist.

Endomykorrhiza-Impfstoffe müssen je Liter mind. 200.000
infektiöse Einheiten nach MPN-Test enthalten. Im Test
nach TROUVELOT und im Succinatdehydrogenas-
Reaktionstest müssen mindestens 50 Prozent vitale
Arbuskeln erreicht werden. Mindestens 50 Prozent der
vitalen Arbuskeln müssen Phosphatase-aktiv sein.
Materialnachweis durch Originallieferschein.

Liefernachweis: MykoMax GmbH
oder
Gefa Fabritz'

Typ: 'Mykorrhiza Impfung `Laub´'

oder gleichwertiger Art.
Gleichwertiges Produkt/Fabrikat: wie im Text
beschrieben,
vom Bieter anzugeben, wenn nicht das o.g. Richtfabrikat
angeboten wird.
Gewählter Hersteller:
'....................'
( vom Bieter anzugeben )

Gewähltes Produkt / Typ:
'....................'
( vom Bieter anzugeben )
Menge: 4,000 Stk
Zuordnung: 573

**1.50.160 Kompost RAL gütegesichert liefern**
Fertigkompost (RAL gütegesichert) liefern und dem
Baumsubstrat beimischen.
Rottegrad IV-V
fein- oder mittelkörnig 0 bis 25 mm
Kompostgabe in Pflanzloch liefern und mit dem zu
verfüllenden Pflanzenaushub vermischen.
Einbringmenge:  200 Ltr. je Baum.
Der Nachweis über die Eignung als Fertigkompost ist
vorzulegen.

Abrechnung nach Lieferschein.
Zur Vermeidung von Plastik-Müll wird die Lieferung
einer losen Mengen (Schüttung) empfohlen!
Abrechnung nach vorgelegtem Lieferschein.
Menge: 1,000 m3
Zuordnung: 573

**1.50.170 Düngung Bäume, org. NPK-Dünger**
Düngung Bäume, org. NPK-Dünger
Düngung mit organischem NPK-Dünger,
6 % N  Stickstoff
4 % P2 05 Phosphat
5 % K2 O Kali
ca. 60 % humusbildende, organische Substanz,
Erzeugnis: Oscorna Baumdünger
Menge/St  5 kg pro Baum
Zeitpunkt der Ausführung: im Zuge  Pflanzarbeiten,
liefern, Dünger aufbringen und leicht einarbeiten,
Abrechnung nach aufgebrachter Menge.

Menge/St: 5 kg pro Baum
Zeitpunkt der Ausführung: im Zuge  Pflanzarbeiten
liefern, Dünger aufbringen und leicht einarbeiten,
Abrechnung nach aufgebrachter Menge.
Menge: 20,000 kg
Zuordnung: 573

**1.50.180 Düngung Bäume/Solitär, org. NPK-Dünger**
Düngung mit organischem NPK-Dünger,
6 Prozent N  Stickstoff
4 Prozent P2 05 Phosphat
5 Prozent K2 O  Kali
ca. 60 Prozent  humusbildende, organische Substanz,

Menge/St. 5 kg pro Baum und 1 kg pro Solitärgehölz.
Zeitpunkt der Ausführung: im Zuge der  Pflanzarbeiten,
liefern, Dünger aufbringen und leicht einarbeiten,

Die BL ist über den Düngetermin vorab zu informieren.
Abrechnung nach aufgebrachter Menge.
Menge: 20,000 kg
Zuordnung: 573

**1.50.190 Durchlaufschutz Hecken**
Pfahlzaun in Hecken liefern und herstellen,
in Abschnitten,Höhe 1,00 m,
mit Pfählen und kunststoffummantelten Maschendraht,
Pfähle, weißgeschält, mit vorbeugendem chemischen
Holzschutz DIN 68 800 Teil 3 durch Kesseldrucktränkung,  Prüfprädikat P, Iv, W, Pfähle im Abstand von
ca. 1,25 m, 2 waagerechte Drähte, ca. D= 3 mm,
Pfahllänge 1,40 m, Zopfdicke 6/8 cm,
incl. 2 Spanndrähte (oben und in der Mitte des
Pfostens).

Innerhalb der Heckenpflanzungen H 1,00 m Abrechnung in
der Abwicklung.
Menge: 90,000 m

*Hinweis*
HECKEN

**1.50.200 Carpinus betulus Heckenpflanzen mB. 100-125**
Heckenpflanze geschnitten liefern und pflanzen,
Carpinus betulus, Gemeine Hainbuche,
2 x v, Höhe 100-125 cm, mit Ballen, 5 St/ m, 1-reihig.
liefern und pflanzen lt. Vorbemerkungen.
Menge: 450,000 Stk

*Hinweis*
BÄUME

**1.50.210 Carpinus betulus 'Frans Fontaine' Db 20-25**
Carpinus betulus 'Frans Fontaine' (Hainbuche)

Hochstamm mit durchgehendem Leittrieb,
4 x v. aus extra weitem Stand, mDb., StU 20-25,
liefern und pflanzen lt. Vorbemerkungen.
Menge: 4,000 Stk

**1.50.220 Holz-Rabattenzaun vor Pflanzung 0,80 m hoch,**
Pfostenriegelzaun liefern und in Teillängen herstellen,
Pfähle, D. 100 mm weißgeschält,
mit vorbeugendem chemischen Holzschutz DIN 68 800 Teil
3 durch Kesseldrucktränkung,  Prüfprädikat P, Iv, W,

Oben 1 waagerechter Halbrundriegel ca. D= 100-120 mm,
Pfahllänge 1,60 m, Zopfdicke 100-120 mm,
Pfostenanstand ca. 2,00 m
Bestigung Riegel an Pfosten seitlich, mit Torxschraube,
messing, 8x100 mm.
Menge: 33,000 m

**1.50.230 Endausbildung Pfahlzaun**
Endpfosten für Rabattenzaun (je Teillänge) einbauen.
Menge: 4,000 Stk

*Hinweis*
HINWEIS ZUR PFLEGE
Die Fertigstellungs-, Entwicklungspflege und Wässerung
sind  in Bauabschnitt 2 aufgeführt und werden dort
abgerechnet

#### Titel 1.60 SCHULGARTEN (HOCHBEETE)

*Hinweis*
Bodenarbeiten siehe Pos. in den vorangegangene Titeln!

**1.60.10 Boden der Gräben für Sickerpackungen,**
Boden für Kiessickerkörper profilgerecht ausheben ab
Geländeoberfläche,
Aushubtiefe bis 1,50 m,
Sohlenbreite der Gräben 0,50 - 1 m,
fein- bis mittelkörniger Sand/Schluffe, Füllboden aus
der vorausgegangenen Baumaßnahmen,
Lösbarkeit des Bodens
Homogenbereich A1/ A2 bindige bis nichtbindige
Auffüllungen (ehem. Bodenklasse 3-4, vorherige DIN
18300 alt),
Aushub wieder verfüllen, Rest fördern und im Bereich
des Bauabschnitts 2 (LV: Bereich 2) lagern und
wiederverfüllen/einbauen.
Lagenweise nach dem Merkblatt für das Verfüllen von
Leitungsgräben verdichten, Verdichtungsgrad 97 %DPr,
Verformungsmodul 45 MN/m2.
Verdrängten Boden laden, transportieren und seitlich
wieder einbauen.
Menge nach aufgemessener Kubatur.
Menge: 4,000 m3

**1.60.20 Filtervlies als Trennlage**
Filtervlies liefern zur Vermeidung der Durchmischung
der Sickerpackungen mit dem Untergrund und nach
Planangaben einbauen.
Mechanisch verfestigter Vliesstoff aus Polypropylen-
Stapelfasern. Als Trennschicht unter tragfähiger
Schüttung,
Vlies, weiße Primärfasern, Flächengewicht: 200 g/m²
Geotextil mit CE-Kennzeichnung.

Die Vliesbahnen sind mit 20 cm Überlappung zu verlegen
und in den EP einzukalkulieren, eine gesonderte
Vergütung für die Überlappung erfolgt nicht.
Abrechnung nach Flächenaufmaß.
Menge: 6,000 m2

**1.60.30 Dränstrang, Sickerpackungen aus Kies 8/32 mm herstellen**
Sickerpackungen, Drainstrang, aus Kies der Körnung 16/
32mm liefern und nach Abstimmung mit der Bauleitung
herstellen.
Allseitig mit Filtervlies ummantelt (Lieferung
gesonderte Position) einbauen, Vlies an den Seiten 20
cm überlappend.
Abrechnung nach Aufmaß, der Lieferschein ist zum Soll-
Ist-Vergleich hinzuzufügen.
Der Boden ist nicht flächig zu auszulegen.
Menge: 1,500 m3

**1.60.40 Sand zur Beimischung in anstehenden Böden**
Rheinsand 0/2 liefern und im Zuge der Bodenarbeiten und
Lockerung der Vegetationsflächen dem anstehenden und
bindigen Boden beimischen.
Ort z.B. im Bereich Hochbeete/Kiesversickerung
Abrechnung nach Wiegeschein.
Menge: 4,000 to

**1.60.50 Hochbeete für grünes Klassenzimmer liefern und aufstellen**
Hochbeet aus
feuerverzinktem, polyamideinbrennlackiertem Stahlblech,
Eckelemente aus Aluminium,
Länge  201 cm
Breite  102 cm
Höhe  77 cm
Gewicht  52 kg
Innenmaß Breite 198 cm
Innenmaß Tiefe 99 cm
Farbe Dunkelgrau beschichtet
Inhalt 1450 l
liefern und montieren,
inkl. Sauberkeitsschicht von pro Hochbeet
2m², HKS 0/45, Schichtstärke 5 cm.
Abrechnung nach Stück.

Liefernachweis:

Hersteller:
Biohort GmbH, Neufelden

Produkt:
Biohort Metall Hochbeet 2x1m

oder gleichwertiger Art!
Gleichwertiges Produkt/Fabrikat: wie im Text
beschrieben,
vom Bieter anzugeben, wenn nicht das o.g. Richtfabrikat
angeboten wird.

Hersteller:
'....................'

Typ:
'....................'
Menge: 5,000 Stk
Zuordnung: 579

*Hinweis*
FÜLLUNG HOCHBEETE

**1.60.60 Holzschnitzel für Hochbeete, 1. Lage, Äste/Zweige liefern u einbauen**
Hochbeetverfüllung untere Lage, Stärke ca. 25-40cm,
liefern und einbauen, grob planieren, nicht verdichten.

100 Prozent natürliches Material aus maschinell
aufbereiteten
entrindeten Stammholz von Nadelgehölzen.
Nicht aus Frischholz, keine Rindenanteile, keine
Laubanteile.
Materialanforderung: schnell abtrocknend,
frostbeständig, lange Haltbarkeit, Sauberkeit.

Prüfzeugnis zum Brandverhalten und zur
Pflanzenverträglichkeit, GS-Zeichen.

5 - 30 mm Korn-, Schnitzelgröße, keine Feinanteile,
Farbe: naturbelassen
Material ist vor der Lieferung zu Bemustern. Der
Herkunftsnachweis ist vorzulegen.

Abrechnung nach Raummaß und Wiegekarten-,
Lieferscheinnachweis im Soll-Ist-Vergleich.
Menge: 4,000 m3

**1.60.70 Grünschnitt für Hochbeete, 2. Lage, Gras/Laub liefern u. einbauen**
Hochbeetverfüllung 2. Lage, Stärke ca. 20-25cm,
frischer Grünabfall, Astschnitt aus Pflegemaßnahmen,
Rasenschnitt, Laubmull, aus gesunden Beständen,
Material ist vor der Lieferung zu Bemustern.
liefern und einbauen, grob planieren, nicht verdichten.

Abrechnung nach Aufmaß an der Einbaustelle.
Menge: 2,500 m3
Zuordnung: 571

**1.60.80 Kompost für Hochbeete, 3. Lage, Humus liefern und einbauen**
Gütegesicherten Grünschnittkompost als 3. Lage,
Stärke ca. 20-25cm,
Spezialhumus zur Bodenverbesserung,
torffrei, unkrautfrei, in Gärtnerqualität
mit Prüfzeugnis der Schadstofffreiheit.
Material ist vor der Lieferung zu Bemustern.
Der Herkunftsnachweis ist vorzulegen.
liefern und einbauen, grob planieren, nicht verdichten.

Abrechnung nach Raummaß und Wiegekarten-,
Lieferscheinnachweis im Soll-Ist-Vergleich.
Menge: 2,500 m3
Zuordnung: 571

**1.60.90 Anwuchserde für Hochbeete, oberste (4.)Lage, liefern u. einbauen**
Gütegesicherte, torffreie Hochbeet-Erde für Kräuter-
und Gemüsepflanzen, 4. Lage, Stärke ca. 20cm,
Prüfwerte entspr. Anforderungen des BBodSchV, Anh. 2,
Wirkungspfad Boden - Nutzpflanze
Wirkungspfad Boden - Mensch
liefern und einbauen, grob planieren, nicht verdichten.
Material  ist vor der Lieferung zu Bemustern.
Der Herkunftsnachweis  und die Prüfwerte nach BBodSchV
sind vorzulegen.

Abrechnung nach Raummaß und Wiegekarten-,
Lieferscheinnachweis im Soll-Ist-Vergleich.
Menge: 2,000 m3
Zuordnung: 571

**1.60.100 Mähkanten- und Trittplattenstreifen liefern und verlegen**
Plattenstreifen entlang der Hochbeete
Platten 40-60/40/5cm (LxBxH), grau,
Oberseite planmäßig eben, mit Mikrofase, ohne
Abstandhalter,
Platten aus Beton DIN EN 1339
liefern und
fachgerecht auf Schottergrund (gesonderte Position),
einzeln als Rasentrittplatte oder flächig als schmale
Wege.
nach DIN 18318 und dem Merkblatt für
Flächenbefestigungen mit Pflasterdecken und
Plattenbelägen, Teil 1 und der ZTV Pflaster-StB 06,
verlegen.
Einschl. Bettung: 4 cm starkes Brechsandsplittbett
Basalt 0/5  oder Kalkstein 0/5 gemischt mit 25 Prozent
Reinsand.

Abrechnung nach Stückzahl.
Menge: 80,000 Stk

**1.60.110 Bauseitig lagerndes Rechteckpflaster wiederverlegen**
Betonpflaster 20/10/ 8 cm, grau, Reihenverband wie
Bestand,
sonst wie Pos. 1.20.2.30.
(Pflaster sandgrau 32/16/8cm)
Menge: 6,000 m2

**1.60.120 Pflasterschnitt, Betonplatten 5 cm, gerade**
Sichtbaren, scharfen geraden Schnitt,
bei Anschlüssen aus Betonplatten,
4-5 cm stark schneiden,
in Teillängen.
Platten der Vorposition,
mit elektrischen- oder Motorschneidegeräten
mit Diamantsägeblatt im Nassschnitt herstellen.

Abrechnung nach Aufmaß Schnittlänge.
Restmaterial ist nach den zur Zeit geltenden
abfallrechtlichen Bestimmungen zu entsorgen.
Menge: 12,000 m

#### Titel 1.70 INSTANDSETZUNG GEHWEG AN GAUßSTRAßE/ ÜBERFAHRTEN

*Hinweis*
ABBRUCH ÜBERFAHRT

**1.70.10 Baustellenabsicherung mit Einholung Verkehrsrechtl. Anordnung**
Verkehrssicherung (Kennzeichnen) der Baustelle
nach Angabe des Auftraggebers, entsprechend der StVO
bzw. den Anordnungen der Straßenverkehrsbehörde
einschl. Erstellung eines Verkehrszeichenplans nach den
Richtlinien für die Sicherung von Arbeitsstellen an
Straßen RSA,
einschl.
Einholung der Verkehrsrechtlichen Anordnung
bei der zuständigen Straßenverkehrsbehörde.

Baustellenbereich ist während der vertraglichen Bauzeit
mit den erforderlichen Verkehrszeichen gemäß den
Richtlinien für die Sicherung von Arbeitsstellen auf
Straßen (RSA), sowie gemäß ZTV-SA StB abzusichern.

Die Verkehrszeichen müssen das Gütezeichen der
"Güteschutzgemeinschaft Verkehrszeichen" tragen.
Des weiteren ist der Baustellenbereich mit
Absperrungen, Leit- und Schutzeinrichtungen zu
versehen,
zu unterhalten und in dem notwendigen, bzw.
angeordneten
Umfang zu beleuchten.
Während der gesamten Bauzeit obliegt dem AN die
Verkehrssicherungspflicht.
Es hat mindestens täglich eine Überprüfung der
Baustellenabsicherung und der Verkehrsführung durch den
AN stattzufinden.

Dauer der Verkehrssicherung als vorübergehende
Sicherungsmaßnahme über die Dauer der Bauzeit im
Bereich Rückbau alte Überfahrt und Neuanlage der
geplanten Gehwegüberfahrt.
Menge: 1,000 psch

**1.70.20 Bordsteine aufnehmen und entsorgen**
Betonborde aller Art und Größe,
in Beton versetzt,
in Teillängen von 1 bis 30,00 m
einschließlich Beton aufnehmen.
Wiederverwendbare Bordsteine säubern
und innerhalb der Baustelle sortiert lagern.
In Teillängen ca. 5,00 - 10,00 m

Anfallende Stoffe laden und nach den zur Zeit
gültigen, abfallrechtlichen Bestimmungen entsorgen,
Einschl. Transport- und Entsorgungskosten,
AVV-Schlüssel: 17 01 01 Beton,
AVV-Schlüssel: 17 01 02 Ziegel,
AVV-Schlüssel: 17 05 04 Boden und Steine,

Abrechnung nach Längenaufmaß.
Menge: 50,000 m

**1.70.30 Bordsteinfundament entlang Rinnenbahn abstemmen**
Fundamentreste der zu beseitigenden Bordsteinanlage
entlang der verbleibenden Rinnenbahn abstemmen bzw. mit
Diamantschneider sauber abtrennen,
Evtl. gelockerte Rinnensteine sind neu zu versetzen.
In Teillängen ca. 1,00-30,00 m,
als Zulage zur Vorposition,

Anfallende Stoffe laden und nach den zur Zeit
gültigen, abfallrechtlichen Bestimmungen entsorgen,
Einschl. Transport- und Entsorgungskosten,
AVV-Schlüssel: 17 01 01 Beton,
AVV-Schlüssel: 17 01 02 Ziegel,
AVV-Schlüssel: 17 05 04 Boden und Steine,
Bitumengemische mit Ausnahme derjenigen,
die unter 17 03 01 fallen
AVV-Schlüssel: 17 03 02
Menge: 30,000 m

**1.70.40 Einreihige Rinnen- oder Abschlussbahn aufnehmen und entsorgen.**
Einreihige Rinnen- oder Abschlussbahn aus Kunst- oder
Natursteinen, in Beton versetzt, einschließlich
Fundament aufnehmen, aufladen und fachgerecht
entsorgen.
Menge: 31,000 m

**1.70.50 Abbruchkante an bit. Aufbau, 15 cm dick, im Nassschnitt herstellen**
Abbruchkante an vorhandenem bituminösen Aufbau, i.M. 15
cm dick, mit einer Nass-Schneidemaschine herstellen.
Bei Mehr- oder Minderdicken wird der Einheitspreis
linear umgerechnet (über den Faktor in der
Massenberechnung).
Das anfallende Material aufnehmen, aufladen und
fachgerecht entsorgen.

Bitumengemische mit Ausnahme derjenigen,
die unter 17 03 01 fallen
AVV-Schlüssel: 17 03 02,
Menge: 32,000 m

**1.70.60 Bituminöse Befestigung entsorgen, Stärke bis ca. 12 cm, flächig**
Asphaltfläche bis ca. 18 cm dick, rückstandsfrei
ausbauen und entsorgen.
In Einzelflächen ca. 3-4 Teilflächen unterschiedlicher
Größe und Form,
(= Ausbau für Pflasterrinnen, Randeinfassung und alter
Gehweg)
Menge: 90,000 m2

**1.70.70 Vorhandenes Straßenschild "Halteverbot" umsetzen**
Vorhandenes Verkehrszeichen "Halteverbot" in
Kombination mit einem (Rohr-)/ Schilderpfosten, einschl
Fundament ausgraben und am neuen Standort wieder neu
lotrecht setzen ggf. Beton abstemmen und entsorgen und
Rohrpfosten in Betonfundament ca. 40x40x60 cm frisch
versetzen.
OK Fundament 10 cm unter GOK.
Höhe des Rohrpfostens ca. 2,50 m über GOK.

Neuer Standort des Schildes/Rohrpfostens nach
Abstimmung mit der BL bis zu ca. 10 m.

Einschl. 4 Asphaltschnitte je ca. 0,50 m für
Fundamentaushub und anschließender Überpflasterung mit
Mosaikpflaster 4/6 Basalt oder Gauwacke.
Bettung und Fugen mit Basaltsplitt 0/8
Bodenaushub im Baustellenbereich an Fehlstellen
einplanieren.

Die Versetzen des Schildes erst nach vorangegangener
Abstimmung mit der Stadt und Freigabe durch die
Bauleitung!

Lage: Straßenseite Gaußstraße gegenüber der Überfahrt
Menge: 2,000 Stk

*Hinweis*
Vorbemerkungen zur Ausführung der Gehweg-Überfahrt
Diese Arbeiten müssen durch ein bei der Stadt Mülheim
an der Ruhr zugelassenen Tief- und
Straßenbauunternehmen ausgeführt werden.
Sollte der Bieter nicht gelistet bzw. zugelassen sein,
ist ein entsprechender geeigneter Subunternehmer zu
beauftragen.

*Hinweis*
EINFASSUNGEN UND BELÄGE

**1.70.80 HB A4 (15/30/100) cm liefern und setzen**
Hochbordstein als Randeinfassung (als Ersatz für
unbrauchbare Bordsteine beim Umbau der Überfahrten)

Hochbordstein A4 (15/30/100 cm), liefern
Abschrägung an der oberen Längskante,
vertikal =  15 cm, horizontal = 12 cm,
nach DIN 18315/18318,
DIN EN 1340, DIN 483 HB
Farbe: anthrazit, Basalt-Vorsatz gewaschen

Bettung aus Beton C 20/25 DIN EN 206-1, Dicke 20 cm,
Rückenstütze, Breite 15 cm, geschalt,
einschl. notwendiger Schalarbeiten,
Fuge 10 mm,
inkl. Fugenverguss aus geeignetem dauerelastischen
Kunststoffmörtel fachgerecht gemäß Herstellerangaben
herstellen,

Abrechnung nach Längenaufmaß.
Menge: 2,000 m

**1.70.90 Bordabsenker, Rundbordstein 15x22x100cm, R5 liefern, setzen**
Bordstein wie Pos. zuvor, jedoch
Rundbordstein R5 Abmessungen 15x22x100 cm, grau
Einbauhöhe  3 cm über Bordrinne
liefern und setzen,
mit beidseitiger Rückenstütze C20/25, Dicke 25 cm,
Rückenstütze, Breite 15 cm, geschalt,
Einbindetiefe ca. 20 cm
Einschl. notwendiger Schalarbeiten, und
erforderlicher Erdarbeiten.
Fuge 10 mm,
inkl. Fugenverguss aus geeignetem Kunststoffmörtel
fachgerecht gemäß Herstellerangaben herstellen,
Die Fugen der Vorder- und Rückflächen sind
hohlfugig glatt herzustellen und sollen 3-5 mm von
der Vorder- und Hinterkante zurückliegen.

Bereich Einfahrt

Abrechnung nach Längenaufmaß.

mit beidseitiger Rückenstütze C20/25, Dicke 25 cm,
Rückenstütze, Breite 15 cm, geschalt,
Einbindetiefe ca. 20 cm
Einschl. notwendiger Schalarbeiten, und
erforderlicher Erdarbeiten.
Menge: 26,500 m

**1.70.100 Übergangsstein Absenker links/rechts 12/15x30cm, R5**
Übergangsstein: Hochbord > Rundbord R5
nach DIN 18315/18318 und ZTV P-StB
DIN EN 1340, Größe 12-15/22-30/100cm,
links/rechts Absenkung über 1 m.
Farbe: anthrazit, Basalt-Vorsatz gewaschen
mit beidseitiger Rückenstütze C20/25, Dicke 25 cm,
Rückenstütze, Breite 15 cm, geschalt,
Einbindetiefe ca. 20 cm
Einschl. notwendiger Schalarbeiten und erforderlicher
Erdarbeiten.

Homogenbereich A, B1 (ehem. Bodenklasse (3)4 bis 5,
DIN 18300, alt)
Aushub seitlich lagern und nach Fundamenterstellung
wieder einbauen und verdichten,
Verdrängten Boden seitlich einplanieren bzw. laden,
fördern und im Bereich der Baustelle einbauen.
Fugenverguss aus geeignetem Kunststoffmörtel
fachgerecht gemäß Herstellerangaben herstellen,

Abrechnung nach Stück.
Menge: 2,000 Stk

**1.70.110 Bordrinne 16/24/14 cm, grau, 1-zeilig liefern und setzen**
Großpflasterstreifen einzeilig, als Bordrinne
aus Pflastersteinen aus Beton DIN EN 1338,
ohne Fase, Farbe: anthrazit
in einzel- und zusammenhängenden Flächen 1-10 m,
Maße 24 x 16 cm,
Dicke 14 cm,
nach DIN 18318 und dem Merkblatt für
Flächenbefestigungen
mit Pflasterdecken und Plattenbelägen, Teil 1,
als Randeinfassung für Wege,
1-zeilig als Läufer,
engfugig verlegt und Sand-Trasszementgemisch 1:3
eingschlämmt,
Bettung aus Beton C 20/25, DIN EN 206-1,
Dicke 25 cm, Einseitige Rückenstütze, geschalt,
Breite 15 cm, bis 5 cm unter OK Stein,
Materialien liefern und einbauen,

Abrechnung nach Längenaufmaß.
Menge: 31,000 m

**1.70.120 Trennschnitt Bordsteine HB/TB/RB**
Herstellung von Schnittkanten für Anschlussarbeiten,
Schnitt im Naßschneideverfahren mit
diamantbesetzter Trennscheibe,
Bordsteingröße, einschl. kleine Winkelteile, wie in den
vorherigen Positionen beschrieben.
Abrechnung nach Anzahl der Schnitte.
Menge: 2,000 Stk

**1.70.130 Erdplanum befestigter Flächen herstellen**
Feinplanum für Spielbereiche und Flächen mit
wassergebundener Deckschicht,
profilgerecht nach Plan / Angabe der Bauleitung
herstellen und verdichten,
Verdichtungsgrad DPr 97 Prozent,
Verformungsmodul EV 2: mind. 45 MPa
Homogenbereich A1.
Das fertige Planum muss vor Aufbringen der folgenden
Schicht vom Auftraggeber abgenommen werden,.
Die Ebenflächigkeit darf nicht mehr als plusminus 2,0
cm von der Sollhöhe abweichen.

Abrechnung nach Flächenaufmaß.
Menge: 75,000 m2

**1.70.140 FSS Natursteinschotter 0/45 in Gehweg und Überfahrt**
Frostschutzschicht aus Natursteinschotter 0/45, Stärke
18 cm
im Bereich der Pflasterflächen, gemäß EN 13285 (TL SoB-
StB), in Einzelabschnitten,
ZTV SoB-StB 04/07, Material gütegesicherter RC 1-
Baustoff,
Tragschicht Einbaudicke 18 cm (im verdichteten Zustand)
liefern und verdichten,
als Frostschutzschicht in
Belastungsklasse kleiner/gleich BK 0,3 RStO 12.
Zulässige Abweichung v.d. Nennhöhe plusminus 2 cm,
Unebenheit unter der 4 m-Latte nicht größer als 2 cm,
Verdichtungsgrad DPr mind. 100 Prozent
Verformungsmodul EV2 größer 100 MPa.
Oberflächengefälle des Planums gem. Plan, i.d.R. 2,5
Prozent,
als untere Lage (unter der
Natursteinschottertragschicht/ STS).

Der Qualitätsnachweis (Analytik, Herkunft) müssen nach
den Anforderungen der aktuell gültigen
Ersatzbaustoffverordnung vor Einbau dem AG vorgelegt
werden.

Abgerechnet wird die Projektion der Belagsoberfläche.
Die seitlichen Auftragskeile sind in den EP mit
einzukalkulieren.
Die Lieferscheine der eingebauten Materialien sind der
Abrechnung zum Soll- Ist-Vergleich hinzuzufügen.
Menge: 75,000 m2

**1.70.150 STS Natursteinschotter 0/45 in Gehweg und Überfahrt**
Schottertragschicht aus Natursteinschotter 0/45,
im Bereich der neuen Pflasterflächen,
gem. ZVT SoB-StB 20,
Belastungsklasse BK 0,3-1,0, RStO 12,
Einbaustärke: 26 cm (im verdichteten Zustand),
in Teilflächen, herstellen.
Seitliche Abböschungen mit Neigung 1:1,5 anlegen,
Oberflächengefälle des Planums mind. 2,5 Prozent,
Zulässige Abweichung v.d. Nennhöhe plusminus 2 cm,
(Unebenheit unter der 4 m-Latte nicht größer als 2 cm),

Verdichtungsgrad DPr mind. 103 Prozent,
Verformungsmodul EV2 mind. 120 MPa
Verhältnis EV2/EV1 kleiner 2,5,
aus gebrochenem Natursteinschotter, Körnung 0/45 mm,
mit Prüfzeugnis,
Massenanteil an Bestandteilen gemäß TL SoB-StB.

Abgerechnet wird die Projektion der Belagoberfläche.
Die seitlichen Auftragskeile sind in den EP mit
einzukalkulieren.
Die Lieferscheine der eingebauten Materialien sind der
Abrechnung zum Soll- Ist-Vergleich hinzuzufügen.
Menge: 75,000 m2

**1.70.160 Überfahrt in Gehweg aus Pflaster 20/10/8 cm, grau herstellen**
Betonpflaster 20/10/8 cm wie Pos. 06.200.,
jedoch Farbe Grau.
Verlegung in Ellbogenverband
Menge: 65,000 m2

*Hinweis*
ASPHALTARBEITEN IM BEREICH BORDSTEINABSENKUNG

**1.70.170 Schnitt an bituminösen Decken, 12 cm für Überfahrt**
Vorhandene Asphaltfläche für Anschluss schneiden.
gerade Schnittkanten
an vorhandenen bituminösen Decken der Vorpositionen,
für Anarbeitung neue Asphaltragschicht und -Decke
entlang der regulierten Bordrinne.
Schichtdicke ca 12 cm dick,
Anfallende Stoffe abräumen, laden und entsorgen,

Einschl. Transport- und Entsorgungskosten,
AVV-Schlüssel:  170302
Bitumengemische mit Ausnahme derjenigen,
die unter 170301 fallen

Die Entsorgung geschieht gemäß Landesabfallgesetz NRW
und der örtlichen Abfallsatzung in der jeweils gültigen
Fassung.
Abrechnung nach Längenaufmaß und vorgelegter
Wiegescheine zum Soll/IST-Vergleich.
Menge: 32,000 m

**1.70.180 Asphalttragschicht Kleinfläche aus AC 22 T L herstellen, Dicke 8 cm,**
Asphalttragschicht in Kleinflächen,
in Handarbeit bzw. mit Kleingerät herstellbar,
in Anlehneung an RStO 12, Ausschreibung Asphaltarbeiten
2013,
ZTV Asphalt-StB 07/13,
Asphalttragschichtmischgutart AC 22 T L,
Einbaudicke 8 cm,
Körnung 0/22,
Bindemittel 70/100,
Schichtdicke 8 cm,
Gefälle: überwiegend 2,5 %
Einbau entlang von Basamentbahnen 24/16/14 cm,

Abrechnung nach Flächenaufmaß und Wiegekarten-/
Lieferscheinnachweis im Soll-Ist-Vergleich.
Menge: 16,000 m2

**1.70.190 Asphaltunterlage maschinell reinigen**
Asphaltunterlage von Hand reinigen. (Kleinfläche)
Anfallendes Material der Verwertung nach Wahl des AN
zuführen.
Lose Bestandteile von Schadstellen aufnehmen.
In zusammenhängenden Teilflächen.
Durch selbstaufnehmende Kehrsaugmaschine
im Bereich von Einbauten, Zwickeln und Flächen, die
maschinell nicht erreicht werden können, von Hand
reinigen.
Soweit Verschmutzungen nicht vom AN verursacht wurden.
Menge: 16,000 m2

**1.70.200 Haftkleber C 40 BF 1 S, ansprühen, Kleinfläche**
Asphaltschichten für AC ansprühen, Kleinfläche
Offenporig / ausgemagert.
gereinigte Asphaltschichten einschl. Flanken
(Schnittflächen) der zu erhaltenen  Asphaltflächen
gemäß ZTV Asphalt- StB 07/13,
mit 300 bis 400 g/ m2 lösemittelhaltige
Bitumenemulsion C 40 BF 1- S
maschinell ansprühen.
Das Ansprühen erfolgt vor Herstellung
von Asphaltdeckschichten aus Asphaltbeton
Belastungsklasse 0,3 bis 1,0.

Abrechnung nach Flächenaufmaß.
Menge: 16,000 m2

**1.70.210 Asphaltbetondeckschicht Kleinfläche AC 5 D L herstellen, D. 4cm,**
Asphaltdecke in Kleinflächen,
in Handarbeit bzw. mit Kleingerät herstellbar,
gemäß RStO 12, Ausschreibung Asphaltarbeiten 2013,
ZTV Asphalt-StB 07/13,
Asphaltbetondeckschicht aus AC 5 DL,
Einbaudicke 4 cm,
Bindemittel 50/70,
Zusammensetzung mit Moränesplitt als grobe
Gesteinskörnung zur Asphaltaufhellung,

Einschl. Abstumpfen mit Splitt zur Verbesserung
der Griffigkeit, durch gleichmäßiges Aufbringen und
Einwalzen der Abstreukörnung durchführen, nicht
gebundene Abstreukörnung aufnehmen und der Verwertung
nach Wahl des AN zuführen, Abstreukörnung: 1/3,
Abstreumenge: 1 kg/m2, Material: heller Moränesplitt,
maschinell aufstreuen,

Einbau entlang von Basamentbahnen 24/16/14 cm,
Abrechnung nach Flächenaufmaß und Wiegekarten-/
Lieferscheinnachweis im Soll-Ist-Vergleich.
Menge: 16,000 m2

**1.70.220 Naht in Asphaltschicht herstellen**
Nahtflanke in Asphaltdeckschicht herstellen,
in Einzelabschnitten,
Quernähte am Ausbauanfang und -ende,
Nahtfläche mit einem heiß aufzubringenden,
polymermodifizierten Bitumen
volldeckend auftragen oder anspritzen.
Bitumen 25/55-55A volldeckend auf Nahtflanke auftragen,
Menge:  50 g/m je cm Schichtdicke
Dicke der Schicht:  1,5 bis 2,5 cm
Menge: 40,000 m

**1.70.230 Längsfuge zw. Asphalt u. Basamentbahn herstellen, schließen**
Längsfugen gemäß ZTV Asphalt und ZTV Fug
zwischen Asphaltdecke und Basamentbahn bzw. Bordrinne
herstellen.
Tiefe der Fuge:  ca. 2 cm
Breite der Fuge:  ca. 1 cm
Fuge mit polymermodifiziertem Flüssigbitumen,
Heißeinbau,  verschließen.
Material gem. TL Fug-StB, Typ N2
Abrechnung nach Längenaufmaß.
Menge: 40,000 m

#### Titel 1.80 FAHRRADABSTELLANLAGE PARKPLATZ VON-BOCK- STR.

**1.80.10 Fahrradständer, Hoch-Tiefstellung, 1-seitig 6er-Element**
Fahrradständer einseitig,
6 Stellplätze pro Element,
zur einseitigen Nutzung,

Stabile Stahlkonstruktion mit angeschraubten Einstell-
und Anlehnbügeln. Anlehnbügel mit rahmenschonender
Schutzfolie in Signalfarbe rot.
Oberfläche: feuerverzinkt

Breite: 3.000 mm,
Einstellwinkel: 90°,
empfohlene Einbautiefe der Schienen: +/-0 mm,

Gewicht: 42 kg,
Höhe: 845 mm,
Material: Stahl,
Radabstand: 500 mm,
Radeinstellung: hoch / tief,
Reifenbreite: 55 mm,
Tiefe: 550 mm.

Vorbereitet zur Reihenverbindung und Bodenbefestigung.
Lieferung inkl. Montagematerial zur Verschraubung der
Bügel auf den Grundrahmen. Rahmen wird durch das
Pflaster in die  Fundamente verankert. Montage gem.
Herstellerangaben.
Lieferung in Einzelteilen, entsprechend einschl.
Zusammensetzung vor Ort,

Fahrradständer inkl. aller erforderlichen Kleinteile
liefern, einschl. Betondübel und auf vorbereiteten
Betonfundamente standfest gem. Herstellerangaben
montieren.
inkl. Betonfundamenten aus Beton C 25/30 X0 ca. alle 2
m an den Befestigungspunkten, Verbindung mit.
Schwerlastdübel durch Belag (Stärke ca. 8 - 10 cm) in
Fundament: L/B/H
0,60 x 0,40 x 0,60 m.

Einschl. aller Erdarbeiten, sowie Anarbeiten der Decke,
einschl. Laden und seitlichem Einplanieren des
verdrängten Bodens.

Abrechnung nach gelieferten Einstellplätzen.

Es ist das selbe Fahrradständermodell zu liefern, das
bereits verbaut und aufgestellt wurde!

Liefernachweis
Hersteller:
Ziegler Metallbearbeitung GmbH
Gewerbepark am See 1
D- 01920 Nebelschütz
www.ziegler-metall.de

Produkt:
NEW YORK
Menge: 2,000 Stk
Zuordnung: 562

**1.80.20 Fahrradständer, Hoch-Tiefstellung, 1-seitig 5er-Element**
wie zuvor jedoch Fahrradständer einseitig,
5 Stellplätze pro Element,
zur einseitigen Nutzung,
liefern und einbauen.

Abrechnung nach gelieferten Elementen (gem. LS).
Menge: 2,000 Stk
Zuordnung: 562

**1.80.30 Fahrradständer, Hoch-Tiefstellung, 1-seitig 4er-Element**
wie zuvor jedoch Fahrradständer einseitig,
4 Stellplätze pro Element,
zur einseitigen Nutzung,
liefern und einbauen.

Abrechnung nach gelieferten Elementen (gem. LS).
Menge: 2,000 Stk
Zuordnung: 562

#### Titel 1.90 ÄNDERUNG AM EHEM. HAUPTEING./RÜCKBAU PROVIS. BELAG

*Hinweis*
PLATZBEFESTGUNG ÄNDERN
Hinweis:
Für die Sicherheit der lagernden Materialien ist der AN
verantwortlich.

**1.90.10 Sicherung eines Fahrradständers**
Fahrradständer mit 21 Einstellplätzen von Belag lösen,
seitl. lagern und nach Einbau der L-Teile wieder auf
den neu verlegten Belag aufdübeln,
einschl. notweniger Befestigungsmaterialien.

Die Ständerreihe besteht aus einzelnen Segmenten, die
miteinander verschraubt sind.
Eine vor Beschädigung und Diebstahl sichere Lagerung
ist einzuplanen.

Fahrradständer mit Betonfundamenten neu setzen,
einschl. Betondübel und auf vorbereiteten
Betonfundamente standfest gem. Herstellerangaben
montieren.
inkl. Betonfundamenten aus Beton C 25/30 X0 ca. alle 2
m an den Befestigungspunkten, Verbindung mit.
Schwerlastdübel durch Belag (Stärke ca. 8 - 10 cm) in
Fundament: L/B/H
0,60 x 0,40 x 0,60 m.
Menge: 1,000 Psch

**1.90.20 Vorhandene Einfassung aufnehmen, laden, entsorgen**
Tiefbord bzw. (Rand-) Kantensteine aus Beton,
Maße: bis ca. 10/30/100 cm
einschl. Betonstuhl (Bettung und seitl. Betonstütze
bzw. Rückenstütze) abbrechen, laden und entsorgen.
in Teillängen
Bereich: Grundstücksgrenze Erweiterungsgrundstück,
Abmessungen der Randsteine:
Breite ca. 10 cm breit, Höhe bis 30 cm,
Dicke des Unterbetons ca. 20 cm,
Breite der Rückenstütze (Betonschulter) bis ca. 35 cm,
Einschl. Freilegen der Konstruktion (Erdarbeiten) und
Stemmarbeiten, aufnehmen und entsorgen.

Anfallende Stoffe laden und entsorgen,
Einschl. Transport- und Entsorgungskosten,
AVV-Bezeichnung: Beton
AVV-Schlüssel: 17 01 01,

Abrechnung nach Längenaufmaß.
Menge: 8,000 m

**1.90.30 Pflasterbeläge einsch. Tragschicht aufnehmen, verlegen**
Betonpflaster diverser Art und Größe,
einschl. Bettung flächig aufbehmen und zur
Wiederverwendung auf Paletten stapeln,
in Einzelflächen von ca. 2 - 110 m2,
Abmessungen:
- Pflaster: bis 35 cm
- Bettungsstärke: ca. 4 cm
-Schottertragschichtstärke: ca. 25 cm.

Anfallende Stoffe seitlich lagern und neu verlegen.
Eine Zwischenlagerung ist einzuplanen während Einbau
Winkelteile.

Abrechnung nach Flächenaufmaß.
Für die Sicherheit der lagernden Materialien ist der AN
verantwortlich.
Abrechnung gem. Voraufmaß.
Menge: 8,000 m2

**1.90.40 Rinnen- oder Abschlussbahn 1-zeilig aufnehmen lagern versetzen**
Einreihige Rinnen- oder Abschlussbahn aus Betonsteinen,
24/16/14 cm, grau, einschließlich Fundament,  (ohne
Rückenstützen) aufnehmen, von Betonresten säubern und
neu frisch auf ein Betonbett von 15 cm versetzen.
Betonabbruch laden und entsorgen.
Bahnbreite 16 cm

Anfallende Stoffe laden und nach den zur Zeit
gültigen, abfallrechtlichen Bestimmungen entsorgen bzw.
der Anfallende Stoffe laden und nach den zur Zeit
gültigen, abfallrechtlichen Bestimmungen entsorgen bzw.
der Wiederverwertung zuführen.
Einschl. Transport- und Entsorgungskosten,
AVV-Schlüssel: 17 01 01 Beton,
Menge: 8,000 m

*Hinweis*
nachfolg. Pos. Setzen der L-Teile von Container an
Bösch. Fahnenmast

**1.90.50 Boden für L-Teile lösen**
Anstehenden Boden für den Einbau von Betonfertigteilen
der nachfolgenden Pos. lösen und nach dem Setzen der
Winkelteile wieder an Ort und Stelle einbauen,
verdrängter Boden/Restmenge im Bereich 2. BA. einbauen,
eine Zwischenlagerung ist einzukakulieren.

Anfallende Stoffe laden und nach den zur Zeit
gültigen, abfallrechtlichen Bestimmungen entsorgen bzw.
der Wiederverwertung zuführen.
Einschl. Transport- und Entsorgungskosten,
AVV-Schlüssel: 17 01 01 Beton,
AVV-Schlüssel: 17 01 02 Ziegel,
AVV-Schlüssel: 17 05 04 Boden und Steine,

Abrechnung nach Aufmaß / Profile.
Menge: 5,000 m3

**1.90.60 Bauseitge Betonwinkelteile des Containerprovisoriums einbauen**
Lagernde Beton-L-Teil der Pos. 1.20.1.120. (Ausbauort
a. d. Zufahrt Gaußstr.),
Höhen von 55 bis 105 cm,
Längen 49 bis 99 cm,
wieder neu höhen- und fluchtgerecht versetzen und
frisch in auf ein Betonbett,
(Einbauort: oberhalb Von-Bock-Straße, Fahnenmasten)
sowie über ein verdichtetes Schotterbett zu versetzen:
Betongüte: XC2 WF C20/25 F2
Schichtstärke: 20 cm, geschalt
Natursteinschotterbett FFS 0/45 mm
Schichtstärke: 20 cm
Fertigteile versetzen.

Einschl. Torstahl (D = 16 mm) als Verbindung zwischen
den Mauerscheiben zur Verschiebesicherung.

Die Fugen sind rückseitig mit einer gewebeverstärkten
Bitumenschweißbahnstreifen (mind. Breite 20 cm)
abzudichten,
über die komplette Länge der Fuge bis 2 cm unter OK
Winkelteil, einschl. Bitumenvoranstrich.

Die Mauerscheiben sind gem. den Höhen der angrenzenden
Flächen auszurichten. Geringfügige Abstufungen sind -
mit der Bauleitung abzustimmen - und zwischen allen
Mauerscheiben gleichmäßig vorzunehmen.
Menge: 8,000 m

*Hinweis*
PFLASTERFLÄCHE VOR EINGANG

**1.90.70 Bituminöse Befestigung bis 15 cm stark schneiden**
Trennschnitt in einer Asphaltfläche für
Pflasterspiegel, passegenau, senkrecht, fluchtgerecht
auf Maß z. B. der späteren Pflasterfläche, ohne Ansatz
Dicke der Decke bis ca.15 cm,
in Einzellängen.
Abrechnung nach Längenaufmaß.

Bei Mehr- oder Minderdicken wird der Einheitspreis
linear umgerechnet (über den Faktor in der
Massenberechnung).

Um die Schnittkante nicht zu beschädigen, wird
empfohlen den Schnitt erst kurz vor Abschluss der
Pflasterarbeiten passgenau durchzuführen.
Menge: 8,000 m

**1.90.80 Bituminöse Befestigung entsorgen, Kleinstflächen**
Asphaltfläche in Kleinfläche entlang Rinne,
Schichtstärke ca. 15 cm, rückstandsfrei ausbauen und
entsorgen.
Einzelflächen Kleinflächen bis 30 m² oder kleiner 1 m
breite (Gräben),
Anfallende Stoffe laden und entsorgen,
einschl. Transport- und Entsorgungskosten,

AVV-Bezeichnung:
Bitumengemische mit Ausnahme derjenigen,
die unter 17 03 01 fallen
AVV-Schlüssel: 17 03 02,

Abrechnung nach Wiegekarten
Menge: 10,000 to

**1.90.90 Überarbeitung vorhandene Tragschichten**
Bestehende Tragschichten HKS/RC I 0/32-0/45,
Stärke ca. 20-30 cm, verdichtet, Planum unter
Berücksichtigung des zukünftigen Wegegefälles
herstellen u. verdichten.
Massenausgleich von ca. 5-10cm ist einzukalkulieren.
Abweichung von der Sollhöhe bis max. 2cm.

In nicht befahrbaren Flächen kleiner/gleich BK 1,0:
Verdichtungsgrad  DPr = mindestens 103 Prozent.
Verformungsmodul  EV2 = mind. 120 MPa.
  auf der Oberfläche.
Ausführung nach ZTVE-StB,

Überschüssiges Material fördern und auf dem Gelände
nach Angaben der örtl. BL einbauen (Auffüllbereich, z.
B. Müllplatz) oder auf messbare Haufen zur Abfuhr
lagern.
Transportweg bis 200m, ggf.über die öffentliche Straße.

Abrechnung nach Flächenaufmaß.
Menge: 55,000 m2

**1.90.100 Basamenteinfassung, Breite 16 cm, 1-zeil. abbrechen u. entsorgen**
Großpflaster Betonstein in den Maßen 16x16/24x14 cm als
1-zeilige Einfassung einschl. Betonbett abbrechen und
seitl. zur Abfuhr/Entsorgung laden und entsorgen bzw.
der Verwertung zuführen.

Abfallschlüssel: 17 01 01, Beton,
Anfallendes Material ist nach den zur Zeit geltenden
abfallrechtlichen Bestimmungen zu entsorgen.
Die Gebühren der Entsorgung sind in den Einheitspreis
der Position einzukalkulieren.
Menge: 5,000 m
Zuordnung: 594

**1.90.110 Vorhand. Pflaster, ungebund. Bauweise aufnehmen wiederverlegen**
Rechteckpflaster in den Abmessungen 20/10/8 cm, grau,
aufnehmen und seitlich wieder neu auf ein 4 cm starkes
Brechsandsplittbett Basalt 0/5 verlegen und die Fugen
schießen.
Eine Zwischenlagerung ist einzukalkulieren.
Abrechnung nach Aufmaß Wiederverlegung.
Menge: 20,000 m2

**1.90.120 Vorhand. Pflaster, ungebund. Bauweise aufnehmen, entsorgen**
Betonpflaster- und Plattenbeläge, im Wesentlichen in
der Zufahrt aufnehmen.
Betonbeläge aller Farben und Formate:

Anfallende Stoffe abräumen, laden und nach den zur Zeit
gültigen,
abfallrechtlichen Bestimmungen entsorgen bzw. der
Verwertung zuführen.
Einschl. Transport- und Entsorgungskosten,
AVV-Schlüssel: 17 01 01 Beton,
AVV-Schlüssel: 17 01 02 Ziegel,
AVV-Schlüssel: 17 05 04 Boden und Steine,

Abrechnung nach Flächenaufmaß.
Menge: 15,000 m²
Zuordnung: 594

**1.90.130 vorhandes Fugenband 300mm x 6 mm entlang Sockel sichern**
Vorhandes Witterungs- und verottungsbeständiges
Schwerschaumstoffband für Dehn- und Bewegungsfugen,
entlang des Fassadensockels verlegt, nach Aufnahme des
prov. Pflasters sichern und mit den Steinen neuen
Pflasterung (gesonderte Pos.) fixieren.
Ein Anheften der Streifenmit Klebeband kann erfolgen,
wenn dies Rückstandsfrei abgelöst werden kann.

Material: schwerer Schaustoff Dichte: 100kg/m³,
Streifenbreite: 300 mm
Stärke: 6 mm

An Ecken und Enden wird das Schaumstoffband spaltfrei
gestoßen, nicht überlappt.

Die Streifen sind, dem Pflastergefälle folgend, auf
Höhe einzubauen.
Menge: 25,000 m

**1.90.140 Basamentstreifen 24/16/14cm, grau, liefern und setzen**
einreihig entlang von Platz- und Spielflächen,
zumeist im geschwungenen Verlauf,
Pflasterstreifen Breite 16 cm nach dem Merkblatt für
die Herstellung von Betonsteinpflaster als
Randeinfassung,
Pflasterflächen Wege aus Betonpflaster,
24/16/14cm, Farbe: naturgrau,
Bettung aus Beton C 20/25,
DIN EN 206-1,
Dicke 25 cm,
Einseitige Rückenstütze, geschalt,
Breite 15 cm, bis 5 cm unter OK Stein,
Fugen dicht gestoßen,
Materialien liefern und einbauen.

Abrechnung nach Längenaufmaß.
Menge: 8,000 m

**1.90.150 Betonpflaster 32/16/8 cm, sandgrau, Reihenverband wie Bestand**
Pflasterbelag sandfarbend wie im 1. BA vor der Mensa
und dem neuen Haupteingang verlegt, jedoch in kleiwie
an der Mensa im 1. BA verlegt
aus Rechteckpflaster Format 32 x 16 cm, Dicke 7,8 cm
feingeschliffene Oberfläche; Korndurchmesser max. 3mm;
nur Hartgesteinskörnung; mit Weißzement für klare
Farbwiedergabe;
Farbton sandgrau gem.  DIN EN 1338 KDI liefern und
einbauen.
Die Flächen dürfen nur mit durch Einsatz einer
Schutzmatte, (z.B. einer Vulkollan®-Platte) zum Schutz
der Pflasteroberfläche abgerüttelt werden.

Der Pflasterstein mit einem 2-schichtigen Aufbau mit
Vorsatzschicht und Kernbeton, Frost-Tausalz-
Beständigkeit gem. DIN EN 1338 bzw. DIN EN 1339
(Prüfzeugnis nach dem CDF Verfahren eines unabhängigen
Prüfinstitutes ist vorzulegen).
Feingeschliffene Oberfläche Farbton sandgrau ;
dauerhafte Farbbeständigkeit durch den Einsatz
hochwertiger Natursteinkörnungen (Korndurchmesser bis 3
mm)
Hochwertige Natursteinoberfläche durch Schleifen
veredelt; garantierte Höhe +/- 1 mm
Mit angeformten Stabilisatoren 2,5 mm
ohne Fase
Kantenverlauf: Gerade
Verlegeraster: gem. Angabe "Ellbogen- oder
Reihenverband"
einschl. umlaufende Läuferreihe als Abschlussbahn.
Die Verlegung hat grundsätzlich paletten- / lagenweise
gemischt zu erfolgen!
Rastermaß:
- Länge: 32 cm
- Breite: 16 cm
- Dicke: 7,8 cm
Steinmaß:
Länge:  31,7 cm
Breite:  15,7 cm
Dicke:  7,8 cm
Produkte aus klimaneutraler Produktion.
Transparente, geprüfte und verifizierte Produkt- und
Umweltinformationen:
(Typ III Umweltlabel nach ISO 14025 und EN 15804)
Umwelteinflüsse und Ökobilanzdaten nach ISO 14040 ff.
Eine umfassende Dokumentation ist auf Verlangen des
Auftraggebers vorzulegen.

Liefernachweis:
(Material ist alternativlos, da im 1. Bauabschnitt
bereits verlegt.)

Hersteller:
Rinn Beton- und Naturstein GmbH & Co. KG
Rodheimer Strasse 83
35452 Heuchelheim an der Lahn

Pflastermaterial:
Siliton Pflaster ohne Fase
DIN EN 1338 / DIK
Rastermaß 32/16/7,8 cm
Steinmaß 317/157/78 mm
mit feingefrästem Naturstein-Vorsatz
nube p3 Sand Grey 3
Menge: 55,000 m2

**1.90.160 Pflasterschnitt, Betonpflaster 8 cm, gerade**
Sichtbaren, scharfen geraden Schnitt,
bei Anschlüssen aus Betonpflaster,
8 cm stark schneiden,
in Teillängen.
Pflaster der Vorpositionen,
mit elektrischen- oder Motorschneidegeräten
mit Diamantsägeblatt im Nassschnitt herstellen.

Der schnitt von "halben" Steinen wird nicht vergütet
(Aufwand ist in Pflasterbeläge einzukalkulieren)

Abrechnung nach Schnittlänge.
Restmaterial ist nach den zur Zeit geltenden
abfallrechtlichen Bestimmungen zu entsorgen.
Menge: 20,000 m

### Bereich 2 UMGESTALTUNG TIEFERLIEG. BEREICH BA 02 (EHEM. PAVILLONS)

*Hinweis*
Räumliche LAGE BEREICH 2
Im Nachfolgende Bereich 02 werden die Leistungen im
Bereich der ehemaligen Schulpavilons beschrieben. Dies
sind die Bearbeitungflächen zwischen der Von-Bock-
Straße, der Adolfstraße und dem oberhalb liegenden
Bestandsschulhof.
Die Fläche ist Baumbestanden oder wird durch Bäume
eingerahmt.

#### Titel 2.10 VORBEREITENDE ARBEITEN

**2.10.10 Baustelleneinrichtung**
Einrichten, Vorhalten, Räumen der Baustelleneinrichtung

Anfuhr, Abladen, Aufstellen und Umbauen aller für die
Bauausführung erforderlichen Einrichtungen wie Gerüste,
Bauwagen, Lagerschuppen, Aufenthaltsräume und
Abortanlagen.
Sicherung und Beleuchtung der Baustelle.
Heranbringen von Strom ab Verteiler nach Erfordernis
auf der Baustelle.

Die Reinigung der Zufahrtswege und die Beseitigung von
Abfallstoffen aus dem Bereich der Baustelleneinrichtung
ist in regelmäßigen Abständen vom AN durchzuführen, der
Aufwand ist mit der Position Einrichten der Baustelle
pauschal abgegolten.

Vorhalten der Baustelleneinrichtung für die Dauer der
Ausführungszeit.
Die Sicherung der Baustelle ist einzurechnen.

Die vom AG zur Verfügung gestellten Flächen für die
Baustelleneinrichtung sind nach Fertigstellung der
Maßnahme wieder ordnungsgemäß herzurichten. Alle damit
verbundenen Kosten sind in die Position einzurechnen.
Menge: 1,000 psch

**2.10.20 Bauzaun liefern, aufstellen, vorhalten und abräumen**
Zaun aus Stabgitterelementen, mobil, Elemente
zueinander
gegen Entnahme fest verbunden, mit Verbindungselementen
gem. Herstellersystem,
Pfostenhalterungen aus Betonwerksteinelementen,
inkl. aller erforderlichen Zugangsfelder und -tore,
sofern bautechnisch erforderlich.
Es werden nur unbeschädigte Zaun- und
Pfostenhalterungen (Fußelemente) anerkannt.
Aufstellung ggf. auch in Teilabschnitten nach Anweisung
durch AG,
bautechnisch bedingtes Versetzen des Bauzaunes
bzw. anpassen an die Baustellensituation
liegt im Verantwortungsbereich des AN und wird nicht
gesondert vergütet; Umbau einschl. Verschraubung.

Vergütung bei betriebsfertiger Aufstellung zu 50
Prozent.
Menge: 100,000 m

**2.10.30 Bauzauntor mit Kettenschloss**
Baustellenzaun wie Vorpos., jedoch als Tor.
Breite mind. 3,00m mit Aufhängung und Stütz- und
Laufrad.
Einschl. Kettenschloss mit 4-stelligem  Nummerncode.
Die Bauleitung erhält den aktuellen Code (zur
Baustellenbesichtigung nach Feierabend).
Menge: 1,000 Stk

**2.10.40 Bauzaunviereck als Baumschutz**
Bauzauneinhausung ("Quadrat") aus 4 Bauzaunelementen
als Baumschutz um vorhand. Bäume aufstellen.
Seitenlänge 3,50 m.
Elemente untereinander mit Schellen verschraubt,
sonst wie Pos. 2.10.20.
Menge: 2,000 Stk

**2.10.50 Schutz der zu erhaltenden Bäume, Stammd. bis 20 cm**
Schutz gegen mechanische Schäden für Bäume durch
Brettermantel einschl. Polsterung mit
Drainagerohrleitung DN 150 mm oder DN 100 kokosumantelt
gegen den Baum herstellen und nach Beendigung der
Baustelle beseitigen.
Die DIN 18920, Schutz von Bäumen, Pflanzenbeständen ist
zu beachten.
Der Stammschutz ist konisch aufzustellen, damit auch
die Wurzelanläufe(Wurzelhälse) geschüzt werden!
Die Bretter dürfen dabei nicht direkt auf den
Wurzelanläufen stehen.
Stammdurchmesser bis 20 cm,
Mindestabstand vom Stamm 15 cm,
Mindesthöhe 2 m,
Mindestdicke der Bretter 24 mm, anfallendes Material
wird Eigentum des AN.
Abrechnung: 70 % nach Lieferung und anbringen
Rest nach Abbau und Abtransport.
Menge: 5,000 St

**2.10.60 Schutz der zu erhaltenden Bäume, Stammd. bis 40 cm**
Schutz gegen mechanische Schäden für Bäume
wie Vorposition, jedoch:
Stammdurchmesser bis 40 cm.
Menge: 10,000 St

**2.10.70 Schutz der zu erhaltenden Bäume, Stammd. bis 60 cm**
Schutz gegen mechanische Schäden für Bäume
wie Vorposition, jedoch:
Stammdurchmesser bis 60 cm.
Menge: 8,000 St

**2.10.80 Schutz der zu erhaltenden Bäume, Stammd. bis 80 cm**
Schutz gegen mechanische Schäden für Bäume
wie Vorposition, jedoch:
Stammdurchmesser bis 80 cm.
Menge: 2,000 Stk

*Hinweis*
Hinweis zur Dokumentation Wurzelschnitt
Der Nachweis der in den nachfolgenden Pos. erbrachten
Leistung erfolgt per Foto:
Die freigelegten Wurzel ab D. 4 cm sind mittels
Markierungsspray sichtbar zu machen und der
anschließende Schnitt per Fotos zu belegen.
Die Fotos sind in aussagekräftiger Qualität vorzulegen
(Mindestgröße der Dateien 2 MB).
Format: jpeg.
Es sind abschnittsweise Detailfotos
(Darstellungsbereich einer Strecke von ca. 2-3 m Länge)
und Übersichtsfotos
(Darstellungsbereich einer Strecke von ca. 6-10 m
Länge)
zur Abrechnung vorzulegen.

**2.10.90 Wurzelschnitt Durchmesser bis 1 cm**
Durch Ausschachtung freigelegte Wurzeln der Bäume im
Bereich der Abgrabung Tiefe bis ca. 0,70 cm fachgerecht
mit geeignetem Gerät zurückschneiden.
Generell sind alle freigelegten feineren Wurzeln
entlang der Abgrabung einzukürzen: flächiges Schneiden
(z.B. mit Heckenschere),.
Durchmesser Wurzel bis 1 cm,
anfallende Stoffe laden und entsorgen,
einschl. Transport- und Entsorgungskosten,
Nachweis per Foto.

AVV-Bezeichnung: Kompostierbare Abfälle,
AVV-Schlüssel: 20 02 01,
Abrechnung nach Stückzahl.

Nur auf Anweisung der örtl. Bauleitung!
Menge: 30,000 m
Zuordnung: 571

**2.10.100 Wurzelschnitt Durchmesser, bis 4 cm**
Schnitt wie Vorposition,
jedoch Wurzelduchmesser, D = größer 4 cm,
sonst wie Vorpos.
Die freigelegten Wurzel sind vor dem Abtrennen per
Markierungsspray zu markieren.
Markierung in Farbe Weiss oder Pink.
Vor und nach dem Schnitt sind die Bereiche mit den
markierten Wurzeln per Foto zu dokumentieren!

Anfallende Stoffe aufnehmen, laden und gemäß
Vorbemerkungen entsorgen.
AVV-Bezeichnung: Kompostierbare Abfälle,
AVV-Schlüssel: 20 02 01

Nur in Absprache mit der örtl. Bauleitung!
Menge: 40,000 Stk

**2.10.110 Wurzelschnitt Durchmesser, von 5 bis 8 cm,**
wie Vorposition,
jedoch Wurzeldurchmesser, Durchmesser von 5 bis 8 cm.

Nur in Absprache mit der örtl. Bauleitung und deren
Freigabe durchzuführen!
Menge: 1,000 Stk

**2.10.120 Äste zurückschneiden, bis 5 cm**
Astschnitt an verschiedenen Bäumen und Gehölzen,
Durchmesser bis 5 cm,
Äste gemäß Lichtraumprofil,
nach Angabe schneiden,
anfallende Stoffe laden und nach den zur Zeit gültigen,
abfallrechtlichen Bestimmungen und
gemäß Vorbemerkungen
entsorgen,
einschl. Entsorgungsentgelte,

AVV-Bezeichnung: Kompostierbare Abfälle,
AVV-Schlüssel: 20 02 01,
Abrechnung nach Stück.
Menge: 15,000 Stk

**2.10.130 Äste zurückschneiden, von 6 bis 10 cm,**
Astschnitt wie zuvor, jedoch Durchmesser von 6 bis 10
cm.
Menge: 10,000 Stk

**2.10.140 Äste zurückschneiden, von 11 bis 20 cm,**
Astschnitt wie zuvor, jedoch Durchmesser von 11 bis 20
cm.
Menge: 10,000 Stk

**2.10.150 Stahlplatten liefern und vorhalten**
Baumscheiben im Bereich der Baustraße abdecken mit
Stahlplatten.
Platten in den Abmessungen ca. 3,00 x 2,20 m.
Bemessungsstärke: für Schwerlastverkehr (Müll-/FW-
Fahrzeug) geeignet ca. 14 mm.

Hinweis: Nutzungsspuren (z.B. Verzug/Beulen) durch das
Befahren mit Baufahrzeugen Dritter bewirken keinen
Anspruch des AN (Lieferanten) auf Ersatz durch den
Auftraggeber!

Die Platten sind ggf. auf ein 5-10 cm starkes Sand-/
Splittbett auszurichten. Platte darf sich bei der
Befahrung nicht bewegen/aufschaukeln.
Das Material liefern, nach Angabe im Bereich der zu
schützenden Flächen auslegen, ausrichten und vorhalten
bzw. warten.
Nach Beendigung der Baumaßnahme wieder
abtransportieren.
Die Kanten ("Stolperkante") sind mit einem geeigneten
Markierungsspray zu markieren und nach Bedarf mehrmals
zu erneuern.

Zeitraum: Während der Baumaßnahme (längstens 2 Monate)

Abrechnung nach Flächenaufmaß.
Menge: 10,000 m2

#### Titel 2.20 ABBRUCHARBEITEN

*Hinweis*
ABBRUCH VEGETATION

**2.20.10 Einzeläste im Baum, Ast zurückschneiden D. 4-6 cm**
Baum-Ast schneiden, einkürzen,
Aststärke bis 4-6 cm,
anfallende Stoffe laden und nach den zur Zeit gültigen,
abfallrechtlichen Bestimmungen und gemäß Vorbemerkungen
entsorgen,
einschl. Entsorgungsentgelte,
AVV- Bezeichnung: Kompostierbare Abfälle,
AVV - Schlüssel : 20 02 01,
Abrechnung nach Stück.

Nur auf Anweisung der örtl. Bauleitung!
Menge: 10,000 Stk
Zuordnung: 579

**2.20.20 Einzeläste im Baum, Ast zurückschneiden D. 6-8 cm**
Baum-Ast schneiden, einkürzen,
Aststärke bis 6-8 cm,
anfallende Stoffe laden und nach den zur Zeit gültigen,
abfallrechtlichen Bestimmungen und gemäß Vorbemerkungen
entsorgen,
einschl. Entsorgungsentgelte,
AVV- Bezeichnung: Kompostierbare Abfälle,
AVV - Schlüssel : 20 02 01,
Abrechnung nach Stück.

Nur auf Anweisung der örtl. Bauleitung!
Menge: 3,000 Stk

**2.20.30 Einzeläste im Baum, Ast zurückschneiden, D. 8-10 cm**
Baum-Ast schneiden, einkürzen,
Aststärke über 8-10 cm Durchmesser,
sonst wie Vorpos.,
Menge: 1,000 Stk
Zuordnung: 579

**2.20.40 Vegetationsschicht Bodendecker (Aufwuchs) bis 1m abräumen**
Pflanzliche Bodendecke flächig abräumen, einschl.
durchwurzelter oberer Bodenschicht bis
Wuchshöhe im Mittel 100 cm in Teilflächen,
Bewuchs:  überwiegend flächige  Bodendecker z. B.
Rosen, Ranker, Brombeeren u. ä.
Fläche unter/zwischen Bäumen.
Mit Graben- oder Räumlöffel abschälen.

Anfallende Stoffe laden, transportieren und
ordnungsgemäß und nachweislich verwerten oder
entsorgen.

Abfallart: biologisch abbaubare Garten- und
Parkabfälle.
Abfallschlüssel: 20 02 01

Abrechnung nach Flächenaufmaß.
Der Entsorgungsnachweis ist unmittelbar durch
Originalwiegekarten zu erbringen und dient als
zusätzliche Abrechnungsgrundlage.
Menge: 110,000 m2
Zuordnung: 571

**2.20.50 Roden und Beseitigen von Bewuchs, flächig, Höhe bis 2,50m**
Flächiges Roden und Beseitigen von Bewuchs,
Ruderalaufwuchs, Sämlinge, Bodendecker, immergrüne
Sträucher etc.
Höhe bis 2,50 m, Stammdurchm. bis ca. 6 cm,
einschl. Wurzelwerk,
in Abschnitten/Teilflächen.
Bodenkrater nach Entnahme grob planieren mit seitlich
anstehendem Bodenmaterial.

Anfallende Stoffe laden, transportieren und
ordnungsgemäß und nachweislich verwerten oder
entsorgen.

Abfallschlüssel: 20 02 01
Abfallart: biologisch abbaubare Garten- und
Parkabfälle.

Die Rodung ist unter Schonung der zu erhaltenen Gehölze
und Bäume durchzuführen!
Abrechnung nach Flächenaufmaß der bearbeiteten
Geländefläche.
Menge: 40,000 m2
Zuordnung: 579

**2.20.60 Roden Sträucher, Höhe bis 4,0 m**
Einzelgehölze bus zu einer Höhe von 4,0 m, einschl.
Wurzel roden, zerkleinern, anfallende Stoffe laden und
nach den zur Zeit gültigen abfallrechtlichen
Bestimmungen und gemäß Vorbemerkungen entsorgen, bzw.
der Kompostierung zuführen.
sonst wie Vorpos.

Abrechnung nach Stück.
Menge: 1,000 Stk

**2.20.70 Solitärgehölz einschl. Wurzel roden, H. bis 7 m**
Laubgehölz/Solitär und einzelner Wildaufwuchs roden
einschl. Wurzeln
Höhe: bis 7,00 m
Stammdurchmesser: 10-15 cm,
1,00 m über Gelände gemessen,
Stoffe laden und nach den zur Zeit gültigen,
abfallrechtlichen Bestimmungen entsorgen.
Bodenkrater nach Entnahme grob planieren mit seitlich
anstehendem Bodenmaterial.
Homogenbereich 0 und B2 (Boden DIN 18300).

Einschl. Transport- und Entsorgungskosten,
AVV-Bezeichnung: Kompostierbare Abfälle,
AVV-Schlüssel: 20 02 01,

Abrechnung nach Stückzahl.
Menge: 2,000 Stk

**2.20.80 Baumstubben ausfräsen**
Wurzelstubben von bereits früher gefällten Bäumen
ca. 50 cm tief unterhalb Bodenniveau ausfräsen oder
roden,
Durchmesser der Baumstubben über 20 bis 100 cm,
in Teilmengen.
Baumstubben in den Einsaat- und Pflanzflächen,
Anfallende Stoffe laden und nach den zur Zeit gültigen,
abfallrechtlichen Bestimmungen entsorgen,
Einschl. Transport- und Entsorgungskosten,
AVV-Bezeichnung: Kompostierbare Abfälle,
AVV-Schlüssel: 20 02 01,

Abrechnung nach cm Durchmesser Baumstubben.
mittels Fotonachweis (Zollstock auf Baumstumpf.)

Alternativ können die Wurzeln auch mit Bagger entnommen
und als Ganzes entsorgt werden. Es gilt der hier
kalkulierte Einheitspreis (EP).
Menge: 1000,000 cm

*Hinweis*
ABBRUCH AUSSTATTUNGEN

**2.20.90 Schilder einschl. Pfosten aufnehmen und entsorgen**
Schildermaße bis 0,50 m Kantenlänge oder Durchmesser,
einschl. Stahlrohrpfosten, ca. D= 90 mm, Höhe 3,50 m,
Material lösen und laden,
einschl. Fundamentabbruch, Maße ca. 0,40x0,40x0,60 m,
Anfallende Stoffe trennen und sortieren,
laden und nach den zur Zeit gültigen,
abfallrechtlichen Bestimmungen entsorgen,
einschl. Transport- und Entsorgungskosten.

AVV-Bezeichnung: Eisen und Stahl,
AVV-Schlüssel: 17 04 05,
AVV-Bezeichnung: Beton
AVV-Schlüssel: 17 01 01,

Abrechnung nach Stück.
Menge: 2,000 Stk

**2.20.100 Stahl- und Eisenteile ggf. abtrennen, aufnehmen und entfernen**
Angetroffene Stahl-, Eisenteile im Zuge des Abbruchs
trennen, schneiden, lagern und zum Abschluss des
Abbruchs laden und nach den zur Zeit geltenden
abfallrechtlichen Bestimmungen und Gesetzen
ordnungsgemäß entsorgen/verwerten.

Schrotterlöse sind in die Position einzurechnen.
Abfallschlüssel, 17 04 05 Stahl und Eisen.

Die Gebühren der Entsorgung sind in den Einheitspreis
der Position einzukalkulieren.
Der Entsorgungsnachweis ist unmittelbar durch die
Originalwiegekarte zu erbringen und dient als
Abrechnungsgrundlage.
Menge: 0,300 to

*Hinweis*
ABBRUCH ZÄUNE

**2.20.110 Stahlmattenzaun H= 1,00 m demontieren und abfahren**
Stabgitterzaun einschl. Pfosten mit Zaunleiste, entlang
des öffentlichen Gehwegs / Bürgersteigs,
teils beschichtet, teils in verzinkter Optik,
Pfostenabstand ca. 2,50 m,
Höhe: ca. 1,00 m
einschl. Fundamentabbruch, Maße ca. 0,40 x 0,40 x 0,
60cm,
Zaunelemente lösen, demontieren, laden und abfahren.
Recycling ist einer Entsorgung vorzuziehen.
Anfallende Materialien trennen und sortieren,
nicht recyclebare Stoffe laden und nach den zur Zeit
gültigen,
abfallrechtlichen Bestimmungen entsorgen,
einschl. Transport- und Entorgungskosten,
Schrotterlöse sind in die Position einzurechnen.
Abrechnung nach Längenaufmaß.
Menge: 20,000 m

**2.20.120 Stahlmattenzaun H= 1,00 m demontieren und lagern,**
Stabgitterzaun einschl. Pfosten mit Zaunleiste, entlang
der Wege teils beschichtet, teils in verzinkter Optik,
Pfostenabstand ca. 2,50 m,
Höhe: ca. 1,00 m
demontieren und zur Wiederverwendung seitl. lagern.
Die Pfosten aus den Fundament lösen und den Beton seil.
auf Haufen lagern und gem. gesonderter Pos. entsorgen.
Menge: 40,000 m

**2.20.130 Vorhand. Tischtennisplatten Beton mit Stahleinfassung abbrechen**
Bauseitige TT-Platte abbrechen. Nach Feststellung des
Zustands und Markierung der Platte durch die BL.
Anfallende Stoffe trennen und sortieren,
laden und nach den zur Zeit gültigen,
abfallrechtlichen Bestimmungen entsorgen,
einschl. Transport- und Entsorgungskosten.

AVV-Bezeichnung: Eisen und Stahl,
AVV-Schlüssel: 17 04 05,
AVV-Bezeichnung: Beton
AVV-Schlüssel: 17 01 01,

Abrechnung nach Stück
Menge: 2,000 Stk

**2.20.140 Vorhandene TT-Platte demontieren und neu aufstellen**
Bauseitige Tischtennisplatte (besserer Zustand) wie
Vorpos. demontieren, vor Beschädigungen sichern und im
Bereich BE-Fläche einlagern.
Im Zuge der Fertigstellung der Pflasterungen wieder neu
aufstellen, wie Bestand.
Zustand vor Demontage dokumentieren für Wiederaufbau
und Kleinteile unter Verschluss halten.
Menge: 2,000 Stk

*Hinweis*
ABBRUCH BELÄGE UND EINFASSUNGEN
Für  die nachfolgenden Leistungsbeschreibungen in
diesem Titel gilt -sofern nicht anders beschrieben:

Einheitspreis einschl. Entsorgungskosten.
Anfallende Stoffe sind abzuräumen, zu laden und zu
entsorgen, einschl. Transport- und Entsorgungskosten.
Sämtliche mit der Entsorgung verbundenen
Entsorgungsentgelte (Annahmeerklärungen,
Entsorgungsanalysen, usw.) sind einzukalkulieren.

Anfallende Materialien trennen und sortieren,
nicht recyclebare Stoffe laden und nach den zur Zeit
gültigen,
abfallrechtlichen Bestimmungen entsorgen,
einschl. Transport- und Entorgungskosten,
Schrotterlöse sind in die Position einzurechnen

Die Entsorgung geschieht gemäß Landesabfallgesetz NRW
und der örtlichen Abfallsatzung in der jeweils gültigen
Fassung.
Abrechnung nach Aufmaß und vorgelegter Wiegescheine zum
Soll/IST-Vergleich.

**2.20.150 Schnitt an bituminösen Decken, 6-12 cm**
im Gehweg für neue Pflasterfläche und am Gehwegrand zum
Setzen einer neuen Einfassung,
gerade Abbruchkanten
an vorhandenen bituminösen Decken,
über 6 cm bis 12 cm dick,
mit Elektro- oder Motorschneidgeräten
scharfkantig herstellen.

Die anfallenden Stoffe aufladen,
zu einer Recyclinganlage bzw. Deponie abfahren
und gemäß Vorbemerkungen entsorgen.
Menge: 10,000 m

**2.20.160 Kantensteine aufnehmen, laden und entsorgen,**
Div. Kantensteine aus Beton,
Maße: ca. Breite 8-10/ Tiefe 20-30/ Länge 50-100cm
aufnehmen und entsorgen.
Anfallendes Material ist nach den zur Zeit geltenden
abfallrechtlichen Bestimmungen zu entsorgen.
Die Gebühren der Entsorgung sind in den Einheitspreis
der Position einzukalkulieren.
Mengenermittlung nach Aufmaß an der Entnahmestelle
(Lauflängen).
Die Lieferscheine und Wiegekarten der abgefahrenen
Materialien sind der Abrechnung zum Soll- Ist-Vergleich
hinzuzufügen.

Abrechnung nach Längenaufmaß.
Menge: 30,000 m

*Hinweis*
ABBRUCH TRAGSCHICHTEN

**2.20.170 Verdichtete Tragschichten lösen, transportieren und lagern**
im Bereich der ehemaligen Asphaltflächen oder unter den
Pavillons.
Unterbauschichten, Auffüllungen aus Mineralschotter,
Betonbruch, Ziegelbruch, Schlacke, Mörtelreste und
Asche,
Homogenbereich A1,
profilgerecht lösen und zwischenlagern,
wiederverwertbares (Schotter-) Material für
Wiedereinbau separieren,
Lösbarkeit gem. vormals DIN 18300 Klasse 3-5,
Abtragsstärke der Schottertragschicht ca. 10 - 50 cm,
Förderweg innerhalb der Baustelle bis 300 m,
Abrechnung nach Abtragsprofilen.
Menge: 10,000 m3

**2.20.180 Schottermaterial bauseits gelagert, transportieren und einbauen,**
Schottermaterial bzw. Boden mit hohem mineralischen
Anteil als Füllboden im Bereich des ehemaligen
Schulstandorts einbauen,
in Abschnitten,
Verschiedenartige Böden,
separat und in Schichten bis 100 cm Stärke im Bereich
der Baustelle einbauen und verdichten.
Förderweg innerhalb der Baustelle bis ca. 300 m,
Verformungsmodul EV2 mind. 45 M/Pa,
Abrechnung nach Auf- und Abtragsprofilen.
Menge: 30,000 m3

*Hinweis*
ABBRUCH MAUER

**2.20.190 Betonstützmauern bewehrt, abbrechen und Material entsorgen**
Beton bewehrt, abbrechen und entsorgen,
im Bereich der Baustelle, in Einzelflächen/
Teilbereiche,
Wandscheiben einschl. Fundamente,
einschließlich Abtrennen und Entfernen von Stahlteilen,
Material lösen, anfallende Stoffe laden und nach den
zur Zeit gültigen, abfallrechtlichen Bestimmungen und
gemäß Vorbemerkungen entsorgen,

AVV-Bezeichnung:  Beton
AVV-Schlüssel:  17 01 01,
AVV-Bezeichnung: Stahl- und Eisenschrott
AVV-Schlüssel:  17 04 05,

Der Entsorgungsnachweis ist unmittelbar durch
Originalwiegekarte zu erbringen und dient
als Abrechnungsgrundlage.
Abrechnung nach Tonnen.
Umrechnungsfaktor  2,4 to/m3.
Menge: 13,000 m3
Zuordnung: 594

**2.20.200 Betonfertigteile bis Höhe 0,80 ü. GOK, unbewehrt abbrechen**
Mauerreste und unbewehrte Betonteile, (z. B.
Tribünenstufen, Einfassung eines Hochbeetes vor dem
Pavillonsockel),
Stärke bis 0,12 m,
Höhe über Gelände bis 0,80 m, einschl. Fuß und
Betonbett abbrechen, laden und entsorgen,
sonst wie Vorpos.
Abrechnung nach Aufmaß.
Menge: 30,000 m3

**2.20.210 Abbruch, Bauwerksreste, Beton-/Stahlbeton, Mauerwerk,**
Sonstige zu Tage tretende Mauer- und Betonteile (auch
bewehrt), abbrechen und entsorgen,
im Bereich der Baustelle, in Einzelflächen, z. B.
Betonsohlen, Blockstufen, Mauerwerksreste,
einschließlich Abtrennen und Entfernen von Stahlteilen,
Material lösen, anfallende Stoffe laden und nach den
zur Zeit gültigen, abfallrechtlichen Bestimmungen
entsorgen.
Der Entsorgungsnachweis ist unmittelbar durch
Originalwiegekarte zu erbringen und dient
als Abrechnungsgrundlage.
Abrechnung nach Tonnen.
Umrechnungsfaktor  2,5to/m3,
sonst wie Vorpos.
Menge: 5,000 to

#### Titel 2.30 ERDARBEITEN

*Hinweis*
VORBEMERKUNGEN BODEN
Schichtenfolge und Informationen gemäß dem
Baugrundgutachten vom 05.07.2018 und umwelttechnische
Bodenuntersuchung bzw. abfallrechtliche Bewertung vom
26.03.2021 liegen von den Beratenden Ingenieuren von
Erdbaulabor Essen (ELE) vor.
Das Bodengutachten liegt bei. Bei Bedarf können die
Unterlagen auch bei der ausschreibenden Stelle, Stadt
Mühlheim an der Ruhr, angefordert werden.

Zur Feststellung der Schichtenfolge und Entnahme von
Bodenproben wurden Kleinrammbohrungen (KRB) nach DIN EN
ISO 22475-1 durchgeführt. An einer Mischprobe des
voraussichtlichen Abtragsbodens wurden chemische
Analysen nach LAGA TR 'Boden' bzw. 'Bauschutt'
durchgeführt. Die Untersuchungsergebnisse sind in den
Anlagen dargestellt.
Untersuchung 2018:
Von Interesse für den im LV beschriebenen Bearbeitungsbereich sind die Mischproben (MP) 5-9 und für den
Bereich neben der Gaußstr. (Hochbeete usw.) noch MP 3:
Nach der abfallrechtlichen Bewertung ist der Boden nach
Abfallschlüssel 17 05 04 (Boden und Steine, die nicht
gefährlich sind): BM 0 und 0* zu entsorgen
(In der Analyse noch nach LAGA eingestuft:
Z 0 und Z 1.1) .
Die untersuchten Schwarzdecken können nach
Abfallschlüssel 17 03 02 (nicht gefährlich) entsorgt
werden. Die Proben sind als teer- bzw. pechfrei
einzustufen.
Untersuchung 2021:
Im Bereich neben der Gaußstraße wurden zwei Mischproben
gezogen:
Nach der abfallrechtlichen Bewertung ist der Boden nach
Abfallschlüssel 17 05 04 (Boden und Steine, die nicht
gefährlich sind): BM-0 und BM-0* zu entsorgen
(In der Analyse noch nach LAGA eingestuft:
Z 1 und Z 2. Der zweite Wert jedoch nur auf Grund des
vorgefundenen erhöhten TOC-Werte, ansonsten Z 1) .
In diesen Bereichen gab es danach eine Bautätigkeit,
die die Werte vermutlich verändert haben.

Der Abtragsboden der angeschütteten Böden ist bei
Bauschuttanteilen unter 10 Massen-Proz. der
Zuordnungsklasse Z2 nach LAGA TR Boden,
stellenweise aber auch bei Anteilen über 10 Massen-
Prozent Z 2 nach LAGA TR Bauschutt zuzuordnen.

Grundwasser ist erst in großer Tiefe zu erwarten.
Die Erdarbeiten für die Leistung Freianlagen binden
nicht in grundwasserführende Schichten ein.
In tiefen Abgrabungen (Schächte/Fundamente) in die
bindigen Bodenschichten muss mit Schichtenwasser
gerechnet werden. Hier ist eine einfache offene Haltung
vorzuhalten.

Homogenbereiche:
Für die Einteilung des Baugrunds in Homogendbereiche
wurden die Lockergesteine in vier Hauptbodenarten
eingruppiert. Eingriffe in das Festgestein sind nicht
zu erwarten.
Die Lösbarkeit wird laut Bodengutachten vom 05.07.2018
wie folgt unterschieden:
- Hauptbodenart A1 "bindige Auffüllung"
- Hauptbodenart A2 "nichtbindige Auffüllung"
- Hauptbodenart Q1 "Grobschluff"
- Hauptbodenart Q2 "Kies und Sand
Unberücksichtigt blieben  die Oberbodenflächen in
einigen Bereichen, hier ist die ATV DIN 18320 zu
berücksichtigen.

Die Erdbauarbeiten werden nach ATV DIN 18301 der
geotechnische Kategorie GK 1 (kleiner Erdbau)
zugeordnet.

*Hinweis*
ZUS. VORBEMERKUNGEN -ERDARBEITEN UND WURZELN-
Arbeiten im Wurzelbereich von Bäumen müssen unter
Berücksichtigung der DIN 18920 erfolgen.

Die Entnahme des Bodens im Bereich der Baumkronen ist
in kombinierter "Hand-/Maschinenarbeit" so
durchzuführen, dass keine Grob- und Starkwurzeln
beschädigt werden. Die evtl. freiliegenden,
nachgeschnittenen Wurzeln sind durchdringend zu wässern
und gegen Sonneneinstrahlung zu schützen. Die Wurzeln
dürfen nicht mehrstündig der Sonne ausgesetzt werden.

Beim Trennen von vorh. Wurzeln der Bäume sind Wurzeln
bis D= 4 cm fachgerecht nachzuschneiden. Wurzeln größer
D = 4 cm dürfen nur nach Rücksprache mit der Bauleitung
 abgetrennt werden.

Diese Unterbeschreibung gilt für alle
Erdbauspositionen, wenn in den Erdbaupositionen nichts
anderes beschrieben ist.

**2.30.10 Probeschürfung Bagger**
Probeschürfung oder Suchschachtung
Anstehenden Boden profilgerecht ausheben zur Erkundung
der Bodenschichten/Suchschachtung Einbauten oder
Leitungen.
Abmessungen:
Länge bis ca. 2,50 m
Breite bis ca. 0,80 m
Tiefe ca. 1,00 m

Die Seiten (Grabenwände)  sind abzuschrägen bzw. zu
sichern (gem. DIN 4124 und Vorgaben BG).
Der Aushub ist seitl. zwischenzulagern und nach
Erkundung und Dokumentation wieder zu verfüllen und
lagenweise zu verdichten.
Schachtung in div. Bereichen nach Plan und/oder Angabe.

Bei tiefergehenden Abgrabungen wird je weiteren "cm" 1/
100tel des angebotenen EP. abgerechnet
Menge: 2,000 Stk

**2.30.20 Plattendruckversuch, statisch**
Überprüfung der Tragfähigkeit von Baugrund und
Tragschichten durch einen nach RAP Stra. für
Eignungsnachweise, Fremdüberwachungs- und
Kontrollprüfungen anerkanntes Ingenieurbüro.
Plattendruckversuch gem. DIN 18134,
Einschl. Dokumentation und Prüfprotokolle,
Einschl. Flächenvorbereitung, Gestellung von
Hilfskräften sowie Gestellung der erforderlichen
Gegengewichte.
Versuch nur auf besondere Anforderung der Bauleitung
ausführen.
Die Ausführung dieser Prüfung entbindet den AN nicht
von seiner verpflichtung zur Eigenkontrolle.

Hier: Überprüfung Erdplanum

Abrechnung nach Stückzahl und Vorlage der Original-
Ergebnisprotokolle.
Menge: 3,000 Stk

*Hinweis*
BODENAUSHUB

**2.30.30 Boden profilgerecht lösen und auf Mieten lagern**
Ausschachtung verschiedenartige Böden wie z. B.
gewachsene Böden (sandig, grobschluffig, kiesig, z. T.
mit Bauschutt durchsetzt) oder Auffüllungen mit
Grobschluff, z.T. Schlacken und Betonaufbruch
durchzogen,

in ebenen und schwach geneigten Flächen profilgerecht
lösen, laden und entsorgen, in Abschnitten,
Homogenbereich A1/A2, in tiefere Gräben ggf auch Q1
gem. ATV DIN 18300 "Erdarbeiten",
(ehem. Bodenklasse 3 bis 4(5), DIN 18300 alt)
Lösbarkeit überwiegend: leicht bis mittelschwer,

profilgerecht lösen und fachgerecht auf Mieten,
mit ausreichend Seitengefälle aufsetzen und zum
Wiedereinbau lagern; ggf. mit Plane abdecken.

Abtragstiefe bis ca. 1,20 m unter GOK.
Ausbau in ebenen Flächen,
Förderweg innerhalb der Baustelle bis ca. 60 m,
Abrechnung nach Abtragsprofilen und Bodenbilanzierung.
Menge: 330,000 m3

**2.30.40 Bodenaushub in Handschachtung**
Zulage zu den Vorpositionen,
Bereich von Leitungen, Baumwurzeln und entlang der
Gebäudekante bzw. für Maschinen nicht zugänglich.
Homogenbereich A1-A2
(Lösbarkeit gemäß Bodenklasse 3-4, vorherige DIN 18300)
, teilweise stark durchwurzelt,
profilgerecht in Handschachtung lösen, fördern und
seitlich einplanieren oder laden abfahren.

Abrechnung nach Abtragsprofilen.
Menge: 8,000 m3

**2.30.50 Lagernden Boden lösen und einbauen**
Dezentral auf der Baustelle auf Haufen lagernder Boden
der Boden mit Schotterresten und Sandhaufenreste des
Hochbaus
Boden aufnehmen, fördern und an Fehlstellen und nach
Angabe einbauen und standfest verdichten, (z. B. unter
die neue Frostschutzschicht flach einplanieren).
Verdichtungsgrad DPr  97 %
verdichten nach ZTVA-StB mit einer Verdichtungsmodul
EV2
von mind. 45 MN/m2. Der Nachweis ist zu führen.
Förderweg bis 100 m

Abrechnung nach Nivellement (Auftragsprofile im
verdichteten Zustand)
Menge: 70,000 m3

*Hinweis*
BODENENTSORGUNG
Der Boden wird nach dem Aushub auf der Baustelle auf
dezentralen Mieten zur Abfuhr abgelagert.

**2.30.60 Bodenbeprobung Mischprobe nach EBV**
Beprobung des Bodenaushubs gemäß Mitteilung der
Länderarbeitsgemeinschaft Abfall (LAGA) 32 "LAGA PN 98"
und Durchführung der Deklarationsanalytik für
Entsorgung.

Mischprobe entnehmen und labortechnisch abfalltechnisch
analysieren nach Ersatzbaustoffverordnung (EBV) inkl.
Beprobung AT4 und Brennwert.

Dokumentation:
Probeentnahmeprotokoll, Analysebericht mit Einschätzung
der abfalltechnischen Behandlung.
Menge: 2,000 Stk

**2.30.70 Bodenmaterial BM-0 laden und entsorgen**
Überschüssigen Boden aus tieferen Schichten
(gewachsener Boden (Grobschluff feinsandig, schwach
kiseig) aus Mieten laden,
und nach den zur Zeit geltenden abfallrechtlichen
Bestimmungen und Gesetzen ordnungsgemäß entsorgen /
bzw. verwerten.
Materialklasse der ErsatzbaustoffV BM-0,
AVV-Bezeichnung: Boden und Steine,
AVV-Schlüssel: 17 05 04.
Einschl. Transport- und Entorgungskosten,

Nachweise wie Entsorgungsbelege und geeichte Auswaagen
oder Belege der Wiederverwertung.
sind zu erbringen und dienen als Abrechnungsgrundlage.
Menge: 30,000 to

**2.30.80 Bodenmaterial BM-F0* laden und entsorgen**
Überschüssigen Boden/Bodenschuttgemisch,
zwischengelagerter Boden aus Mieten laden
und nach den zur Zeit geltenden abfallrechtlichen
Bestimmungen und Gesetzen ordnungsgemäß entsorgen /
bzw. verwerten.
Materialklasse der ErsatzbaustoffV BM-F0*,
sonst wie Vorposition
Menge: 90,000 to

**2.30.90 Bodenmaterial BM-F2 laden und entsorgen**
Überschüssigen Boden/Bodenschuttgemisch,
zwischengelagerten Boden aus Mieten (aus A1/A2-
Horizont), laden und nach den zur Zeit geltenden
abfallrechtlichen Bestimmungen und Gesetzen
ordnungsgemäß entsorgen / bzw. verwerten.
Materialklasse der ErsatzbaustoffV BM-F2, sonst wie
Vorposition.
Menge: 5,000 to

**2.30.100 Grobplanum und Massenausgleich herstellen und verdichten, bis 30cm**
Grobplanum mit Auf- und Abtrag bis 30 cm im
Massenausgleich herstellen, über die gesamte Baustelle,
in Teilflächen.
Das Grobplanum erfolgt in der Fläche im Homogenbereich
A1/A2.
Bereich entlang der Gaußstraße  und Zufahrt bis Ende
Nauebau/Beginn Asphaltschulhof. Ausgenommen sind die
Vegetationflächen im Bereich der vorhandenen Bäume
entlang der östlichen Grundstücksgrenze (siehe Leistung
der nachfolgenden Pos.)

Zulässige Abweichung von der Sollhöhe +/- 5 cm,
Bestandteile wie Bauschutt, Betonreste, Ziegelsteine u.
a.,
> 15cm auslesen und aufnehmen, laden und nach den zur
Zeit geltenden abfallrechtlichen Bestimmungen und
Gesetzen ordnungsgemäß entsorgen.

Den im Massenausgleich nicht einbaubare (überschüssige)
Boden ist seitl. auf messbare Mieten zur Abfuhr
(gesonderte Pos.) zu lagern.
Förderweg bis 100m

Abrechnung nach Flächenaufmaß.
Menge: 1100,000 m2

**2.30.110 Grobplanum und Massenausgleich herstellen und verdichten, bis 15cm**
Grobplanum mit Auf- und Abtrag bis 15 cm im Massenausgleich herstellen, im Bereichb des alten Schulhofs und
des Wurzelbereichs entlang der östl. Grundstücksgrenze,
in Teilflächen,
Zulässige Abweichung von der Sollhöhe +/- 5 cm,
sonst wie Vorpos.
Menge: 275,000 m2

*Hinweis*
FÜLLBODENLIEFERUNG

**2.30.120 Füllboden bis BM-F0 stern liefern und einbauen**
Weitgestufter kiesig-sandiger Füllboden, liefern,
einbauen und lagenweise verdichten.
Zuordnungswert nach EBV Boden: BM-F0*
Eine entsprechende Analyse (nicht älter als 6 Monate)
ist vorzulegen.

Abrechnung nach Geländeschnitten und Vorlage
Wiegekarten-/Lieferschein zum Nachweis des Soll-Ist-
Vergleichs.
Menge: 130,000 to

*Hinweis*
OBERBODEN
Boden des Homogenbereichs O und A.

Je nach Bindigkeit des Oberbodens muss das Material für
die Pflanzflächen mit Sand aufbereitet werden, (siehe
gesonderte Position),
Auftragsdicke überwiegend wie Dicke des jeweils dort
ausgehobenen Oberbodens, über 15 (Ansaatflächen) bis 30
cm (Pflanzflächen),
Die Vegetationsflächen dürfen nicht befahren werden!
(Wen ein Andecken von außen auf Grund der Breite der
Fläche nicht möglich ist, muss die Verteilung und
Profilierung der Bodenmassen - zur Vermeidung von
zusätzlichen Verdichtungen - mittels Ketten-Bagger
ausgeführt werden.)
Zwischentransporte sind mit Radlader/LKW möglich.

**2.30.130 Oberboden lösen und entsorgen**
Oberboden, teilweise stark durchwurzelt
lösen, laden und entsorgen,
in Teilflächen,
Zuordnungsklasse LAGA Boden Z 0,
einschl. Transport- und Entsorgungskosten.
Homogenbereich A1, ATV DIN 18300 "Erdarbeiten"
(Bodenklasse 1, DIN 18300 alt),
Abtragstiefe bis auf ca. 0,30 m unter GOK,
Eine Zwischenlagerung ist einzukalkulieren.
Förderweg innerhalb der Baustelle bis ca. 100 m,
Abrechnung nach Abtragsprofilen.

Material laden und nach den zur Zeit gültigen,
abfallrechtlichen Bestimmungen entsorgen,
einschl. Transport- und Entsorgungskosten.
Der Nachweis der ordnungsgemäßen Entsorgung
ist zu erbringen und dient als Abrechnungsgrundlage,

AVV-Bezeichnung: Boden und Steine,
AVV-Schlüssel: 17 05 04,

Der Entsorgungsnachweis ist unmittelbar durch
Originalwiegekarte zu erbringen und dient als
Abrechnungsgrundlage.
Menge: 30,000 to

**2.30.140 Oberboden lösen und lagern für Wiedereinbau**
Oberboden, wie Vorpos., jedoch nutzbar und
gering durchwurzelt
lösen, und seitl. lagern für Wiedereinbau
in Teilflächen
Menge: 10,000 m3

**2.30.150 ZULAGE Oberboden lösen, in Handarbeit**
Oberboden gewachsen, teilweise stark durchwurzelt,
in Handarbeit, lösen, laden und entsorgen,
als Zulage zur Vorposition,
im Bereich der Kronentraufe (Baumwurzeln).
Menge: 2,000 m3

**2.30.160 Oberboden nach BBodSchG, BM 0 liefern und einbauen**
Oberboden für Pflanzflächen liefern und in Teilflächen
einbauen,
Auftragsstärke i.M. 15 cm (Schichtstärke für neues
Planum oberhalb vorhandenen Oberbodens)
bis zu 30 cm (Neuanlage),
schadstofffrei,
Bodenklassifizierung BM 0 gemäß den
Vorsorgewerten der Bundesbodenschutzverordnung
Qualifiziert für Kinderspielbereiche,
der Oberboden muss nach BBodSchG zertifiziert sein,
das Zertifikat ist der örtlichen Bauleitung zur
Freigabe zu überreichen und der Herkunftsort des Bodens
zu benennen.
Analyse darf nicht älter als 6 Monate sein.

Boden muss frei von Dauerunkräutern, schwer
verrottbaren Pflanzenteilen sowie Glas, Scherben etc.
sein.
Die Auswahl des Bodens erfolgt nach Bemusterung in
Rücksprache mit der Bauleitung.
Die Herkunft und Analyse des Bodens ist mittels
Liefernachweis zu bescheinigen.
Abweichungen sind durch erneute Rücksprache mit dem AG
zu genehmigen.
Oberboden profilgerecht in überwiegend ebenen Flächen,
aber auch in Böschungen der Mulden einbauen, Neigung
bis ca. 1:2 (Höhe der Böschungen bis ca. 2,50 m).

Abrechnung nach Wiegekarten-/Lieferscheinnachweis.
Menge: 197,060 to

**2.30.170 Oberboden lagernd, wieder einbauen**
Gelagerten Oberboden fördern und profilgerecht
einbauen, Neigung eben bis schwach geneigt (bis 1:2),
Einbau in Pflanz- und Rasenflächen.
Boden des Homogenbereichs A und O

Förderweg bis 70 m,
Abrechnung nach Auftragsprofilen bzw. Aufmaß der Miete.
Menge: 10,000 m3

#### Titel 2.40 ABWASSERANLAGEN

*Hinweis*
HINWEIS LEITUNGSTRASSEN
Die folgenden Leistungsbeschreibungen für Graben- und
Schachtaushub und deren Wiederverfüllung umfassen:
Die  Versorgungstrassen der Außenanlagen
(Entwässerungsleitungen, Dränageleitungen,
Stromleitungen, Planung Büro DL+ P). Die
Leitungsverlegung erfolgt in den nachfolgenden
Leistungsbeschreibungen.

Vor Fundamenterstellung "Köcher" und Grabenverfüllung
ist die Abstimmung zwischen AN und Elektriker/BL zwecks
Kabelverlegung und Mastaufstellung erforderlich und
einzukalkulieren!
(Eine Zusammenlegung von Leitungen unterschiedlicher
Medien in einem gemeinsamen Graben ist vor Ausführung
mit den zuständigen Versorgungsunternehmen, dem
Bauherren und der örtl. BL abzustimmen.)

Die herzustellenden Leitungstrassen befinden sich
überwiegend unter späteren befestigten Flächen, so dass
die Verfüllung der Gräben anteilig durch das Herstellen
des frostsicheren Oberbaus erfolgt.
Die Ausführung in Teilabschnitten, das Abdecken der
Gräben zur Sicherung (Stahlplatten, Bohlen o. ä.)
einschl. seitl. Brüstung (z. B. Schrankenzaun) an bis
zu 2 Stellen (Abmessungen ca. 4*2m) kann aufgrund des
Bauablaufs erforderlich sein. Eine entsprechende
Lieferung, Vorhaltung und Demontage und ist in die
Einheitspreise einzukalkulieren.

Diese Unterbeschreibung gilt für alle
Leitungspositionen, wenn in den Leitungspositionen
nichts anderes beschrieben ist.

##### Untertitel 2.40.1 Gräben

**2.40.1.10 Gräben für Entwässerungsleitungen, bis 125 cm**
Boden der Gräben profilgerecht ausheben ab
Geländeoberfläche, für Regen- und
Schmutzwasserleitungen
Aushubtiefe bis 125 cm,
Sohlenbreite der Gräben über 0,60 bis 0,80m,
Homogenbereich A, B, ATV DIN 18300 "Erdarbeiten",
(Bodenklasse 3 bis 5, DIN 18300 alt),
profilgerecht lösen und fachgerecht auf Mieten,
mit ausreichend Seitengefälle aufsetzen und zum
Wiedereinbau lagern; ggf. mit Plane abdecken.
Verfüllung in gesonderter Position!
Aushub wird kalkuliert und abgerechnet für den
tatsächlichen Ausub nach Aufnahme der Beläge und der
Tragschichten.

Abrechnung nach Aufmaß und Abtragsprofil, ab Rohplanum.
Menge: 62,000 m3
Zuordnung: 511

**2.40.1.20 Gräben für Elektro- und Medienleitungen, bis 80 cm**
Leistung wie Vorposition, jedoch Boden der Gräben für
Strom- und Telekommunikationsleitungen, Abmessungen
Breite 60 cm, Tiefe bis 80 cm, für getrennte
Kabelverlegung für Starkstrom- und Schwachstromkabel,
f. Mastleuchten u. Veranstaltungstechnik, mit Sandbett
(in gesonderter Position) und Kabelkennzeichnung.
Verfüllung in gesonderter Position!

Verdrängten Boden laden und entsorgen.
Bau- und Abbruchabfälle,
Abfallschlüssel: 17 05 04
Abfallbezeichnung: Boden und Steine mit Ausnahme
derjenigen, die unter 17 05 03 fallen.

Abrechnung nach Aufmaß und Abtragsprofil, ab Rohplanum.
.
Menge: 13,000 m3
Zuordnung: 511

**2.40.1.30 Kopfloch erstellen für Kabeleinführung**
Aufweitung des Grabens als Kopfloch vor dem Gebäude,
Schachtanschluss o.ä. erstellen für Kabeleinführung/
Kernbohrung.
Überwiegend in Handarbeit
Abmessungen: (LxBxT) ca. 1,75 x 1,50 x1,25m,
als Zulage zur Vorpos.
Menge: 1,000 Stk

**2.40.1.40 Kreuzung von Versorgungsträgerleitungen**
Zulage für das Kreuzen von Versorgungsträgerleitungen
(Gas, Wasser, Strom, Telekomunikation etc.)
im Zuge der Herstellung der Entwässerungs- und
Versorgungsleitungen.
Die Leitungen sind nach den Bestimmungen und Auflagen
der Versorgungsträger während der Bauarbeiten
freizulegen und fachgerecht zu sichern,
beim Verfüllen ordnungsgemäß einzubetten
und gegebenenfalls abzudecken.
Breite der Kreuzung bis 1,50 m.
Als Zulage zu den Bodenaushubpositionen Gräben.
Menge: 5,000 m

**2.40.1.50 Gründungssohle verdichten**
Gründungssohle verdichten,
in Rohrgräben,
Verdichtungsgrad DPr mind. 100 %,
Sohlenbreite gem. DIN EN 1610 für Kanalrohre und
Rechteckprofile.
Die Verdichtung der Gründungssohle im Bereich der
Schachtbauwerke ist in die Position einzurechnen.
Homogenbereich (H) A und B  bzw. im Bodengutachten H 1,
H 2a und H 2b,

Für eine Aushubtiefe bis 3,50 m.
Die Abrechnung erfolgt nach den aufgemessenen
Haltungslängen.
Menge: 70,000 m

**2.40.1.60 Bettungsmaterial für Rohre u. Leitungen**
Bettungsmaterial für Rohre und Leitungen, steinfreies
Bettungsmaterial Sand 0/2, bzw. Feinkies 0/3 liefern
und einbauen,
Auflager nach DIN 4033 ausbilden,
Auflagerbreite = Grabenbreite bzw. Baugrubenbreite,
Auflagerdicke = 15 cm,
Verfüllbreite = Grabenbreite,
Verfülltiefe bis 30 cm über OK-Leitung,
Grabentiefe bis 125cm,
einschl. Verdichten des Füllmaterials,
Verdichtungsgrad DPr 95 %,
Verformungsmodul 45 MN/m2,
Evtl. erforderliche Förderwege bis 100m sind
eingeschlossen.

Die Lieferscheine sind zur Abrechnung zum Soll- Ist-
Vergleich hinzuzufügen.

Abrechnung nach Raummaß abzüglich der durch vorhandene
Baukörper verdrängten Bodenmenge.
Menge: 28,000 m3

**2.40.1.70 Trassenwarnband für E-Kabel**
Trassenwarnband gemäß FTZ-Norm 548464 TV1
Warnband, Trassenwarnband, Warnband erdverlegt
Zum Schutz von Kabeln und Leitungen im Erdreich -
erleichtert das Auffinden von Leitungen.
Spezialpolyethylenfolie (PE)
Stärke: ca. 0,15 mm
alterungs- und kältebeständig, farbecht
PVC- und schwermetallfrei
dauerhaft lesbar durch transparente Folienbeschichtung
über dem Druck
Standardfarben je nach Leitungsfunktion:
gelb, rot, blau, grün
Aufdruckfarbe: schwarz
Breite: 100 mm
Aufdruck dauerhaft lesbar, FTZ-Norm 548464 TV
Menge: 30,000 m

**2.40.1.80 Wurzelsperre (Wurzelstopp) aus Geotextil, H 100cm**
Thermisch verfestigtes Geotextil als vertikale
Wurzelsperre zur Verhinderung von Schäden durch
Baumwurzeln an Leitungen, Rohrleitungen, Tragschichten
u.ä. liefern und laut Herstellerangaben einbauen.
Materialeigenschaften: 100 cm hoch, 100% Polypropylen,
Geotextil thermisch verfestigt, 290 g/m² und einseitig
aufgebrachter Extrusionsschicht, 35g/m², 100%
wasserdicht, recyclebar, resistent gegen Bakterien und
die meisten Chemikalien

Liefernachweis:

Hersteller:
(z.B. Rootbarrier von Kingrootbarrier).

Gewählter Hersteller:
'....................'
(vom Bieter anzugeben)

Gewähltes Produkt / Typ:
'....................'
(vom Bieter anzugeben)
Menge: 5,000 m
Zuordnung: 572

**2.40.1.90 Gräben verfüllen, Boden lagernd**
Seitlich gelagerter Grabenaushub, soweit zum Verfüllen
geeignet, oder lehmfreien Füllsand ( Lieferung wird
gesondert vergütet) nach Verlegen der Leitungen
einbauen und lagenweise verdichten,
bis auf Höhe Rohplanum.
Verdichtungsgrad DPr 97 %,
Verformungsmodul 45 MN/m2,
nach dem Merkblatt für das Verfüllen von
Leitungsgräben,
Evtl. erforderliche Förderwege bis 100m sind
eingeschlossen.

Boden/Auffüllungen im Homogenbereich A1 -A 2. auf
Mieten lagernd, überschüssigen/verdrängten Boden laden
und entsorgen.
Bau- und Abbruchabfälle,
Abfallschlüssel: 17 05 04
Abfallbezeichnung: Boden und Steine mit Ausnahme
derjenigen, die unter 17 05 03 fallen.

Abrechnung nach Raummaß.
(Abrechnung der Entsorgung Restmenge in anderer
Position.)
Menge: 45,368 m3
Zuordnung: 547

**2.40.1.100 Kabel-Abzweigkasten, Unterflur**
Kabel-Abzweigkasten als Kontroll- und Zugschacht für
Elektroleitungen liefern und verlegen.

Techn. Angaben:
- 70 x 70 cm im Lichten
- aus Stahlbetonfertigteilen = C 35/45 DIN 1045
- Bemessen nach DIN Fachbericht 101 für Einwirkungen
  aus:
  Straßenverkehr (max. 100 kN Radlast) und DIN 4085
  Berechnung des Erddrucks
- Schachtabdeckung nach DIN EN 124 und DIN 1229
  Klasse D 400

bestehend aus:
- 1 St Bodenplatte, 10,0 cm
- 1 St Kastenrahmen mit integrierten Aussparungem zur
  Leitungseinführung, 45,0 cm
- 1 St Zwischenrahmen, 45,0 cm
- 1 St Schachtabdeckung 70/70 cm i. L., 12,0 cm
  bestehend aus:
    - 1 St Beton-Guss-Stahl-Rahmen inkl. unbehandeltem
  Gussdeckel ohne Entlüftung, Klasse D 400 (44 kg)

Die Fugen zwischen den Bauteilen sind mit einem
bauamtlich zugelassenen Schachtbaumörtel oder mit
Zementmörtel (MG III) nach DIN 1045 Abschnitt 6.7.1
auszubilden.
Menge: 1,000 St

**2.40.1.110 Unbrauchbarer Boden BM-F1 der Gräben entsorgen**
Nach Rohr- bzw. Leitungsverlegung der lagenweise
Verfüllung mit seitlich gelagertem Aushub, den
unbrauchbaren Boden laden und entsorgen.
Boden bis BM-F1
Abfallschlüssel: 17 05 04
Abfallbezeichnung: Boden und Steine mit Ausnahme
derjenigen, die unter 17 05 03 fallen.
sonst wie Pos. 2.30.90.

Abrechnung gem. vorgelegter Entsorgungs- und
Wiegescheine.
Menge: 55,000 to

##### Untertitel 2.40.2 Entwässerungsleitungen

**2.40.2.10 DN 110 PP, liefern und herstellen**
Entwässerungsleitung aus PP KG 2000 Hart-Rohren
DIN 4033, DIN EN 14758 mit Steckmuffe Form A,
DN 110,
Auflager in nicht bindigem Boden auf 15 cm Sand 0/2,
Auflagerwinkel 120 Grad, abdecken der Leitungen mit
Sand 0/2 bis 30 cm über Rohrscheitel (Material
gesonderte Pos.)
Menge: 15,000 m
Zuordnung: 551

**2.40.2.20 DN 160 PP, liefern und herstellen**
Entwässerungsleitung aus PP KG 2000 Hart-Rohren
DIN 4033, DIN EN 14758 mit Steckmuffe Form A,
DN 160,
Auflager in nicht bindigem Boden auf 15 cm Sand 0/2,
Auflagerwinkel 120 Grad, abdecken der Leitungen mit
Sand 0/2 bis 30 cm über Rohrscheitel.
Menge: 60,000 m
Zuordnung: 551

**2.40.2.30 Bogen DN 110, liefern und herstellen**
PP-Bogen, DN 110, DIN EN 14758 - KGB,
alle Gradzahlen, zu vorgenannten Leitungen,
einschl. Lippendichtring,
liefern und wasserdicht einbauen.
Auflager in nicht bindigem Boden auf 10 cm Sand 0/2,
Auflagerwinkel 120 Grad, abdecken der Leitungen mit
Sand 0/2 bis 10 cm über Rohrscheitel.
Menge: 10,000 Stk
Zuordnung: 551

**2.40.2.40 Bogen DN 160, liefern und herstellen**
PP-Bogen, DN 160, DIN EN 14758 - KGB,
alle Gradzahlen, zu vorgenannten Leitungen,
einschl. Lippendichtring,
liefern und wasserdicht einbauen.
Auflager in nicht bindigem Boden auf 10 cm Sand 0/2,
Auflagerwinkel 120 Grad, abdecken der Leitungen mit
Sand 0/2 bis 10 cm über Rohrscheitel.
Menge: 30,000 Stk
Zuordnung: 551

**2.40.2.50 Einfachabzweig DN 110/110, liefern und herstellen**
PP-Einfachabzweig, DN 110/110
DIN EN 14758 - KGEA,
45 Grad, zu vorgenannten Leitungen,
mit allen Abzweigvarianten einschl. Lippendichtring,
Menge: 2,000 Stk
Zuordnung: 551

**2.40.2.60 Einfachabzweig DN 160/160, liefern und herstellen**
PP-Einfachabzweig, DN 160/160
DIN EN 14758 - KGEA,
45 Grad, zu vorgenannten Leitungen,
mit allen Abzweigvarianten im Bereich DN110 bis DN 160,
einschl. Lippendichtring,
Menge: 3,000 St
Zuordnung: 551

**2.40.2.70 Einfachabzweig DN 200/160, liefern und herstellen**
PP-Einfachabzweig, DN 200/160
DIN EN 14758 - KGEA,
45 Grad, zu vorgenannten Leitungen,
mit allen Abzweigvarianten im Bereich DN160 bis DN 200,
einschl. Lippendichtring.
Menge: 5,000 Stk

**2.40.2.80 Übergangsstücke/Reduzierstücke, PP**
Übergangsstück und/oder Reduzierstück
Leitungsgröße:
Von DN110 oder 160 auf den vorh. Querschnitt
Von DN/160 bis DN200

Materialgüte, Materialeigenschaften und Farbe wie
vorgenannte Rohrleitung,
als Zulage zur Leitungspos.
Die zusätzlichen Formteile sind im Aufmaß sowie mit
Fotos zu Dokumentieren
Menge: 1,000 Stk
Zuordnung: 551

**2.40.2.90 Übergangsstück von KG-Rohr auf Steinzeug bis DN200**
Übergangsstücke und/oder Reduzierstücke
Kunststoffrohr auf Steinzeugrohr (Bereich Souterrain)
Von DN160 auf den vorh. Querschnitt
(DN110 bis DN200)

Materialgüte, Materialeigenschaften und Farbe wie
vorgenannte Rohrleitung.
Die zusätzlichen Formteile sind im Aufmaß sowie mit
Fotos im eingebauten Zustand zu dokumentieren.
Menge: 1,000 Stk

**2.40.2.100 Doppelmuffe DN 100 liefern und einbauen**
Doppel- oder Schiebemuffe liefern und wasserdicht
einbauen,
DN 110

Materialeigenschaften wie zuvor beschriebene
Rohrleitungen, in vorhandenen Gräben.
Menge: 1,000 Stk
Zuordnung: 551

**2.40.2.110 Doppelmuffe DN 160 liefern und einbauen**
Doppel- oder Schiebemuffe liefern und wasserdicht
einbauen, DN 160.

Materialeigenschaften wie zuvor beschriebene
Rohrleitungen, in vorhandenen Gräben.
Menge: 1,000 Stk
Zuordnung: 551

**2.40.2.120 Doppelmuffe DN 200 liefern und einbauen**
Doppel- oder Schiebemuffe liefern und wasserdicht
einbauen, DN 160.

Materialeigenschaften wie zuvor beschriebene
Rohrleitungen, in vorhandenen Gräben.
Menge: 1,000 Stk
Zuordnung: 551

**2.40.2.130 Muffenstopfen DN 160**
Muffenstopfen zum Verschluss der Regenkanalrohre DN 110
bis DN160, nach Abstimmung.

Materialeigenschaften wie zuvor beschriebene
Rohrleitungen, in vorhandenen Gräben.
Menge: 1,000 Stk
Zuordnung: 551

##### Untertitel 2.40.3 Schächte, Abläufe und Rinnen

*Hinweis*
Hinweis zu den Schachtpositionen

Sämtliche Baustoffe liefert der Auftragnehmer.
Die geprüfte statische Berechnung für das
Schachtbauwerk
(-Bauwerke) aus Mauerwerk oder Ortbeton wird
rechtzeitig vor Baubeginn dem Auftraggeber vorgelegt.
Die Kosten hierfür sind in den Einheitspreis
einzurechnen.

Abstürze bis 50 cm sind in die Schachtpositionen
Einzukalkulieren, innenliegende Unterstürze werden
gesondert vergütet.
Der Anschluss der Rohre erfolgt mit Gelenkstücken.
Diese sind in die Schachtpositionen einzukalkulieren.
Diese Unterbeschreibung gilt für alle
Schachtpositionen, wenn in den Schachtpositionen nichts
anderes beschrieben ist.

Der Höhenunterschied der Kanaldeckel darf im fertigen
Zustand eine Abweichung zur umgebenden Fläche von max.
4 mm betragen. Der AG behält sich eine Überprüfung der
Deckelhöhen vor. Eine zusätzliche Regulierung der
Geschränke bei Überschreitung der max. Werte geht zu
Lasten des AN und wird nicht gesondert vergütet.

Die Schachtkammer bei polygonalen Sonderbauwerken
sollte mind. 1,00 m hoch sein. Bei zu geringen
Schachttiefen kann der Wert unterschritten werden.

Bei der Herstellung der Bauwerke sind die Angaben der
ATV-DVWK-A 154 und aus dem Merkblatt DWA-M 158 mit den
zugehörigen DIN Normen, einschl. die Wasserdichtheit
nach DIN EN 1610, ferner die Qualitäts-Kriterien der
FBS zu beachten und einzuhalten.

**2.40.3.10 Schacht RW DN 1.000, T. 1,50m, ZU DN160 AB DN 160 liefern u. setzen**
Revisionsschacht RW aus Betonfertigteilen D.=1.000mm
nach DIN EN 1917, DIN V 4034 Teil 1 und der FBS
Qualitätsrichtlinie liefern und herstellen.
Lichte Schachttiefe von OK Schachtabdeckung
Endausbauhöhe bis UK Gerinne ca. 1,50 m, mit
einteiligem integrierten Dichtungs- und
Lastausgleichselement, fest in der Muffe verankert,
System Top Seal Plus oder gleichwertig.
Schacht bestehend aus:
-Schachtbodenstück SU, EN 1917 und DIN 4034-1,
Wandstärke 20 cm, einschließlich Öffnungen für
gelenkige Rohranschlüsse, mit in die Wandung
eingebundene Abwasserschachtfutter Rohranschluss bis DN
160 aus PP. Mehrkosten für Formteile und Rohrverschnitt
sind einzurechnen.
Nutzhöhe innen 500 mm
-Schachtauflager aus Beton: 15 cm C20/25 25 cm dick mit
15 cm Überstand über die Schachtwandung gleich D.1,30m
herstellen.
-Schachtgerinne aus Beton, Rinnenverlauf nach
Abstimmung  liefern und herstellen,
Vergütung für abweichenden Verlauf erfolgt über
Positionen "Gerinne Richtungsänderung".
Gerinnehöhe bis OK Rohrscheitel. Berme aus Beton C 30/
37 WU, Neigung mindestens 1:6 herstellen und mit 2 cm
Zementglättestrich mit Härte- und Haftmittelzusatz
(Voranstrich und Zementmörtel 1:3 mit
Haftungsmittelzusatz) entsprechend den
Dosierungsvorschriften des Herstellers zu versehen.
-Schachtringe mit mind. 15 cm Wanddicke,
Steigeisen mit MSU Sicherheitsbügeln mit PE-Ummantelung
DIN 4034.
-Schachthals (Konus) SH 1.000 x 625 A  S-DIN 4034 mit
versetztem Schachteinstieg,
Bauhöhe 600 mm.
Die Schachtabdeckung wird gesondert vergütet.
Schachtoberkante einschl. Abdeckung = Straßenoberkante
/ OK Baustraße. Der Schacht ist so zu setzen, dass die
Schachtabdeckung mit der Straßenoberkante (Endausbau)
mit max. 2 Ausgleichsringen abschließt, entsprechend
DIN 4034 Teil 1 und DIN EN 1917. Sämtliche Lieferungen
sind eingeschlossen, einschl. aller Erd- und
Wasserhaltungsarbeiten, die über den Umfang der
Rohrgräben hinausgehen.
Verfüllen der erweiterten Schachtbaugrube mit seitlich
gelagertem Aushub, soweit zum Verfüllen geeignet, oder
mit lehmfreien Füllsand/Betonkies
(Lieferung wird gesondert vergütet).
Die erforderliche Ausschachtung im Homogenbereich A ist
in dem Einheitspreis eingerechnet.
Schacht: D. 1,00 m
Zulauf: DN 200
Ablauf: DN 200
Verlauf Gerinne: 135 oder 225 Grad zum Auslauf (0 Grad)
Tiefe/Rohrsohle: ca. 1,50 m
Verlauf Gerinne "Schachtuhr" nach örtlicher Gegebenheit
und Abstimmung mit der Bauleitung (gesonderte Pos.),
inkl. liefern und einbauen.
Menge: 1,000 Stk
Zuordnung: 547

**2.40.3.20 Richtungsänderung Gerinne**
Zulage zur Vorpos. Richtungsänderung zu den Angaben der
Vorpos., Winkel egal
(nach Angabe, örtlichem Aufmaß)
Menge: 1,000 Stk
Zuordnung: 547

**2.40.3.30 Betonschachtring SR DN 1.000 liefern und aufsetzen**
Zusätzlicher Betonschachtringaufbau für Schächte nach
DIN EN 1917, DIN  V 4034-1, sowie den erhöhten
Anforderungen der FBS - Qualitätsrichtlinie Teil 2,
fest eingebauter
Dichtung, Mindestwandstärke 15 cm, mit Innendurchmesser
100 cm, Konus 100 / 62 cm, Ausgleichsringe 62 cm,
herstellen. Die Fugen sind mit Kunstoffdichtung zu
dichten.

Die Schachtringe sind einschließlich den erforderlichen
Steigbügeln mit Edelstahlkern und PE - Ummantelung
nach DIN 19555, alle 25 cm zu erstellen.

Das Aufmaß erfolgt von:
Oberkante Schachtunterteil bei den örtlich
hergestellten Bauwerken, bis Unterkante Konus.
Menge: 0,500 m
Zuordnung: 547

**2.40.3.40 Schachtabdeckung Kl. D, mit Lüftungsöffnungen**
Schachtabdeckung D400 mit Lüftung in Pflasterfläche
Schachtabdeckung, runder Rahmen, Klasse D 400 gemäß DIN
EN 124 / DIN 1229, Kennmaß 610 mm, Beton / Guss Rahmen
und Deckel, mit Lüftungsöffnungen und mit dämpfender
Einlage im Deckel (Perbunan- oder Polychloropren)
liefern und einbauen, max. 2 Ausgleichsringe
entsprechend DIN 4034 Teil 1 (verschiebesicher) und DIN
EN 1917,
Rahmen mit integrierter Aufnahmebuchse für eine mobile
Haltevorrichtung da=38
mm und Deckel, mit Lüftungsöffnungen; mit dämpfender
Einlage in Rahmen und Deckel; Gewicht ca. 187 kg;
Einschließlich Einsetzten Schmutzfängers (Gewicht ca.
7,5 kg) nach DIN 1221-F, Stahl verzinkt, mit
Kreuzstange, verstärkte Ausführung.

Schachtabdeckung entsprechend dem Bauablauf Zug um Zug
auf die planmäßige Höhe setzen, (h = 15 - 25 cm). In
die Schachtabdeckung ist während der Bauzeit eine
Folie/Vlieseinlage einzulegen, zum Schutz gegen
eindringenden Sand.
liefern und mit Schachtmörtel einbauen.
Menge: 1,000 Stk
Zuordnung: 547

**2.40.3.50 Ausgleichsring Höhe 40 mm, liefern und herstellen,**
Ausgleichsringe NW 625 nach DIN 4034, Wanddicke 90 mm,
Bauhöhe 40 mm, zur Erreichung der vorgeschriebenen
Bauhöhen in vorhandenen Schächten einbauen.
Einschl. aller Nebenarbeiten und Fugenverputzung.
Menge: 4,000 Stk
Zuordnung: 547

**2.40.3.60 Ausgleichsring wie vor, jedoch Höhe 50 mm**
Leistung wie Vorposition, jedoch H = 50 mm.
Menge: 4,000 Stk
Zuordnung: 547

**2.40.3.70 Ausgleichsring wie vor, jedoch Höhe 60 mm.**
Leistung wie Vorposition, jedoch H = 60mm.
Menge: 4,000 Stk
Zuordnung: 547

**2.40.3.80 Straßenablauf komplett 300/500mm, Klasse D 400**
Straßenablauf liefern, einbauen aller Materialien und
an
Entwässerungsleitung anschließen,
Straßenablauf 300/500 mm nach DIN 4052, bestehend aus
Betonteil, Zwischenteil, Schaftkonus und Auflagerring,

BEGU-Aufsatz mit Rahmen für Straßenabläufe,
Klasse D 400,
Maße: 300*500 mm,
entsprechend den Baugrundsätzen
DIN EN 124/DIN 1229 und der Gütesicherung
DIN 19583/RAL-GZ 692
Beton gem. DIN EN 206-1/DIN 1045-2
C35/C45, Expositionsklasse XDF3, XF4, XA3,
inkl. Auflagering nach DIN 4052 - 10 a,
Schaft nach DIN 4052 - 5c,
Eimer aus Stahl, feuerverzinkt, nach DIN 4052-B 1
Boden DN 160 mit Steckmuffe L,
Rost aus Gusseisen mit vier schraublosen und
verkehrssicheren Arretierungen aus
hochverschleißfestem Kunststoff liefern und
entsprechend der Einbauanleitung des Herstellers
einbauen.

Je nach Modell inkl. 4 Steckbleche aus Stahl für seitl.
Auskerbungen im Ablauf zur Verhinderung des
Bettungsmaterialeintrags des angrenzenden Pflasters.

Das Bodenteil wird auf ein Fundament aus Beton
min 0,55x0,55m in Beton C 20/25, X0, DIN EN 206-1,
Dicke 30 cm bis OK-Bodenteil hochgezogen, gesetzt.
An vorhandene Leitung anschließen, einschließlich
Aufsetzen des Aufsatzes.

Einschließlich aller Erdarbeiten und ordnungsgemäße
Verwertung bzw. Entsorgung des überschüssigen Bodens.

Abrechnung nach Stück.
Menge: 2,000 St
Zuordnung: 551

**2.40.3.90 Hofablauf 300/300mm, B125, Monolith, liefern, einbauen**
Ablauf mit schraubenloser Arretierung,
Ablauf gem DIN EN 124
Belastungsklasse B 125,
Baulänge 30 cm,
Baubreite 30 cm,
Bauhöhe ca. 45 cm,
liefern, einbauen aller Materialien und an
Entwässerungsleitung anschließen.
Der Ablauf besteht aus folgenden Einzelteilen:

1 Stck einliegendem Maschenrost, stahl, verzinkt.
1 Stck Rahmen aus Stahl, verzinkt, mit 2 Arretierungen.
1 Stck Aufsatzkasten
1 Stck Geruchsverschluss und Eimer aus Kunststoff
1 Stck Lippenlabyrinthdichtung

Das Bodenteil wird auf ein Betonfundament aus Beton
in Beton C 20/25, DIN EN 206-1,
Dicke 25 cm mit seitl. Stütze gesetzt.
Einschließlich aller Erdarbeiten.

Je nach Modell inkl. 4 Steckbleche aus Stahl für seitl.
Auskerbungen im Ablauf zur Verhinderung des
Bettungsmaterialeintrags des angrenzenden Pflasters.

Abrechnung nach Stück.
Menge: 1,000 Stk
Zuordnung: 551

**2.40.3.100 Entwässerungskastenrinne DN150, Korpus, B125**
Kastenrinne für Treppen-/ Wegeentwässerung,
Nennweite 150, Belastungsklasse B125 gem. DIN EN 1433
aus hochschlagzähem Kunststoff, UV-, frost- und
tausalzbeständig, Schwermetallfrei,
Brandklasse A1 (nicht brennbar),
formstabiler Rinnenkörper ohne Querstege im
Rinnenquerschnitt, mit integrierter
Aufschwemmsicherung,
in Teillängen
Einzel-Länge: 500-1000 mm
Breite oben/am Boden: 188/174 mm
Zarge verzinkt, mit Sicherheitsfalz,
liefern und gemäß der Einbauanleitung des Herstellers
einbauen.
Rostabdeckung in gesonderter Position!
Menge: 25,000 m

**2.40.3.110 Kombistirnwand V 100, Rinne Kunststoff**
Anfangs- bzw. Endscheiben für Rinnen der Vorpos.
aus Kunststoff, passend zum vorgenannten Rinnenkörper.
mit Rohrstutzen DN/OD 110 für den Rohranschluss,
liefern und nach Einbauanleitung des Herstellers
einbauen.
Menge: 8,000 Stk

**2.40.3.120 Liniensinkkasten NW150, Belastungsklasse B 125**
Liniensinkkasten f. Entwässerungsrinne der
Vorpositionen, Nennweite 100, Belastungsklasse B125
gemäß DIN EN 1433
passend zur Kastenrinne der Pos.2.40.3.100.
Brandklasse A1 (nicht brennbar), formstabil, 1- oder 2-
seitiger Rinnenanschluss, Schlammeimer aus Kunststoff,
Geruchsverschluss aus Kunststoff,

Ausführung der Zarge für Stahl verzinkt (gesond. Pos.).

Einbetonierte KG-Muffe für Rohranschluss DN 100
Verschiebesicherung der Abdeckung, verzinkte Zarge,
mit Sicherheitsfalz, einseitig geschlossen mit
Stirnwand
sonst wie Kastenrinne wie oben.

Einbau oberhalb der Treppen

Abrechnung nach Anzahl
Menge: 8,000 Stk

**2.40.3.130 Gussabdeckung B125 für Entwäss.-Rinne NW 150 mit Verriegelung**
Gitterrostabdeckung f. Entwässerungsrinne der
Vorpositionen, Nennweite 150,
Belastungsklasse gemäß DIN EN 1433, B125,
4-Punkt Schnellverschluss-System pro Abdeckung
Breite 172 mm, Höhe 20 mm,
einschl. Verschiebesicherung.

Rinnegröße:  NW 150
Material:  Guss
Länge 500/1000 mm
passend zum Rinnenkorpus der Pos. 2.40.3.100.

liefern und gemäß der Einbauanleitung des Herstellers
verlegen.
Einbau in Wege
Menge: 25,000 m
Zuordnung: 551

**2.40.3.140 Pass-Schnitt an Entwässerungsrinnen**
Schneiden auf Passlänge der vorgenannten Rinnen,
einschl. Rost (Kunststoff und Metall).
Rinnenbreite NW 100-150.
Das anfallende Material ist zu entsorgen.

Mind. ein Befestigungspunkt der Abdeckung sollte
erhalten bleiben,
Schnittflächen von Bauteilen (verzinkter Stahl)
entsprechend den Materialanforderungen versiegeln.
Rinnenbreite NW 150.
Passchnitt in diversen Winkel zur Rinnenflucht.
Abrechnung nach Anzahl der Schnitte je Rinnenkappung.
Menge: 8,000 Stk
Zuordnung: 551

#### Titel 2.50 ELEKTROANLAGEN

*Hinweis*
BELEUCHTUNG

**2.50.10 Köcherfundament für Mastleuchten,**
Fundamente für alle Mastleuchten herstellen,
Betonfundament  gem. Herstellernagaben mind. ca. 0,75 x
0,75 x 0,80 m,
inkl. Köcher (Setzrohr),
Kunststoffrohr d=250mm,
Länge 80cm,
inkl. flexiblem Schutzrohr zur Kabelzuführung, DN 80,
Kunststoffrohr lotrecht einsetzen und einbetonieren.
Beton C 25/30 X0, 15 cm unter GOK angesetzt,

Kabel der Elektroleitung und Leerrohr vor Aufstellung
der Maste in Maste einführen (Rücksprache mit TGA),
inkl. Befüllung des Köchers mit Betonkies, verdichten,
inkl. Abschlusskappe 8-10 cm stark aus Zementmörtel,
frosttausalzbeständig mit geneigtem Glattstrich,

einschließlich erforderlicher Schalung am oberen Rand,
und aller erforderlichen Erdarbeiten,
Boden Homogenbereich A1/A2 gemäß DIN 18300,
überschüssigen Boden laden, transportieren und im
Bereich der Baustelle einbauen.

Abrechnung nach Stück.
Menge: 5,000 Stk
Zuordnung: 561

**2.50.20 Aluminium Lichtmast mit Erdstück, konisch, Höhe ü. F. 450 cm**
Lichtmast aus Aluminium, zertifiziert nach EN 40.
Konisch: unterer Durchmesser 135 mm, mit Erdstück 800
mm. Mastzopfdurchmesser 76 mm.
Höhe über Flur 4500 mm.
Tür mit Innensechskant-Verschluss aus Edelstahl und
Gerätesteg mit Schutzleiteranschluss und zwei
Schiebemuttern M6 zur Aufnahme eines Anschlusskastens.
Oberfläche vorbehandelt, pulverbeschichtet und mit
einer Einbrennlackierung, Farbe Grafit versehen.
Masttyp wie 1. BA
Einschl. einer aufgeschrumpften Korrosionsschutz-
Manschette.
Mast liefern, eine Zwischenlagerung ist
einzukalkulieren, lotrecht in ein Fundament setzen
(Fundament in extra Position).
Die Entsorgung des Verpackungsmaterials ist zu
berücksichtigen.

Gewählter Hersteller :
'....................'
(vom Bieter anzugeben)

Gewähltes Produkt / Type :
'....................'
(vom Bieter anzugeben)
Menge: 5,000 Stk
Zuordnung: 561

**2.50.30 Alu-Lichtmast wie Vorpos. jedoch lagernd aufstellen**
Lichtmast aus Aluminium, wie vor, jedoch bauseitig
lagernd
aufstellen.
Menge: 2,000 Stk
Zuordnung: 561

**2.50.40 Anschlusskasten für Lichtmast einbauen**
Anschlusskasten für den Einbau in Lichtmaste. Gehäuse
aus schlagzähem Kunststoff. Brandverhalten nach UL94-
V2. 2 Kabeleinführungen mit zweiteiliger
Kunststoffdichtung und integrierter Zugentlastung für
Erdkabel 3 x 1,5 qmm bis max. 7 x 6 qmm.
Sicherungsklemme mit Feinsicherung 6,3 A träge ø 5 x 20
mm.
2 Anschlussklemmen zum Anschluss von Datenadern.
2 Leitungseinführungen mit Dichtnippel für
Leuchtenanschlussleitung 4 x 2,5 qmm oder 4
Leitungseinführungen mit Dichtnippel für
Leuchtenanschlussleitung 3 x 1 qmm. Schutzart IP 54,
Schutzklasse II.

Lieferung und Einbau in Lichtmast der Vorposition und
betriebsfertig anschließen.
Die Entsorgung des Verpackungsmaterials ist zu
berücksichtigen.

Gewählter Hersteller :
'....................'
(vom Bieter anzugeben)

Gewähltes Produkt / Type :
'....................'
(vom Bieter anzugeben)
Menge: 5,000 Stk
Zuordnung: 561

**2.50.50 Anschlusskasten für Lichtmast, bauseits lagernd, einbauen**
Anschlusskasten für den Einbau in Lichtmast, wie
Vorpos.,
jedoch bauseitig lagernd.
Menge: 2,000 Stk
Zuordnung: 561

**2.50.60 Aufsatzleuchte LED 25 W, 3256 lm, IP66 mit Netzteil**
Aufsatzleuchte. Asymmetrische Lichtstärkeverteilung.
LED, 25 W Leuchten-Anschlussleistung,
Leuchten-Lichtstrom 3256 lm,
Farbtemperatur 3000 K. Farbwiedergabeindex (CRI) > 80.
Mit austauschbarem LED-Modul mit Übertemperaturschutz
mit Lebenserwartung von mindestens:
50.000 Betriebsstunden.
Nachliefergarantie auf das LED-Modul und die
Verschleißteile: 20-Jahre
Mit LED-Netzteil, DALI steuerbar, 220-240 V, 0/50-60
Hz. Schutzart IP 66. Leuchte aus Aluminiumguss,
Aluminium und Edelstahl, Farbe Grafit. Sicherheitsglas.
Reflektor aus eloxiertem Reinstaluminium. Mit fest
angeschlossener Anschlussleitung X05BQ-F 5 G 1 qmm,
Länge 5 m.
Mastzopfdurchmesser 76 mm, Einstecktiefe 95 mm.
Anstellwinkel in 10°-Stufen von -30° bis 90°
einstellbar. Für Lichtpunkthöhen von 4000-5000 mm.
Abmessungen: 225 x 290 x 545 mm,

Einschließlich Leuchtmittel.

Liefern, eine Zwischenlagerung innerhalb der
Baustelleneinrichtung ist einzukalkulieren, zur
Verwendungsstelle transportieren, betriebsfertig
anschließen und Leuchtmittel montieren.

Gewählter Hersteller :
'....................'
(vom Bieter anzugeben)

Gewähltes Produkt / Type :
'....................'
(vom Bieter anzugeben)
Menge: 4,000 Stk
Zuordnung: 561

**2.50.70 Doppel-Aufsatzleuchte LED, IP66 mit Netzteil**
Aufsatzleuchte mit asymmetrischer Lichtstärkeverteilung
wie Vorpos., jedoch als Doppelaufsatz-Leuchte
liefern und montieren.
Menge: 1,000 Stk
Zuordnung: 561

**2.50.80 Aufsatzleuchte LED 25 W, lagernd montieren, incl. Leuchtmittel**
Aufsatzleuchte. Asymmetrische Lichtstärkeverteilung.
Abmessungen: 225 x 290 x 545 mm wie vor beschrieben
2.50.60. (Aufsatzleuchte 25 W),
 jedoch bauseitig lagernd montieren und betriebsbereits
anschließen,
einschl. Lieferung Leuchtmittel
LED, 25 W Leuchten-Anschlussleistung,
Leuchten-Lichtstrom 3256 lm,
Farbtemperatur 3000 K. Farbwiedergabeindex (CRI) > 80.
Mit austauschbarem LED-Modul mit Übertemperaturschutz
mit Lebenserwartung von mindestens:
50.000 Betriebsstunden
Menge: 2,000 Stk
Zuordnung: 561

**2.50.90 Kabelschutzrohr liefern und verlegen**
Schutzrohr für Kabel aus PE-HD, halogenfrei, außen
gewellt und innen glatt,
biegefähig, schwarz, hohe Druck- und Schlagfestigkeit,
DN ca. 100 mm,
Verwendung: Als Schutz- oder Leerrohr im Erdreich unter
Betonfundamenten der Einfassungen.

Abrechnung nach Längenaufmaß.
Menge: 150,000 m
Zuordnung: 561

**2.50.100 Erdkabel NYY-I 5x6 mm² liefern und einbauen,**
Erdkabel NYY-I 5x6 mm² in Kabelgräben in einer Tiefe
von 0,6 - 0,8 m unter fertigem Bodenniveau einlegen.
Schlaufen an den Lampenstandorten ca. 3,00 m vorsehen,
einführen in Erdstück/Fundament der Mastleuchten,
einrollen und durch Eingraben bis zum Aufstellen der
Leuchten sichern.

Abrechnung nach Längenaufmaß.
Menge: 140,000 m

**2.50.110 Kabel der Vorpos. in Schutzrohr verlegen**
diverse Kabel der Vorpos. oder der nachfolgenden
Kabelpositionen nach Angabe
in Schutzrohr der Pos. 2.50.90. verlegen bzw.
einziehen.

Abrechnung nach Länge des verlegten Schutzrohres.
Menge: 120,000 m

**2.50.120 Einzeleinschleifung**
Erdkabel in die Leuchte einführen und anschließen,
Schlaufenlänge bis 0,75 m über Revisionsöffnung,
ohne Lieferung.

Abrechnung nach Stück.
Menge: 2,000 Stk

**2.50.130 Doppeleinschleifung**
Erdkabel doppelt (rein/raus) in die Leuchte einführen
und anschließen,
Schlaufenlänge bis 0,75 m über Revisionsöffnung,
ohne Lieferung.

Abrechnung nach Stück.
Menge: 3,000 Stk

*Hinweis*
VERANSTALTUNGSTECHNIK

**2.50.140 Fundament für Mediensäule**
Fundament wir Pos. 2.50.10. (Köcherfundament für
Mastleuchten), jedoch Abmessungen
Betonfundament  C 25/30 X0, 15 cm unter GOK angesetzt,
L/B/H ca. 0,80 x 0,80 x 0,70 m,
inkl. Köcher (Setzrohr), Kunststoffrohr d=300mm,
Länge 80cm,
inkl. Einbinden von 2 Leerohren DN 100- 125 sowie bis
zu 4 Stk flexiblen Schutzrohren zur
Medienkabelzuführung, DN 80.
Menge: 2,000 Stk
Zuordnung: 561

**2.50.150 Leerrohr DN 100 für Elektroleitung, liefern u. einbauen**
Leerrohr für Elektroleitung bei hoher
Druckbeanspruchung,
Innendurchmesser DN 99 mm, Außendurchmesser ca. 100 mm,
mit zwei verzinkten Zugdrähten,
aus HD-PE, biegsam, außen gewellt, mit Muffen liefern
und in vorhandenem Graben verlegen.

Inkl. Lieferung und Einbau von notwendigen Muffen,
Dichtringen, Endkappen, Bögen und Übergängen.

Grabentiefe 0,70m.

Abrechnung nach Längenaufmaß.
Menge: 30,000 m

**2.50.160 Mediensäule Veranstaltungstechnik Standort "Bedienplatz"**
Mediensäule Veranstaltungstechnik Standort
"Bedienplatz" Robuster V4A Edelstahl Energiepoller (z.
B. GIFAS Nordsee oder Fa. Abes Energiepoller,
verriegelbar) Alle Anschlussdosen innenliegend und über
mit Zylinderschloss verriegelbare Tür mit
Stangenschloss vor Zugriff und Vandalismus geschützt
Schutzart IP54 (IP65 bei geschlossener
Leitungseinführung Flexible Kabelauslassklappe im
unteren Türbereich Lieferung und Montage mit Betonanker
und Montagematerial zur Bodenbefestigung.

Bestückt mit folgenden Anschlussdosen: 1 x 3fach
Schukosteckdose IP55 (z.B. Berker)
Bauseitig gesichert über im Gebäude liegende
Unterverteilung

1 x Potentialausgleichsanschluss, steckbar, IP65 (z.B.
Harting) mit flexibler Anschlussleitung 1x25qmm und
Klemme zum Anschluss an bauseitige Erdleitung NYY-J
1x25qmm

1 x Stagebox im Vollgummigehäuse mit 4 x XLR-
Einbaubuchsen 3pol, 8 x XLR Einbausteckern 3pol, 1 x
XLR Einbaustecker 5pol, 1 x Ethercon-Einbaubuchse Alle
Steckverbinder in Schutzart IP65 mit Dichtkappen (z.B.
Neutrik)

Liefern, montieren, aufstellen, bauseitige Leitungen
auflegen, beschriften, Inbetriebnahme-Protokoll
anfertigen und betriebsfertig übergeben
Menge: 1,000 Stk

**2.50.170 Mediensäule Veranstaltungstechnik Standort "Aktionsfläche"**
Mediensäule Veranstaltungstechnik Standort
"Aktionsfläche" Robuster V4A Edelstahl Energiepoller
(z.B. GIFAS Nordsee oder Fa. Abes Energiepoller,
verriegelbar) Alle Anschlussdosen innenliegend und mit
Zylinderschloss verriegelbare Tür mit Stangenschloss
vor Zugriff und Vandalismus geschützt Schutzart IP54
(IP65 bei geschlossener Leitungseinführung Flexible
Kabelauslassklappe im unteren Türbereich Lieferung und
Montage mit Betonanker und Montagematerial zur
Bodenbefestigung.

Bestückt mit folgenden Anschlussdosen: 1 x 3fach
Schukosteckdose IP55 (z.B. Berker) Bauseitig gesichert
über im Gebäude liegende Unterverteilung

1 x CEE-Steckdose 400V, 5pol, 32A, 6h, IP67 (z.B.
Mennekes) mit flexibler Anschlussleitung 5x6qmm und
Klemme zum Anschluss an bauseitige Erdleitung NYY-J
5x10qmm Bauseitig gesichert über im Gebäude liegende
Unterverteilung

1 x Potentialausgleichsanschluss, steckbar, IP65 (z.B.
Harting) mit flexibler An schlussleitung 1x25qmm und
Klemme zum Anschluss an bauseitige Erdleitung NYY-J
1x25qmm

1 x Stagebox im Vollgummigehäuse mit 8 x XLR-
Einbaubuchsen 3pol, 4 x XLR Einbausteckern 3pol, 1 x
XLR Einbaubuchse 5pol, 1 x Ethercon-Einbaubuchse Alle
Steckverbinder in Schutzart IP65 mit Dichtkappen (z.B.
Neutrik)

Liefern, montieren, aufstellen, bauseitige Leitungen
auflegen, beschriften, Inbetriebnahme-Protokoll
anfertigen und betriebsfertig übergeben
Menge: 1,000 Stk

**2.50.180 Erdkabel NYY-J 5x10 mm² in Kabelgraben verlegen**
Kabel DIN VDE 0271 NYY-J 5 x10 mm²,
liefern und in Leer- bzw. Kabelschutzrohre (gesonderte
Pos.) einführen bzw. verlegen.
Menge: 30,000 m

**2.50.190 Erdkabel NYY-J 3x4 mm² in Kabelgraben verlegen**
Kabel DIN VDE 0271 NYY-J 3 x 4 mm²,
liefern und in Leer- bzw. Kabelschutzrohre (gesonderte
Pos.) einführen bzw. verlegen
Menge: 30,000 m

**2.50.200 Erdkabel NYY-J 1x25 mm² in Kabelgraben verlegen**
Kabel DIN VDE 0271 NYY-J 1 x25 mm²,
liefern und in Leer- bzw. Kabelschutzrohre (gesonderte
Pos.) einführen bzw. verlegen
Menge: 30,000 m

#### Titel 2.60 WEGEBAUARBEITEN

*Hinweis*
TRAGSCHICHTEN

*Hinweis*
Standfestigkeit / Belastbarkeit
Die befestigten Flächen liegen größtenteils im Bereich
von Bestandsflächen /  ehemaliger
Schulcontainergebäude. Es ist deswegen von einer
ausreichend hohen Standfestigkeit auszugehen. Um
hinsichtlich der Aufbauten für die Pflasterfläche, aber
auch für die Fallschutzfläche an Schottereinbau zu
sparen, soll vor Erstellung des Gesamtplanums ein
statischer Plattendruckversuch durchgeführt werden.
Hierfür ist die Herrichtung von Probeflächen notwendig.

**2.60.10 Probefläche zur Prüfung der Standfestigkeit anlegen**
Feinplanum für Probelfläche von einer Größe von mind.
10 m2  nach  Angabe der Bauleitung herstellen und
verdichten,
Verdichtungsgrad DPr 97 Prozent,
Verformungsmodul EV 2: größer 45 MPa
Homogenbereich A1.

Abrechnung nach Stück
Menge: 3,000 Stk

*Hinweis*
Hinweis zu den Plattendruckversuchen
Die nachfolgend angebotenen Plattendruckversuche
ersetzen bzw. entbinden den AN nicht von Versuchen im
Zuge der Eigenkontrolle/-Überwachung.

**2.60.20 Plattendruckversuch DIN 18134, statisch, auf Veranlass. des AG**
Plattendruckversuch nach DIN 18134 zum Prüfen der
Tragfähigkeit der vorh. Unterbauschichten,
für Verformungsmodul der Tragschichten,
auf besondere Anordnung des AG durchzuführen,
entsprechend der technischen Vorschriften durch einen
anerkannten Gutachter ausführen lassen, einschließlich
aller Nebenarbeiten, Gestellung der Hilfskräfte sowie
der Gegengewichte.
Dokumentation: Übergabe Protokoll
Menge: 2,000 Stk

**2.60.30 Plattendruckversuch DIN 18134, dyn., auf Veranlass. des AG**
Plattendruckversuch wie Vorpos. jedoch dynamisch mit
einem leichten Fallgewicht.
Menge: 4,000 Stk

**2.60.40 Baugrundplanum neu befestigter Flächen, mind. 45 MPa herstellen**
Feinplanum für Spielbereiche und Flächen mit
wassergebundener Deckschicht,
profilgerecht nach Plan / Angabe der Bauleitung
herstellen und verdichten,
Verdichtungsgrad DPr 95 Prozent,
Verformungsmodul EV 2: mind. 45 MPa
Homogenbereich A1- A2.
Das fertige Planum muss vor Aufbringen der folgenden
Schicht vom Auftraggeber abgenommen werden,.
Die Ebenflächigkeit darf nicht mehr als plusminus 2,0
cm von der Sollhöhe abweichen.

Abrechnung nach Flächenaufmaß.
Menge: 900,000 m2

**2.60.50 Vorh. Tragschicht überarbeiten, Planum**
Bestehende Trag- bzw. Frostschutzschichten
(z. B. im Bereich der ehemaligen Schulpavillons)
HKS/RC 0/45, verdichtet, überarbeiten.
Planum unter Berücksichtigung des zukünftigen Gefälles
wiederherstellen und ggf. unter Verwendung zusätzlichen
Schotters nachverdichten. (Materiallieferung gesonderte
Position).
Massenausgleich von ca. 5-10 cm.
Abweichung von der Sollhöhe bis max. 2cm.

In nicht befahrbaren Flächen kleiner/gleich BK 0,3:
Verdichtungsgrad  DPr = mindestens 97 Prozent.
Verformungsmodul  EV2 = mind. 90 MPa.
  auf der Oberfläche.

Überschüssiges Material fördern und auf dem Gelände
nach Angaben der örtl. BL einbauen oder auf messbare
Haufen zur Abfuhr lagern. Transportweg bis 100 m.

Abrechnung nach Flächenaufmaß.
Menge: 760,000 m2

**2.60.60 Ergänzungsmaterial HKS 0/45 für Ausgleich vorh. Tragschicht**
gebrochenen Natursteinschotter, Körnung 0/45 mm,
mit Prüfzeugnis, für Ausgleich vorh. Tragschichten
liefern, voraussichtliche Einbaustärke 5 cm.
Massenanteil an Bestandteilen gemäß TL SoB-StB.

Abrechnung gemäß Lieferschein und Auftragsprofilen im
Soll-Ist-Vergleich.
Menge: 10,000 to

**2.60.70 Ergänzungsmaterial RC1 0/45 für Ausgleich vorh. Tragschicht**
RC 1-Schotter  Körnung 0/45 mm, sonst wie Vorpos.
Abrechnung gemäß Lieferschein und Auftragsprofilen im
Soll-Ist-Vergleich.
Menge: 80,000 to

**2.60.80 Frostschutzschicht 0/45, Schotter RC 1, 18cm, FSS, RSTO BK 0,3**
Frostschutzschicht  Körnung 0/45 mm, im Bereich der
Pflaster- und Asphaltflächen, gemäß EN 13285 (TL SoB-
StB), in Einzelabschnitten,
ZTV SoB-StB 04/07, Material gütegesicherter RC 1-
Baustoff,
Tragschicht Einbaudicke 18 cm (im verdichteten Zustand)
liefern und verdichten,
als Frostschutzschicht in
Belastungsklasse kleiner/gleich BK 0,3 RStO 12.
Zulässige Abweichung v.d. Nennhöhe plusminus 2 cm,
Unebenheit unter der 4 m-Latte nicht größer als 2 cm,
Verdichtungsgrad DPr mind. 100 Prozent
Verformungsmodul EV2 größer 100 MPa.
Oberflächengefälle des Planums gem. Plan, i.d.R. 2,5
Prozent,
als untere Lage (unter der
Natursteinschottertragschicht/ STS).

Der Qualitätsnachweis (Analytik, Herkunft) müssen nach
den Anforderungen der aktuell gültigen
Ersatzbaustoffverordnung vor Einbau dem AG vorgelegt
werden.

Abgerechnet wird die Projektion der Belagsoberfläche.
Die seitlichen Auftragskeile sind in den EP mit
einzukalkulieren.
Die Lieferscheine der eingebauten Materialien sind der
Abrechnung zum Soll- Ist-Vergleich hinzuzufügen.
Menge: 575,000 m2

**2.60.90 Schottertragschicht (STS) Mineralschotter 0/45, 15cm**
Schottertragschicht  im Bereich der neuen
Pflasterflächen,
gem. ZVT SoB-StB 20,
Belastungsklasse BK 0,3-1,0, RStO 12,
Einbaustärke: 15 cm (im verdichteten Zustand),
in Teilflächen, herstellen.
Seitliche Abböschungen mit Neigung 1:1,5 anlegen,
Oberflächengefälle des Planums mind. 2,5 Prozent,
Zulässige Abweichung v.d. Nennhöhe plusminus 2 cm,
(Unebenheit unter der 4 m-Latte nicht größer als 2 cm),

Verdichtungsgrad DPr mind. 103 Prozent,
Verformungsmodul EV2 mind. 120 MPa
Verhältnis EV2/EV1 kleiner 2,5,
aus gebrochenem Natursteinschotter, Körnung 0/45 mm,
mit Prüfzeugnis,
Massenanteil an Bestandteilen gemäß TL SoB-StB.

Abgerechnet wird die Projektion der Belagoberfläche.
Die seitlichen Auftragskeile sind in den EP mit
einzukalkulieren.
Die Lieferscheine der eingebauten Materialien sind der
Abrechnung zum Soll- Ist-Vergleich hinzuzufügen.
Menge: 575,000 m2

**2.60.100 Durchlässige Schottertragschicht 2/45, 30 cm**
Wasserdurchlässige Schottertragschicht im Bereich des
Kunststofffallschutzes,
Gebrochenem Hartkalksteinschotter, drainfähiges
Material ohne Feinanteile, Körnung 2/45 mm,
mit Prüfzeugnis.

Einbaustärke: 30 cm (im verdichteten Zustand),
lagenweise verdichtet herstellen.
Verdichtungsgrad DPr mind. 98 Prozent,
Verformungsmodul EV2 mind. 90 MPa

In Anschlussbereichen, Zwickeln und
im Bereich von Bäumen auch von Hand.
Seitliche Abböschungen mit Neigung 1:1,5 anlegen,
Oberflächengefälle des Planums mind. 2,5 Prozent,
Zulässige Abweichung v.d. Nennhöhe plusminus cm,
Unebenheit unter der 4 m-Latte nicht größer als 2 cm,

Abgerechnet wird die Projektion der Oberfläche, die
seitlichen Auftragskeile sind in den EP mit
einzukalkulieren.
Die Lieferscheine der eingebauten Materialien sind der
Abrechnung zum Soll- Ist-Vergleich hinzuzufügen.
Menge: 250,000 m2

**2.60.110 Durchlässige Schottertragschicht 2/45, 18 cm**
Wasserdurchlässige Schottertragschicht
wie zuvor jedoch
im Bereich der Bestandstragschichten,
Einbaustärke: 18cm (im verdichteten Zustand),
herstellen.
Menge: 60,000 m2

**2.60.120 Durchlässige Schottertragschicht 2/45, 12 cm**
Wasserdurchlässige Schottertragschicht
wie zuvor jedoch
im Bereich der wassergebundenen Baumscheibe,
Einbaustärke: 12cm (im verdichteten Zustand),
herstellen.
Menge: 40,000 m2

**2.60.130 Tragschicht 0/16, Mineralschotter, 8 cm, dynamische Ausgleichsschicht**
Kornabgestuftes Kalksteingemisch, ohne Bindemittel,
Körnung 0/16 mm, liefern,
Einbaustärke als dynamische Ausgleichsschicht: 8 cm
(im verdichteten Zustand),
Einbau und Verdichtung,
Material mit Fertiger profilgerecht einbauen unter
Baumband,
als Tragschicht unter wassergebundener Deckschicht,
kein Einbau im Bereich der Baumscheiben, (6x10m2; 470m2
gesamt abzgl. 60m2), ZTV-SoB Stb 20,
Oberflächengefälle des Planums mind. 2,5 %,
Zulässige Abweichung v.d. Nennhöhe +/-1 cm,
(Unebenheit unter der 4 m-Latte nicht größer als 2 cm),
Verformungsmodul EV2 mind. 100 MPa
Abrechnung in der Abwicklung,
In Anschlußbereichen, Zwickeln und
im Bereich von Bäumen (hier 2 Stk) auch von Hand.
Abgerechnet wird die Projektion der Wegeoberfläche, die
seitlichen Autragskeile sind in den EP mit
einzukalkulieren.
Die Lieferscheine der eingebauten Materialien sind der
Abrechnung zum Soll- Ist-Vergleich hinzuzufügen.
Menge: 100,000 m2

*Hinweis*
BETONPFLASTER

**2.60.140 Betonpflaster 20/10/8cm, grau, liefern u. verlegen**
Pflasterfläche Bereich der Fahrradständer, in kleinen
Einzelflächen,
aus Pflastersteinen aus Beton DIN EN 1338,
Format: 20 x 10 x 8 cm,
Oberflächenbezeichnung: unbehandelt, betonglatt
Farbe: grau
mit Mini-Fase, Verlegung nach DIN 18318 und dem
Merkblatt für Flächenbefestigungen mit Pflasterdecken
und Plattenbelägen, Teil 1,
Ausführung im Reihenverband,
engfugig verlegt,
Bettung: Gesteinskörnungsgemisch 0/5 mm,
Dicke der Bettung im verdichteten Zustand 4 cm,
Fugenfüllung: Gesteinskörnungsgemisch 0/5 mm
Fuge und Bettung gem. RStO und TL Pflaster  und TL
Gestein-StB,
Fugen einschlämmen, Flächen abrütteln und säubern.
Einschl. Auffüllung der Fugen nach 3 Monaten.

Abrechnung nach Flächenaufmaß.
Menge: 740,000 m2

**2.60.150 Betonpflaster 32/16/8 cm, sandgrau, Ellbogenverband**
Pflasterbelag wie neben der Mensa im 1. BA verlegt
aus Rechteckpflaster Format 32 x 16 cm, Dicke 7,8 cm
feingeschliffene Oberfläche; Korndurchmesser max. 3mm;
nur Hartgesteinskörnung; mit Weißzement für klare
Farbwiedergabe;
Farbton sandgrau gem.  DIN EN 1338 KDI liefern und
einbauen.
Die Flächen dürfen nur mit durch Einsatz einer
Schutzmatte, (z.B. einer Vulkollan®-Platte) zum Schutz
der Pflasteroberfläche abgerüttelt werden.

Der Pflasterstein mit einem 2-schichtigen Aufbau mit
Vorsatzschicht und Kernbeton, Frost-Tausalz-
Beständigkeit gem. DIN EN 1338 bzw. DIN EN 1339
(Prüfzeugnis nach dem CDF Verfahren eines unabhängigen
Prüfinstitutes ist vorzulegen).
Feingeschliffene Oberfläche Farbton sandgrau ;
dauerhafte Farbbeständigkeit durch den Einsatz
hochwertiger Natursteinkörnungen (Korndurchmesser bis 3
mm)
Hochwertige Natursteinoberfläche durch Schleifen
veredelt; garantierte Höhe +/- 1 mm
Mit angeformten Stabilisatoren 2,5 mm
ohne Fase
Kantenverlauf: Gerade
Verlegeraster: gem. Angabe "Ellbogenverband"
einschl. umlaufende Läuferreihe als Abschlussbahn
(vor Bauausführung ist eine Probefläche 2 x 2 m auf
Verlangen des Auftraggebers anzulegen!)
Die Verlegung hat grundsätzlich paletten- / lagenweise
gemischt zu erfolgen!
Rastermaß:
  Länge: 32 cm
  Breite: 16 cm
  Dicke: 7,8 cm
Steinmaß:
Länge:  31,7 cm
Breite:  15,7 cm
Dicke:  7,8 cm
Produkte aus klimaneutraler Produktion.
Transparente, geprüfte und verifizierte Produkt- und
Umweltinformationen:
(Typ III Umweltlabel nach ISO 14025 und EN 15804)
Umwelteinflüsse und Ökobilanzdaten nach ISO 14040 ff.
Eine umfassende Dokumentation ist auf Verlangen des
Auftraggebers vorzulegen.

sonst wie Vorpos.

Liefernachweis:
(Material ist alternativlos, da im 1. Bauabschnitt
bereits verlegt.)

Hersteller:
Rinn Beton- und Naturstein GmbH & Co. KG
Rodheimer Strasse 83
35452 Heuchelheim an der Lahn

Pflastermaterial:
Siliton Pflaster ohne Fase
DIN EN 1338 / DIK
Rastermaß 32/16/7,8 cm
Steinmaß 317/157/78 mm
mit feingefrästem Naturstein-Vorsatz
nube p3 Sand Grey 3
Menge: 635,000 m2

**2.60.160 Betonpflaster 32/16/8 cm, sandgrau, Reihenverband**
Pflaster wie Vorposition
aus Pflastersteinen aus Beton DIN EN 1338,
Format: 32 x 16 x 8 cm,
Oberflächenbezeichnung: geschliffen
Verschleißschicht mit farblich abgestimmten
Natursteinsplitten, Korngröße kleiner 3 mm,
Farbe: Sandgrau
scharfkantig,
Verband gem. Angabe der Bauleitung "Reihenverband"  mit
Fugenversatz, einschl. umlaufende Läuferreihe als
Abschlussbahn
sonst wie Vorpos.
in Teilflächen.
Schnitt von halben Steinen (bis 15 cm Schnittlänge)
sind in den EP. einzukalkulieren.
Vor Bestellung sind dem AG/BL Mustersteine vorzulegen.
Menge: 145,000 m2

**2.60.170 Pflasterschnitt, 8 cm stark,**
Maschineller Trennschnitt, Betonsteinpflaster, 8 cm
stark.
Schnitt im Nass-Schneideverfahren mit
diamantbesetzter Trennscheibe.
Anfallende Stoffe laden und nach den zur Zeit gültigen,
abfallrechtlichen Bestimmungen entsorgen,
Einschl. Transport- und Entorgungskosten,
Abrechnung nach Längenaufmaß.
Menge: 400,000 m

*Hinweis*
AUFMERKSAMKEITSFELDER

**2.60.180 Betonnoppenplatten 30x30cm als Aufmerksamkeitsbereich,**
in Pflasterflächen,
Materialbestellung und Einbau erst nach Aufforderung
durch die örtl. Bauleitung!

Betonnoppenplatten mit Kegelstumpfnoppen
gemäß  ATV DIN 18318-2019,
in 30x30x8 cm, weiß,
diagonal angeordnete Noppen,

Kreuzfugen in zwei Reihen zum Belag,
liefern und fachgerecht mit einer Fugenbreite von 3 bis
5 mm einbauen.
Schnittkanten sind im Voraus mit der Bauleitung
abzustimmen, die Einbaumaße der Einfassungen sind
entsprechend vorzusehen, um Schnittkanten zu vermeiden.

Einschl. Bettung, 4 cm starkes Brechsandsplittbett
Basalt 0/5 gemischt mit 25 Prozent Reinsand,
Fugenfüllung: Baustoffgemisch 0/5 mm (helles Material)
Fuge und Bettung gem. RStO und TL Pflaster - StB 06
Tabelle 4, Zeile 1 und TL Gestein-StB,

Liefern und Verlegen einschließlich Bettung und aller
erforderlichen Nebenarbeiten,
Verlegehinweise des Herstellers sind zu beachten.

Abrütteln der Flächen nur mit einer geeigneten
Vibrationsplatte unter Verwendung einer Platten-Gleit-
Vorrichtung!

Abrechnung nach Flächenaufmaß.
Menge: 3,000 m2

*Hinweis*
WASSERGEBUNDENE DECKE

**2.60.190 WGD-Deckschicht, Dolomitsand 0-5mm, 4 cm**
Wassergebundene Deckschicht unterm Baumband,
4 cm Schichtstärke (verdichteter Zustand) aus
Dolomitsteinsand, ohne Bindemittel,
Farbe: Münstergelb oder Gold (nach Bemusterung)
Körnung: 0-5/6 mm,
frei von Belastungen gem. MAGS-Erlaß und Eisenoxid,
toxikologische Unbedenklichkeit mittels Prüfzeugnis ist
dem AG nachzuweisen.
Material liefern und höhengerecht einbauen.
Weg gemäß Höhenprofilierung mit 2,5% Gefälle
herstellen.
Die Flächen anschließend wässern und nachhaltig
verdichten.
Zulässige Abweichung von der Nennhöhe +/- 1 cm,
Unebenheiten in der Oberfläche auf 4 m Messstrecke
nicht größer 1 cm,
In Anschlußbereichen, Zwickeln und
im Bereich von Bäumen auch von Hand.
Abrechnung in der Abwicklung.

Liefernachweis:
HanseGrand Klimabaustoffe GmbH & Co. KG,
27446 Selsingen
Tel.: 04284 92685 0

oder gleichwertiger Art!
Gleichwertiges Produkt/Fabrikat: wie im Text
beschrieben,
vom Bieter anzugeben, wenn nicht das o.g. Richtfabrikat
angeboten wird.

Hersteller: '....................'

Typ: '....................'
Menge: 100,000 m2

*Hinweis*
EINFASSUNGEN/TRAUFKANTEN

**2.60.200 Basamentstreifen 24/16/14cm, grau, liefern und setzen**
einreihig entlang von Platz- und Spielflächen,
zumeist im geschwungenen Verlauf,
Pflasterstreifen Breite 16 cm nach dem Merkblatt für
die Herstellung von Betonsteinpflaster als
Randeinfassung,
Pflasterflächen Wege aus Betonpflaster,
24/16/14cm, Farbe: grau,
Bettung aus Beton C 20/25,
DIN EN 206-1,
Dicke 25 cm,
Einseitige Rückenstütze, geschalt,
Breite 15 cm, bis 5 cm unter OK Stein,
Fugen dicht gestoßen,
Materialien liefern und einbauen.

Abrechnung nach Längenaufmaß.
Menge: 290,000 m

**2.60.210 Betonpflaster 32/16/8 cm liefern und auf Betonbett versetzen**
Betonsteinpflaster wie Position 2.60.150.
Maße 32/16/8 cm als Binder- oder 3-zeilige
Pflasterrinne,
auf Betonbett verlegen, Rinne 4-5 mm tíefer als die
angrenzende Pflasterfläche ansetzen.
Bettung aus Beton C 20/25, DIN EN 206-1,
Stärke 20 cm, Breite ca. 33 cm,
Fugenbreite ca. 3-4 mm.
Fugen sind mit einem Gemisch aus Sand und Trasszement
RT 1:6 zu verfüllen.

Abrechnung nach Längenaufmaß.
Menge: 42,000 m

**2.60.220 Kantenstein 8/30/100 cm, grau**
Betonrandstein als Einfassungen zum Müllplatz und zum
Baumstandort,
Größe  100 x 8 x 30 cm (LxBxH), mit beidseitiger Fase,
Farbe: Grau,
einschließlich Fundamente aus Beton C 20/25,
DIN EN 206-1, Dicke 25 cm,
mit beidseitiger Rückenstütze Breite 15 cm, geschalt,
einschl. erforderlicher Erdarbeiten, Homogenbereich A
1,
(Bodenklasse 4 und 5, DIN 18300 (alt)),
verdrängten Boden seitlich einplanieren bzw. laden,
fördern und im Bereich der Baustelle einbauen.

Abrechnung nach Längenaufmaß.
Menge: 90,000 m

**2.60.230 Trennschnitt Kantenstein 8/30/100 cm**
Herstellung von Schnittkanten für Anschlussarbeiten,
Passschnitt im Nass-Schneideverfahren mit
diamantbesetzter Trennscheibe.
Kantenstein Format: 100 x 8 x 30 cm (L x B x H), cm.
Abrechnung nach Anzahl der Schnitte.
Es werden nur Nassschnitte werden vergütet.
Anfallende Stoffe laden und nach den zur Zeit gültigen,
abfallrechtlichen Bestimmungen entsorgen,
Einschl. Transport- und Entsorgungskosten,
Menge: 20,000 Stk

*Hinweis*
SPIELPBEREICHE

*Hinweis*
-Fallschutzfläche, Kunststoff-
Verlangt werden Kunststoffbeläge für Sportfreianlagen,
die der DIN 18035, Teil 6, entsprechen.
Dazu ist ein zum Zeitpunkt des Submissionstermines
gültiges
Prüfzeugnis vorzulegen. Die Grundlage für die Prüfung
und Zertifizierung bilden die DIN EN 1176-1, die
DIN EN 1177 sowie die DIN 51130.
Besonders wird auf die Umweltverträglichkeitsprüfungen
(UVP) nach DIN 18035, Teil 6 hingewiesen.
Die Prüfzeugnisse müssen auf den Namen des
Kunstoffherstellers ausgestellt sein.
Identität und gleichbleibende Beschaffenheit von
Baustoffen, Belagsaufbau und Herstellungstechnik,
die der Eignungsprüfung zugrunde lagen, sind durch eine
Überwachung nach DIN 18035, Teil 6 sicherzustellen.
Diese hat gemäß den Güte-  und Prüfbestimmungen zu
erfolgen. Die entsprechenden Bestätigungen des
überwachenden Prüfinstitutes über die erfolgreich
durchgeführte Erst- bzw. Regelprüfung (nicht älter als
1 Jahr) sind vorzulegen.

**2.60.240 angrenzende Einfassung vor Verschmutzung schützen,**
Umlaufende Kantensteine, Entwässerungsrinnen und
angrenzende Bauteile mit Klebeband und Folie vor
Verschmutzung durch Kunststoffmasse schützen, inkl.
Entfernen und ordnungsgemäßer Entsorgung nach den zur
Zeit geltenden abfallrechtlichen Bestimmungen und
Gesetzen nach dem Kunststoffeinbau.
Menge: 75,000 m

**2.60.250 Fallschutzfläche Kunststoff "Taubenblau", Fallhöhe bis 3,00 m**
Kunststoffbelag im fugenlosen Ortseinbauverfahren,
im Bereich HOF 1,
schüttbeschichtet, gemäß DIN/EN 1177,
wasserdurchlässig, entsprechend den Vorbemerkungen,
und Umweltverträglichkeitsprüfung gem.
DIN 18035-6:2014-12
als bauartgeprüften Fallschutzbelag für eine Fallhöhe
bis 3,00 m in einer Gesamtdicke von 100 mm,

liefern und fachgerecht einbauen.
Eigenschaften: UV-stabil, wasserdurchlässig (mind.19L/
qm/sek.),
rutschfest, druckbeständig, abriebfest,
selbstverlöschend und mit stark verminderter
Oberflächenhärte in der EPDM- Deckschicht ausgestattet.
Deckschicht in der Farbe: Taubenblau

Lieferung nach Bemusterung.
Mischungsverhältnis zur Mustervorlage:
100 % Taubenblau

Aufbau wie folgt:
1.) Basisschicht: Polyurethan gebundenes
Gummifasergranulat, geschüttet
Dicke: 10 cm
Farbe: schwarz
2.) Deckschicht / Nutzschicht: Polyurethan gebundenes
EPDM-Granulat,
geschüttet
Dicke: ca. 1 cm
Farbe: Taubenblau (nach Bemusterung)
Die Farbbeständigkeit ist nachzuweisen.

Abrechnung nach Flächenaufmaß.

Liefernachweis
Erzeugnis/ Hersteller:
Play and Leisure GmbH
Telefon:  02942 9751 0
Telefax:  02942 9751 20
E-mail: info at procon-gmbh.de

oder gleichwertiger Art!
Gleichwertiges Produkt/Fabrikat: wie im Text
beschrieben,
vom Bieter anzugeben, wenn nicht das o.g. Richtfabrikat
angeboten wird.

Hersteller:  '....................'
  Bietereintrag

Typen:  '....................'
  Bietereintrag
Menge: 170,000 m2

**2.60.260 Fallschutzfläche Kunststoff, "Taubenblau", Fallhöhe bis 1,20 m**
Fallschutzfläche EPDM wie zuvor, jedoch unter dem
Basketballkorb Fallhöhe bis 1,20 m
Menge: 80,000 m2

**2.60.270 Markierungslinien und -punkte für Sportflächen aufbringen**
Markierungslinien und -punkte für Sportflächen:

gem. Richtlinien der jeweiligen Fachverbände mit UV-
beständiger 2-K-PUR-Farbe, abgestimmt auf den
eingebauten Kunststoffbelag, liefern, einmessen und
fachgerecht aufbringen.
Schmalstrich 12 cm weiß
Menge: 1,000 Psch

**2.60.280 HIC-Test durchführen**
auf Aufforderung der Bauherrin ist ein HIC-Test zur
Überprüfung der Fallschutzanforderungen im
Spielplatzbereich durchzuführen.
Die Anforderungen haben den Angaben gemäß TÜV und den
Normen DIN 1176 / DIN 1177 / sowie DIN 16630 zu
entsprechen.
Einschl. TÜV-Bericht,
Prüfzeugnis zum Brandverhalten und zur
Pflanzenverträglichkeit, GS-Zeichen.
Menge: 1,000 Stk

*Hinweis*
SCHACHT-, KAPPENREGULIERUNGEN
Erschwernisse beim Aufbruch im Bereich von Einbauten
sowie evtl. erforderlicher Aushub für die
Höhenregulierung von Einbauten wird nicht besonders
vergütet und ist in die entsprechenden Einheitspreise
mit einzurechnen.

**2.60.290 Kappen regulieren.**
vorhandene Hahn-, Hydranten- und Schieberkappen
einschließlich vorhandener Untersetzplatte in
Pflasterbelag auf die planmäßige Höhe regulieren. Inkl.
Zuarbeiten der Oberflächenbefestigung.
Hierzu vorhandene Einbauteile ausbauen und seitlich
lagern,
als Auflager einen Kranz von Mauerziegeln DIN 105-MZ 28
in M 15 oder eine Betonplatte auf verdichteten
Untergrund legen
und die Einbauteile in M 15 profilgemäß neu setzen.
Anschließend den Arbeitsraum mit Beton der Betongüte C
20/25 X0 bis Oberkante Schottertragschicht
verfüllen und verdichten.
Die anfallenden Stoffe aufladen und ordnungsgemäß nach
den zur Zeit geltenden abfallrechtlichen Bestimmungen
und Gesetzen entsorgen.
Abrechnung nach Stückzahl.
Menge: 1,000 Stk

**2.60.300 Runde o. quadratische Schachtabdeckungen regulieren,**
Revisonsschachtabdeckungen Geschränk (BEGU oder
Vollguss) aufnehmen und auf die planmäßige Höhe
mit Trockenmörtel gemäß den Verarbeitungsrichtlinien des Herstellers neu versetzen,
einschließlich der eventuell benötigten
Ziegelsteine MZ 20 oder Auflageringe.
Es ist darauf zu achten, dass eine ordnungsgemäße
Lagerfuge ohne Zwischenkeilen von Steinen
oder ähnlichen Hartstoffen hergestellt wird.
Anschließend den Arbeitsraum mit Beton der Betongüte C
20/25 X0 bis Oberkante Schottertragschicht
verfüllen und verdichten.
Die anfallenden Stoffe aufladen,
zu einer Recyclinganlage bzw. Deponie abfahren
und gemäß Vorbemerkungen entsorgen.
Erforderliche Ausgleichsringe gesond. Pos.
Menge: 3,000 Stk

**2.60.310 Ausgleichsring Höhe 40 mm, liefern und herstellen,**
Ausgleichsringe NW 625 nach DIN 4034, Wanddicke 90 mm,
Bauhöhe 40 mm, zur Erreichung der vorgeschriebenen
Bauhöhen in vorhandenen Schächten einbauen.
Einschl. aller Nebenarbeiten und Fugenverputzung.
Menge: 3,000 Stk

**2.60.320 Ausgleichsring wie vor, jedoch Höhe 60 mm.**
Leistung wie Vorposition, jedoch H = 60mm.
Menge: 2,000 Stk

**2.60.330 Ausgleichsring wie vor, jedoch Höhe 80 mm**
Leistung wie Vorposition, jedoch H = 80mm.
Menge: 1,000 Stk

#### Titel 2.70 MAUERN, TREPPEN UND BETONFERTIGTEILE

*Hinweis*
BETONFERTIGTEILE
TECHNISCHE VORBEMERKUNGEN
Besondere Hinweise zur Herstellung der
Sichtbetonoberflächen:

1. Porigkeit
Der Anteil offener Poren, Durchmesser > 1 mm darf
höchstens 0,2 % der Fläche betragen. Poren unter 1 mm
Durchmesser bleiben unberücksichtigt.
2. Struktur
Es muss eine glatte, geschlossene Betonoberfläche
erreicht werden.
3. Farbgleichheit
Flächige Verfärbungen sind unzulässig, insbesondere
Verfärbungen, die auf Zemente unterschiedlicher Art und
Herkunft und
unterschiedliche Betonzusätze zurückzuführen sind.
4. Schalung
Bei den nicht zu bearbeitenden Sichtbetonflächen
(Unterseite) ist
eine Tafelschalung vorzusehen. Die Oberflächen sind
absatzfrei ohne Grate herzustellen. Verspannungen sind
in einem regelmäßigen Raster anzuordnen. Eine Ergänzung
durch Brettstreifen oder Zwickel ist unzulässig. Der
Auftragnehmer hat hierzu die erforderlichen
Darstellungen der Schalung vorzulegen, die Freigabe
erfolgt durch die Bauleitung. Die Durchlässe für die
Verspannung der Schalung sind sorgfältig und dicht zu
verschließen. Es dürfen nur Abstandhalter und
Distanzrohre aus Faserbeton verwendet werden. Die
Distanzrohre sind nach dem Ausschalen mit
Faserbetonstopfen bzw. nicht schrumpfendem Mörtel
wasserdicht zu verschließen. Die Kosten werden nicht
gesondert vergütet und sind in die Einheitspreise
einzurechnen.

Lieferhinweise:
Die Betonteile sind in Teilmengen zur Lieferung
abzurufen, gem. Bauphasen!

*Hinweis*
Technische Vorbemerkungen Betonfertigteile / Betonfarbe
Technische Vorbemerkungen Betonfertigteile:

Dem AN werden Entwurfspläne und Vorabzüge von
Ausführungsplänen zur Verfügung gestellt.
Alle mit dem LV übergebenen Pläne haben den Status
"VORABZUG", auch wenn dies nicht gesondert vermerkt
ist.
Die Pläne sind somit nicht für die Bauausführung
freigegeben!
Die Werkplanung und Werkstattzeichnungen für die
Stützwand, Treppenanlage sowie für Einfassungs- und
Sitzbetonfertigteile erfolgt durch den AN und wird
gesondert vergütet.
Die Werkplanung mit Werkstatt- und
Ausführungszeichnungen müssen vor Ausführung der
Arbeiten vom AG freigegeben werden.

Die Arbeiten umfassen Herstellung, Lieferung und Einbau
aller Betonteile gemäß der freigegebenen Werkplanung
des AN, den örtlichen Gegebenheiten sowie den Angaben
des AG bzw. der Bauleitung vor Ort. Alle angegebenen
Maße sind vor Ort durch Aufmaß zu prüfen.

Alle Betonfertigteile der nachfolgenden Positionen
(Sitzmauer, Hocker,  Tisch und Stufen) sind in der
Farbe "Mittelgrau" ähnlich dem RAL 7039 Quarzgrau
(siehe auf Foto: mittleres Beton-Muster), entspricht
der Betonfarbe mit Beimischung von ca. 3 % Anthazit-
Eisenoxid- Farbpikmenten, anzubieten.

Vor Produktion ist ein (Farb-)Musterstück vorzulegen.
Vorlage des Musters bei der BL: ca. 14 Tage nach
Beauftragung.

Diese Unterbeschreibung gilt für alle
Betonteilpositionen, wenn in den Betonteilpositionen
nichts anderes beschrieben ist.

**2.70.10 Werkplanung für nachfolgende Betonteile**
Erstellung der Werkplanung in Form einer technischen
Ausführungszeichnung für die in den Folgepositionen
beschriebenen Beton-Fertigbauteile:
-  Rampen-Tribüne (Bauteil A - C)
- Treppe zum oberen Schulhof (neben Rampentribüne,
 BT A+C)
- Verbindungstreppe "Ebenen"
- Treppen der Eingänge Von-Bock-Str. und Adolfstr
- Einfassungssteine (Treppenwangen und
Rampeneinfassung)

Einzukalkulieren sind weitergehende, konstruktive und
gestalterische Planungen, die zur Erbringung der
Leistung erforderlich sind.
Ferne sind im Umfang der Werkplanung die erforderlichen
Standsicherheitsnachweise zu erbringen.

Die Pläne sind dem AG 2-fach in Papierform, PDF sowie
als DWG-Datei auf Autocad-Grundlage auf einem CD-
Datenträger dem AG zur Prüfung und Freigabe
einzureichen.
Menge: 1,000 Psch

*Hinweis*
RAMPENTRIBÜNE (Bauteile A, B, C)

*Hinweis*
SITZSTUFEN Tribüne (Bauteil A) 24-teilig
Bauteil A bestehend aus 3 Tribünenstufen mit je
7 Stk Betonfertigteilblöcken
Die Blöcke werden zu 3 Stufen mit jeweils einem
Richtungswechsel / Knick verbaut:
Teillängen der Stufen von unten ansteigend:
VK: ca. 9,58 / 1,50 m, 9,70 / 1,64 m, 9,83 / 1,77 m

Die Blöcke BB 1 und BB 2 werden im Wechsel verbaut,
dass keine durchgehenden Stoßfugen über die 3 Stufen
entsteht!

**2.70.20 Betonsitzstufe (BB 1) HxBxL, 50 x 99 x 150cm, SB 3 glatt, mittelgrau**
Betonblock liefern und in Abschnitten auf
Betonunterkonstruktion versetzen gem. Detail 5.51,
Werkstück BB 1)
DIN-EN 13198, mit Edelsplitten gefertigt
(Höhe x Sitztiefe x Blocklänge),
Maße der Blöcke (HxBxL) BB 1:  50 x 99 x 150 cm,

Alle Flächen der sichtbaren Ansichtsflächen:
schalungsglatt,
Farbe "mittelgrau" ähnlich RAL 7039 Quarzgrau (siehe
Vorbemerkungen in diesem Titel),
Sichtbetonklasse SB 3, gemäß DBV/BDZ-Merkblatt
Rutschhemmung: Oberseite (Auftritt) R 11
vordere waagerechte Kante ausgerundet R = 20 mm,
sonstige Kanten (auch Stoßkanten) geschliffen/gefast,
Druckfestigkeit qmin C 30/37 (LP),
Expeditionsklassen XC4, XF2, XF3, XD1 (WF),
Konstruktiv bewehrt.
 Bemusterung der Oberfläche vor Bestellung!

Die Sitzblöcke sind frisch in ein Betonbett über einem
verdichteten Schotterbett zu versetzen:
Betongüte: XC2 WF C20/25 F2, DIN EN 206, DIN 1045-2,
Schichtstärke: 20 cm
Fundament in Abtreppung,
obere Betonflächen waagerecht,
Einschl. seitlicher Schalung,
Natursteinschotterbett FFS 0/45 mm
Schichtstärke: 20 cm

Lieferung einschließlich Transport- und Montageösen aus
Edelstahl
Rd 16 in VA und Verschlusskappen mit Edelstahl-Inlay.
Betonsitzblock liefern nach Werk- und
Ausführungsplanung waagerecht, lot- und fluchtgerecht
setzen,

Stufengefälle größer/gleich 0,5 cm (analog zum
benachbarten Stufengefälle).

Alle für die Montage/Aufstellung erforderlichen
Hebezeuge einschl. Krangestellung sind in den
Einheitspreis einzukalkulieren,

Abrechnung nach Stück.

Erzeugnis/Hersteller:
Betonsitzblock
Voßbeck-Elsebusch Betonprodukte GmbH
Feldmarkstraße 10
46282 Dorsten
Telefon: + 49 (0) 23 62 - 9 21 30
Telefax: + 49 (0) 23 62 - 92 13 55
info@ve-beton.de
www.ve-beton.de

oder gleichwertig:

Wenn ein anderes Produkt angeboten wird als
ausgeschrieben, hat der Bieter diese Angabe des anderen
Fabrikates und Typs auf einem gesonderten Blatt mit dem
Angebot einzureichen.

Gewählter Hersteller :
 '....................'
( Bietereintrag )
Menge: 17,000 Stk

**2.70.30 Betonsitzstufe (BB 2) HxBxL, 50 x 99 x 75 cm, (BB 2)**
Ergänzungsblock "Halber" Betonsitzblock in den
Maßen (HxBxL) BB 2:  50 x 99 x 75 cm.
genaues Maß ist nach Aufmaß vor Ort zu überprüfen,
sonst wie Vorpos.
(Werkstück BB 2 siehe Detail 5.53)

Für einen Fugenversatz der Stoßfugen wird die mittlere
Stufe mit einem "Halben" Block begonnen:
Menge: 1,000 Stk

**2.70.40 Betonsitzstufe Schräganschnitt (BB 3) Lä. 58/70 cm**
Betonblock wie Pos. 2.70.20. Betonsitzstufe, jedoch
eine Kopfseite mit Schräganschnitt
Maße (HxBxL): 50 x 99 x Passlänge ca. 58/70 cm
(Aufsicht)
genaues Maß nach Aufmaß vor Ort überprüfen!
(Werkstück BB 3
Menge: 1,000 Stk

**2.70.50 Betonsitzstufe Schräganschnitt (BB 3.1) Lä. 151/164 cm**
Betonblock wie Pos. 2.70.20. Betonsitzstufe, jedoch
eine Kopfseite mit Schräganschnitt
Maße (HxBxL): 50 x 99 x Passlänge ca. 151/164 cm
(Aufsicht)
genaues Maß nach Aufmaß vor Ort überprüfen!
(Werkstück BB 3.1)
Menge: 1,000 Stk

**2.70.60 Betonsitzstufe Schräganschnitt (BB 4) Lä. 146/158 cm**
Betonblock wie Pos. 2.70.20. Betonsitzstufe, jedoch
eine Kopfseite mit Schräganschnitt
Maße (HxBxL): 50 x 99 x Passlänge ca. 146/158 cm
(Aufsicht)
genaues Maß nach Aufmaß vor Ort überprüfen!
(Werkstück BB 4)
Menge: 1,000 Stk

**2.70.70 Betonsitzstufe Schräganschnitt (BB 4.1) Lä. 164/177 cm**
Betonblock wie Pos. 2.70.20. Betonsitzstufe, jedoch
eine Kopfseite mit Schräganschnitt
Maße (HxBxL): 50 x 99 x Passlänge ca. 164/177 cm
(Aufsicht)
genaues Maß nach Aufmaß vor Ort überprüfen!
(Werkstück BB 4.1)
Menge: 1,000 Stk

**2.70.80 Betonsitzstufe Schräganschnitt (BB 5) Lä. 84/104 cm**
Betonblock wie Pos. 2.70.20. Betonsitzstufe, jedoch
eine Kopfseite mit Schräganschnitt
Maße (HxBxL): 50 x 99 x Passlänge ca. 84/104 cm
(Aufsicht)
genaues Maß nach Aufmaß vor Ort überprüfen!
(Werkstück BB 5)
Menge: 1,000 Stk

**2.70.90 Betonsitzstufe Schräganschnitt (BB 5.1) Lä. 151/182 cm**
Betonblock wie Pos. 2.70.20. Betonsitzstufe, jedoch
eine Kopfseite mit Schräganschnitt
Maße (HxBxL): 50 x 99 x Passlänge ca. 177/182 cm
(Aufsicht)
genaues Maß nach Aufmaß vor Ort überprüfen!
(Werkstück BB 5.1)
Menge: 1,000 Stk

*Hinweis*
SITZPODESTE (BT B, C)

**2.70.100 Mauerpodest trapezförm. Bauteil B, 6-teiliges SB 3-Betonfertigteil**
Bauteil B, bestehend aus 6 Einzelteilen, sonst wie Pos.
Betonsitzstufe 2.70.20.,
gem. Detail 5.52 (Werkstücke WS 8 - WS13) mit folgenden
Abmessungen:
Blocklänge x
Sitztiefe (alle konisch-zulaufend) x
Höhe Oberseite schräg verlaufend,
alle Teile (L / B / H) in cm

WS 8 200-207 /191-245 / 60-88 cm (Anfangsblock neben
L-Steinwand, unterseits mit Aussparung)
WS 9 200-207 / 138-191 / 60-74 cm, unters. mit Ausspar.
)
WS 10 118-150 / 102-138 / 54-60 cm,
WS 11 192-193 / 79-102 / 42-55 cm,
WS 12 201-202 / 55-79 / 31-44 cm,
WS 13 207-209 / 30-55 / 20-32 cm (Endblock neben
Treppe)

Unterseite zu den vertikalen Kopfseiten der Bauteile
rechtwinklig gefertig. Ober-/Sichtseite leicht schräg
gefertigt.

Hinweis:
Die Betonteile WS 8 - WS13 folgen der Flucht der
Mauerscheiben BS 2 bzw. BS 3 der nachfolgenden Pos.
Die Oberseite (Sitzfläche) fällt ab WS 10 Richtung WS
13 gleichmäßig über alle 4 Betonteile.

Abrechnung nach Stück Bauteil.
Menge: 3,000 Stk

**2.70.110 Mauerpodest trapezförm., Bauteil C, 6-teiliges SB 3-Betonfertigteil**
Bauteil C wie Vorpos., jedoch bestehend aus 6
Betonfertigteilblöcken gem. Detail 5.53, (Werkstücke WS
1 bis WS 7)
DIN-EN 13198, mit farblich abgestimmten Edelsplitten
Abmessungen der einzelnen Blöcke
Blocklänge x
Sitztiefe (alle konisch-zulaufend) x
Höhe Oberseite schräg verlaufend (60 cm bis 127cm)
alle Teile (L / B / H) in cm

WS 1 196-201 / 51-68 / 60-64 cm (Anfangsblock),
WS 2 200-201 / 68-86 / 63-69 cm,
WS 3 200-201 / 86-104 / 67-74 cm,
WS 4 200-201 / 104-121 / 90-97cm,
WS 5 200-201 / 121-139 / 93-97 cm,
WS 6 135-135 / 139-151 / 123-127 cm,
WS 7 211-225 / 151-169 / 24-127 cm (Endblock:
schräg abfallend bis auf ein "waagerecht" verlaufendes
Sockelstück),
Unterseite zu den vertikalen Kopfseiten der Bauteile
rechtwinklig gefertig. Ober-/Sichtseite leicht schräg
gefertigt.

Alle für die Montage/Aufstellung erforderlichen
Hebezeuge einschl. Krangestellung sind in den
Einheitspreis einzukalkulieren,

Abrechnung nach Stück Bauteil.
Menge: 1,000 Stk

**2.70.120 Stützmauer für Rampenweg, 3-teilig**
Betonfertigteilmauer gem. Detail 5.52, 3-teilig als
Winkelteile liefern und versetzen mit folgenden
Abmessungen:

Länge Mauerscheibe x
Sitztiefe (alle konisch-zulaufend) x
Höhe Oberseite schräg verlaufend (60 cm bis 127cm)
alle Teile (L / B / H) in cm

BS 1 204-206 / 20 / 140 cm (Anfangsteil am oberen
Schulhof),
BS 2 169-171 / 20 / 99 cm (Mittelteil),
BS 3 186-191 / 20 / 88-99 cm (Endscheibe Oberseite
schräg verlaufend),

Allseitig, bis auf die Unterseite (Standfläche), glatt
geschalt

Einbauhinweis:
BS1 und BS 2 bilden einen Winkel der dem Rampenweg
folgt.
BS2 und BS 3 geben die Richtung der Betonteile WS 8-
WS13 vor.
Die Oberseite von BS 3 verläuft in der gleichen Neigung
wie die Podestblöcke der Vorpos. WS 8- WS13,

Abrechnung nach Stück Bauteil.
Menge: 1,000 Stk

*Hinweis*
STUFEN
Nachfolgend werden alle Treppen der gesamten
Bearbeitungsfläche erfasst.
Dies sind
- Treppenanlage zum oberen Schulhof; Rampe
- Treppenanlage Verbindung der Ebenen
- Treppenanlage Von-Bock-Straße
- Treppenanlage Adolfstraße

*Hinweis*
TREPPENANLAGE RAMPE ZUM OBEREN SCHULHOF (neben BT A u.
C)
Eine durch eine Rampe zweigeteilte Treppenanlage zum
oberen Hauptschulhof. Dies sind Treppenbauteil A und BT
C.
BT A (untere Treppe) besteht aus 24 Werkstücken bzw.
Blockstufen.
BT C (obere Treppe) besteht aus 4 Werkstücken.

Die Stufen werden bündig neben die Sitzblöcke und das
Mauerpodeste versetzt.
Die Tiefen sind aufeinander abzustimmen!

Hinweis für die Werkplanung:
Drei Blockstufen-Breiten (Auftritt) ergeben im
verbauten Zustand die Breite einer Tribünenstufe
(Sitztiefe)! Gleiches gilt auch für die Blockstufen BT
C neben dem Mauerpodest BT C.

**2.70.130 Rampentreppe Bauteil A unten, Blockstufen 15 x 35 x div Längen,**
Treppenstufen für Treppenlauf im Bereich seitlich der
Rampentribüne (Bauteile A) bestehend aus mind. 27
Einzelwerkstücken (Blockstufen) gem. Detailplan 5.62,
Abmessungen (H x B x L):
ca. 15 x ca. 35 x ca. 412 - 465 cm.
Blockstufen für 1 Teilbereich A der Sitzpodeste,
unterhalb der quer verlaufenden Rampe) liefern und
höhen- und fluchtgerecht, mit ca. 2 cm Überlappung gem.
Plan entsprechend SG 15/33 cm, einbauen.

Stufen mit Aufmerksamkeitsstreifen/Markierung der
Stufen-VK, DIN 18024-1, weiß,
(Wahlweise können Inlays aus Beton oder Granit weißgrau eingesetzt werden. Kunstharzmörtel oder ähnliches
werden nicht anerkannt)
Die Inlays sind mit einer Fase 10 mm an der oberen,
vorderen Längskante gefertigt.

Alle Flächen schalungsglatt,
Farbe "mittelgrau" ähnlich RAL 7039 Quarzgrau (siehe
Vorbemerkungen in diesem Titel),
mit Edelsplitten, wie Betonpodeste der Vorpos.

Sichtbetonklasse SB 3, gemäß DBV/BDZ-Merkblatt
Rutschhemmung: Oberseite (Auftritt) R 11
oberere waagerechte Kanten (Längs- und Querseiten)
ausgerundet R = 10 mm,
sonstige Kanten (auch Stoßkanten) geschliffen/gefast,
Druckfestigkeit min C 30/37 (LP),
Expeditionsklassen XC4, XF2, XF3, XD1 (WF),
Konstruktiv bewehrt, gemäß Werkplanung.
Die Stufengesamtlängen im BT A sind in der Werksplanung
jeweils in 3 Teillängen aufzuteilen. (Keine
durchgehenden Fugen!)
(Längen z. B. 170, 200 cm und Rest mit Schräganschnitt)
Die Verkürzung der Stufenlänge erfolgt ausschließlich
am rechten Rand der Blockstufen (Schräganschnitt;
Flucht über alle Stufen).

Die linken Stufenköpfe (in Richtung der Steigung)
verlaufen rechtwinklig und entlang der Mauerpodeste.
Die rechten Stufenköpfe verlaufen schräg!
Die Vorderkanten der 1., 4. und 7. Stufe (in Richtung
Steigung) bilden eine Flucht mit der VK der
Mauerblöcke!

Jeweils 3 Blockstufen übereinander versetzt übernehmen
die Breite des seitlichen Sitzblocks!

Die Blockstufen sind frisch in ein Betonbett über einem
verdichteten Schotterbett zu versetzen:
Betongüte: C 20-25 XC2 WF C20/25 F2
Schichtstärke: 20 cm

Natursteinschotterbett FFS 0/45 mm
Schichtstärke: 20 cm

Stufengefälle >0,5cm

Die Stufen werden in zwei Treppenläufe zwischen die
vorhandenen Betonwange und Sitzpodest buw.
Tribünenstufen versetzt.

Bemusterung der Oberfläche einschl. der Stufenmarkierung, vor Bestellung!

Alle für die Montage/Aufstellung erforderlichen
Hebezeuge einschl. Krangestellung sind in den
Einheitspreis einzukalkulieren.
Abrechnung nach Längenaufmaß (m).

Einbauort: Stufenanlage neben der Rampentribüne"
(Ersatz für die vorhandenen Waschbetonstufen)

Liefernachweis:

Hersteller:
Voßbeck-Elsebusch, Dorsten

oder gleichwertiger Art
Gleichwertiges Produkt/Fabrikat: wie im Text
beschrieben,
vom Bieter anzugeben, wenn nicht das o.g. Richtfabrikat
angeboten wird.

Hersteller :
'....................'
(vom Bieter anzugeben)
Menge: 40,000 m

**2.70.140 Rampentreppe Bauteil C oben, Blockstufen 15 x 35 x div Längen,**
Treppenstufen für Treppenlauf wie Vorpos., jedoch im
Bereich C der Rampentribüne "oben"
(Teilbereichen, oberhalb der querenden Rampe),
Abmessungen (H x B x L):
ca. 15 x ca. 35 x ca. 274 - 300 cm,
Menge: 11,480 m

*Hinweis*
SONSTIGE TREPPENSTUFEN
Dies sind die Bereiche:
- Treppenanlage Verbindung der Ebenen
- Treppenanlage Zugang Von-Bock-Straße
- Treppenanlage Zugang Adolfstraße

*Hinweis*
Hinweis zum Versetzen der Blockstufenlänge
Die Blockstufen werden mit Längen von 2,00 m und 1,00 m
geliefert und vor Ort zu einer Stufe von 3,00 m
zusammengesetzt. Dabei werden die 1-Meter-Stücke
abwechseln links oder rechts neben das 2-Meter-Stück
gesetzt. (Keine durchgehende Stoßfuge über die gesamte
Treppenlauf!)

**2.70.150 Betonblockstufen 15x35x200 cm mit Aufmerksamkeitsstreifen**
Stufen wie Vorpos., jedoch mit gleichbleibender Länge,
Betonblockstufen 15 x 35 x 200 cm,
mit Aufmerksamkeitsstreifen/Stufenkantenmarkierung,
DIN 18024-1, weiß,
verbaut mit SG 15/33 cm,

Material und Gründung wie Pos. 2.70.130.
(Rampentreppe BT A)
Menge: 43,000 Stk

**2.70.160 Betonblockstufen 15x35x100 cm mit Aufmerksamkeitsstreifen**
Stufen wie Vorpos., jedoch mit gleichbleibender Länge,
Betonblockstufen 15 x 35 x 100 cm,
mit Aufmerksamkeitsstreifen/Stufenkantenmarkierung,
DIN 18024-1, weiß,
verbaut mit SG 15/33 cm,
Menge: 43,000 Stk

*Hinweis*
EINFASSUNGSSTEINE

*Hinweis*
1. EINFASSUNGSSTEINE TREPPEN

**2.70.170 Einfassungsstein ES.1 Übergang konvex, (LxBxH) 52/42x20x40cm**
Betonfertigteil ES.1 (Übergang konvex)
als Einfassung entlang der Rampen und Treppen gem.
Detailplan 5.55,
(LxBxH) 52/42x20x40cm,
Farbe Grau,
Oberflächen SB 2, sonst wie Material der vorgenannte L-
Steine ab 2.70.20.
Kontruktiv bewehrt,
einschl. Anschlusseisen, gebogen D. 14 mm
Oberseite alle Kanten umlaufen 10 mm gefast.
Lieferung und Einbau auf Betonbett 20 cm stark mit
einseitiger Rückenstütze, geschalt.
Menge: 10,000 Stk

**2.70.180 Einfassungsstein ES.2 Übergang konkav, (LxBxH) 35/45x20x40cm**
Betonfertigteil ES.1 (Übergang konkav)
als Einfassung entlang der Rampen und Treppen gem.
Detailplan 5.55,
(LxBxH) 35/45x20x40cm,
sonst wie Vorpos.
Menge: 4,000 Stk

**2.70.190 Einfassungsstein ES.3 Absenker, (LxBxH) 112x20x40cm**
Betonfertigteil ES.3 (Übergang als Absenker)
als Einfassung entlang der Rampen und Treppen
trapezförmig für senkrechten Abschluss am Fußpunkt,
gem. Detailplan 5.55,
(LxBxH) 112x20x40cm,
sonst wie Vorpos.
Menge: 6,000 Stk

**2.70.200 Einfassungsstein ES.100 (Verlauf gerade), (LxBxH) 100x20x40cm**
Betonfertigteil wie Vorpos. jedoch ES.100 (gerader
Verlauf)
Rechteckform, (LxBxH) 100x20x40cm
sonst wie Vorpos.
Menge: 13,000 Stk

**2.70.210 Einfassungsstein ES.66 (Verl. gerade), (LxBxH) 66x20x40cm, Passstück**
Betonfertigteil wie Vorpos. jedoch ES.66 (gerader
Verlauf)
(LxBxH) 66x20x40cm
sonst wie Vorpos.
Menge: 5,000 Stk

**2.70.220 Einfassungsstein ES.50 (Verl. gerade), (LxBxH) 50x20x40cm, Passstück**
Betonfertigteil wie Vorpos. jedoch ES.50 (gerader
Verlauf)
(LxBxH) 50x20x40cm
sonst wie Vorpos.
Menge: 2,000 Stk

*Hinweis*
2. EINFASSUNGSSTEINE RAMPE

**2.70.230 Einfassungsstein ES.freie Länge (Verlauf gerade)**
Einfassungsstein wie Pos. 2.70.200.,
jedoch in freien Längen.
Mindestlänge 150 cm, ausgenommen ein Passstücke je
Verlauf, ausgenommen notwensige Pass-Steine nach örtl.
Aufmaß.
Menge: 140,000 m

*Hinweis*
3. EINFASSUNGSSTEINE SONDERFOMEN (ECKEN USW.)

**2.70.240 Einfassungsstein-Ecke ES.95-109-Grad, (LxBxH)15/15 x 20 x 40cm**
Einfassungsstein wie Vorpos., jedoch als Ecke im
Verlauf der Einfassung einer Rampe
Ecke ESE.95-109-Grad, konkav,
Schenkellängen innen: 15/15, Breite 20, Höhe 40 cm
Menge: 7,000 Stk

**2.70.250 Einfassungsstein-Ecke ES.90-Grad, (LxBxH) 35/100 x 20 x 40cm**
Einfassungsstein wie Vorpos.,
jedoch Ecke ESE.90-Grad,  ein Schenkel länger
Übergang von Rampe in Treppenwange (konkav).
Menge: 3,000 Stk

**2.70.260 Einfassungsstein-Ecke ES.114-Grad, (LxBxH) 35/100 x 20 x 40cm**
Einfassungsstein wie Vorpos.,
jedoch Ecke ESE.114-Grad, Übergang von Rampe in
Treppenwange (Schenkel lang, konkav)
Menge: 1,000 Stk

**2.70.270 Einfassungsstein ES.P1 Übergang konvex, (LxBxH) 52/42x20x40cm**
Formteil in der Einfassung der Rampe entsprechend dem
Längsgefälle der Rampe als Übergang von ca. 6 Prozent
auf 2,5 Proz. als Betonfertigteil ES.1P (Übergang
konvex),
sonst wie Einfassungsstein ES.1 konvex 2.70.170.
Menge: 8,000 Stk

**2.70.280 Einfassungsstein ES.P2 Übergang konkav, (LxBxH) 35/45x20x40cm**
Formteil in der Einfassung der Rampe entsprechend dem
Längsgefälle der Rampe als Übergang von ca. 6 Prozent
auf 2,5 Proz. als Betonfertigteil ES.1P (Übergang
konvex),
sonst wie Einfassungsstein 2.70.180.
Menge: 8,000 Stk

#### Titel 2.80 STAHLBAU

*Hinweis*
STAHLBAUARBEITEN
TECHNISCHE VORBEMERKUNGEN STAHLBAU

Grundlage für die technische Bearbeitung bilden die
Ausführungszeichnungen. Werkplanung und
Werkstattzeichnungen erfolgt durch den Auftragnehmer.
Alle mit dem LV übergebenen Pläne haben den Status
"VORABZUG", auch wenn dies nicht gesondert vermerkt
ist.
Die Pläne sind somit nicht für die Bauausführung
freigegeben!

Aktuelle Zulassungen, Herstellerrichtlinien, technische
Bestimmungen und Normen sind bei der Bauausführung zu
beachten.

Edelstahl
Ein Teil der Bauteile ist als nichtrostende Stähle zu
liefern und zu bearbeiten. Material gemäß DIN EN 10088
in Edelstahl V2A Werkstoff Nr. 1.4301 (X5CrNi18-10),
AISI 304 1.4301.

Verbindungen
Sämtliche Verbindungsmittel wie Schrauben, Halterungen
etc. gemäß DIN EN 10088 in A2-70. Alle Verschraubungen
sind gegen gegen Selbstlösen zu sichern.

Qualitätssicherung
Die Verfahren zur Qualitätssicherung sind in den o.g.
Normen und Richtlinien detailliert beschrieben und
geregelt. Bei Korrosionsschutzarbeiten auf der
Baustelle ist besonders darauf zu achten, dass die vom
Materialhersteller genannten
Mindestverarbeitungstemperaturen und der Taupunkt
während der Ausführung vom Applikateur laufend
kontrolliert (mind. 3 x tägl.) und die Ergebnisse
dokumentiert werden. Die Oberflächentemperatur des zu
behandelnden Bauteiles muss mind. 3 Grad Celsius über
dem Taupunkt liegen. Bei Unterschreitung der
erforderlichen Werte sind mit der Bauleitung weitere
Maßnahmen abzusprechen.

Korrosionsschutzsysteme
Vorbemerkungen
Der Hersteller der nachstehend angegebenen
Beispielprodukte ist die Firma Sika Korrosionsschutz
GmbH, Buschgrundstr. 10, 45894 Gelsenkirchen.
Weiterer Hersteller gleichartiger/gleichwertiger
Produkte ist z.B. die Fa. Winkelmann GmbH & Co. KG, Auf
dem Brümmer 8, 44149 Dortmund.

Beschichtungssysteme
- K1 -
Feuerverzinkung
Mindestschichtdicke siehe DIN 1461 bzw. DIN EN 10 240
für verzinkte Stahlrohre und Hohlprofile
(Überzugsqualität B1 ohne Nachbehandlung,
Überzugsqualtiät B3 mit Nachbehandlung).

- K5 -
Fertiganstrich für feuerverzinkte Stahlteile gem. K1 in
Außenanlagen (Korrosivitätskategorie C5-M) nach DIN EN
ISO 12944-5/Tabelle A.7 / A7.11, Farbton nach Wahl des
Auftraggebers über die gesamte Palette der RAL-
Farbtöne.
a) verzinkte Flächen dampfstrahlen, entölen, entfetten
und mit Wasser abwaschen und 2 Beschichtungen folgend
je 80 µm mit EP bzw. PUR z.B. wie nachfolgend
aufgeführt
b) 1-facher Grundanstrich mit EP (z.B. Icosit Poxicolor
plus) mit einer Trockenschichtdicke 80 µm und
c) 1-facher Deckanstrich mit PUR (z.B. Icosit EG 5 mit
einer Trockenschichtdicke von mind. 80 µm)

Montagehilfen, Hubsteiger, Gerüste, Arbeitsbühnen etc.
sind mit einzukalkulieren und werden nicht gesondert
vergütet.

VOB - Vorschriften, Normen, Richtlinien
Es gilt die VOB, Teil C, mit den geltenden
Vorschriften. Zusätzlich sind nachstehende Normen
Vertragsgrundlage, soweit in der Einzelbeschreibung
nicht anders festgelegt. Es gelten jeweils die
aktuellesten Ausgaben der entsprechenden Vorschriften.

DIN Beschreibung
DIN 1055 Lastannahmen für Bauten
DIN 4102 Brandverhalten von Baustoffen und Bauteilen
DIN 18201 Toleranzen im Hochbau -Vorgefertigte Teile
aus Beton, Stahlbeton und Spannbeton-
DIN 18202 Toleranzen im Hochbau -Bauwerke-
DIN 18335 VOB Teil C: ATV Stahlbauarbeiten
DIN 18360 VOB Teil C: ATV Metallbauarbeiten
DIN 18364 VOB Teil C: ATV Korrosionsschutzarbeiten an
Stahlbauten
DIN 18451 VOB Teil C: ATV Gerüstarbeiten
DIN 18800 Stahlbauten
DIN 55928 Korrosionsschutz von Stahlbauten

DIN EN Beschreibung
DIN EN 1090 Ausführung von Stahltragwerken und
Aluminiumtragwerken
DIN EN 1993 Bemessung und Konstruktion von Stahlbauten

DIN EN ISO Beschreibung
DIN EN ISO 1461 Durch Feuerverzinken auf Stahl
aufgebrachte Zinküberzüge (Stückverzinken)

ZTV
ZTV-ING Stand 2017/02, vormals ZTV-K 96 (Zusaetzliche
Technische Vertragsbedingungen für Kunstbauten)

Sofern nicht anders angegeben gilt:
- Baustahl: S235JR
- Schweißnähte: Kehlnaht a = 3mm
- Betonstahl: Stabstahl B500B
- Betonstahl: Matten B 500A

Verbinder:
Stöße zwischen Metallteilen sind grundsätzlich so
auszuführen, dass sie eine für den Verwendunggszweck
genügende Steifigkeit sowie eine ausreichende Vergütung
gegen Witterungseinflüsse aufweisen. Die Herstellung
von Eck-, Stoß- und Winkelverbindungen durch Schweißen
oder mechanische Verbindungen hat nach den allgemein
anerkannten Regeln der Technik zu erfolgen.

Die Arbeiten umfassen das Herstellen und Montieren
der Konstruktion gemäß Detailzeichnung und Angaben vor
Ort, einschl. dem Liefern der aller Verschraubungs- und
Verbindungsmaterialien.
Verschraubung mit Edelstahlschrauben.

Die Arbeiten umfassen weiterhin das fachgerechte
Aufstellen und Einbetonieren der Stahlbaukonstruktionen
in erstellte Betonfundamente der Vorpositionen.
Verfüllung der Köcher mit schwindfreiem Vergussbeton C
25/30.

**2.80.10 Werkplanung Stahlarbeiten**
Erstellung der Ausführungsunterlagen für Stahlbauteile
einschl. statischer Bemessung.

für Geländer und Handläufe gem. Leistungsbeschreibung

Einzukalkulieren sind weitergehende, konstruktive und
gestalterische Planungen, die zur Erbringung der
Leistung erforderlich sind.
Statische Bemessung (Standsicherheitsnachweis) nach
Inhalt, Umfang und Form gem. Leistungsbeschreibung,
die für die Baudurchführung erforderlich sind.

Die Pläne sind dem AG 2-fach in Papierform, PDF sowie
als DWG-Datei auf Autocad-Grundlage auf einem CD-
Datenträger dem AG zur Prüfung und Freigabe
einzureichen.
Für die Prüf- und Genehmigungsvermerke des AG ist über
dem Schriftfeld eine Fläche im Format DIN A5
freizuhalten,

Alle angegebenen Maße sind vor Ort durch Aufmaß zu
prüfen.
Menge: 1,000 Stk

**2.80.20 Geländer Flachstahl entlang Treppe, einseitig, Typ 1**
Geländer, gem. statischem Nachweis, Höhe über fertigem
Bodenbelag: 0,90 m,
einseitig der Stufenanlage als Treppenhandlauf gem.
Detailplan: Typ 1
Einbauflächen gemäß Höhenverlauf der Treppe örtlich
aufmessen,
Geländer herstellen und flucht- und höhengerecht
einbauen, in Teillängen
Geländerabschnitte:
Länge = 2x ca. 7.350 mm
Länge = 2x ca. 2.950 mm
Länge = 2x ca. 5.250 mm
Einschl. Vormontage und Anpassungsarbeiten vor Ort,
und aller Verbindungsmittel und Montagehilfen.

Flachstahlkonstruktion gem. und Übersichtsplan 5.57
Systemzeichnung Detailplan 5.58,
aus Material 60/10mm, mit Steg 10/15 mm unterschweißt,
gekantete Konstruktion mit Zwischenholm parallel zum
oberen Flachstahl,
Neigung des Geländers dem Treppenverlauf angepasst.
alle Kanten gebrochen und entschärft (keine scharfen
Kanten!)
Dehnungsspalt gem. Detail integrieren.
Abstand zwischen oberem Holm und unterem Holm 200 mm.
Höhe Fertigbelag (Stufe/Pflaster): 900/700 mm
Pfosten aus Material 60/10mm, mit Steg 10/15 mm wie
oben
Pfostenabstand: ca. 1,00-1,20 m
Geländerstützen mit Stahlplatte 240/180/10 mm
(Rhombusform) als Stützenfußpunkt mit 2 Klebeankern M10
auf den schräg verlaufenden Beton-Einfassungen
befestigt.
in Teillängen (-Abschnitten) herstellen und aufstellen.
Flachstahl mit Pfosten sauber verschweißt, gemäß
Zeichnung. Alle Schweißnähte umlaufend verschweißt,
Korrosionsschutz:
Alle Stahlteile in feuerverzinkter Ausführung
Stärke > 85 µm,
Pulverbeschichtung der Stahlkonstruktion
im Farbton  DB 703 ALT, Glimmerfarbe anthrazit,
Schichtdicke 80 - 120 my.
Farbbeschichtungsaufbau:
  Phosphatierschicht
  Spezialprimer
  Pulverbeschichtung mit uv-stabilisiertem
Polyesterpulver bei ca. 240°C.

Für alle Farbschichten gilt: Zugelassen nach der DBAG
entsprechend der TL 918 300, Teil 2, Blatt 87
(bzw. Blatt 87 der TL/TP-KOR)

Konstruktion herstellen und montieren gemäß
Detailzeichnung und Angaben vor Ort.

Einbauorte:
- Zugang Treppe Von-Bock-Str.
- Verbindungstreppe Ebenen

Abrechnung nach Längen-Aufmaß.
Menge: 15,000 m

**2.80.30 Flachstahlgeländer mit V2A-Handlauf entlang Rampen, einseitig, Typ 2**
Geländer mit Handlauf aus V2A, wie Vorpos., jedoch
Typ 2, Höhe über fertigem Bodenbelag: 0,90 m,
einseitig entlang der Rampen, gem. Detailplan 5.58.
Handlauf aus Edelstahlrundrohr D. 42,4 mm ohne
Lackierung mittels gewinkeltem Stahlprofil ca.160x80x10
mm mit 2 Schrauben an Flachstahl-Pfosten befestigt,
Höhe Handlauf 700 mm über Belag,

Geländerabschnitte:
Länge = 1x ca. 20.400 mm
Länge = 1x ca. 20.000 mm
Länge = 1x ca. 13.500 mm
Länge = 1x ca. 12.000 mm
Länge = 1x ca. 11.600 mm
Menge: 82,000 m

**2.80.40 V2A-Handlauf entlang Rampen, einseitig, Typ 3**
Edelstahl-Handlauf wie Vorpos.. jedoch
Typ 3  nur Handlauf D. 42,4 mm an kurzen Flachstahl-
Pfosten 60/10 mm,  Höhe 70 cm
gem. Übersichtsplan 5.57 und Systemzeichnung Detailplan
5.58,

Geländerabschnitte:
Länge = 1x ca.  mm
Länge = 1x ca.  mm
Länge = 2x ca.  mm
Menge: 80,000 m

**2.80.50 Endpfosten mit Platte**
Endpfosten für Geländer der Vorpos. Typ 1 - 3 liefern
und montieren mittels Stützenfußpunkt auf
Betoneinfassung, gem. Übersichtsplan 5.57
Menge: 11,000 Stk

**2.80.60 Endpfosten verlängert mit Fundament**
Endpfosten für Geländer der Vorpos. Typ 1 - 3 liefern
und montieren mittels verlängertem Pfosten in kleinem
Beton-Punktfundament C20/25 Größe 30x30x60cm, 10 cm
unter Belag, sonst wie Vorpos.
Menge: 4,000 Stk

**2.80.70 Knickpunkt im Verlauf Geländer und Handlauf**
Richtungsänderungen gem. Wegeverlauf und Verbindungen
mit in der Ausfachung und dem Edelstahlrundrohr mit
entsprechender Anarbeitung der Anschlussstellen,
sonst wie Vorpos.
Menge: 11,000 Stk

**2.80.80 Rabattengeländer, Höhe 40 cm, Rundrohr, liefern und einbauen**
Niedriger Einfassungszaun der Vegetationsflächen als
Rabattengeländer,
Pfosten aus Stahlrundrohr 76/2,6 mm mit oberem Abshluss
in Form einer runden Kappe,
seiliche Bohrungen für das Verbindungsrohr (Querstange)
,
Pfostenabstand ca. 1,50 - 2,00 m,
Verbindungsrohr 42/2,6 mm, Endstücke mit Kugeln 50 mm,
Höhe über Boden 40 cm, alle Stahlteile feuerverzinkt,
Farbbeschichtung auf 2K-Epoxydbasis eisenglimmergrau,
einschl. aller Richtungswechsel, Rundungen,
Gefällestrecken, Betonfundamente C20/25 in den
Abmessungen ca.25x25x30 cm und aller sonstigen Erd- und
Pflasterarbeiten liefern und in Teilabschnitten
montieren gem. Detail und Herstellerangaben.
Wenige Ecken sind einzukalkulieren.
Farbton: nach Wahl und DB-Farbkarte, z.B. 703
Eisenglimmer

Hersteller:
Thieme GmbH, Fuggerstr. 18,
48165 Münster,
Tel. 02501/6000, Fax 02501/3193,
E-Mail: info@thieme-gmbh.de

Produkt:
Rabattengeländer Ulm

oder gleichwertiger Art!
Gleichwertiges Produkt/Fabrikat: wie im Text
beschrieben,
vom Bieter anzugeben, wenn nicht das o.g. Richtfabrikat
angeboten wird.

Hersteller:
'....................'

Typen:
'....................'
Menge: 82,000 m

**2.80.90 Rabattengeländer, Höhe 60 cm, Rundrohr, liefern und einbauen**
Niedriger Einfassungszaun der Vegetationsflächen als
Rabattengeländer wie Vorpos., jedoch
Höhe über Boden 60 cm
Menge: 12,000 m

#### Titel 2.90 AUSSTATTUNGEN

*Hinweis*
Modul-Banksystem
Die nachfolgend beschiebenen Außenmöbel, mit einem
robusten und schlichten Design (Trapezförmige
Metallfüße aus Flachstahl), können als Modul erweitert
und miteinander verbunden bzw. kombiniert werden.
Kombination der Sitzmodule gem. Plan und Angabe.

Musterfoto: Vorhandenes Banksystem im Bestand, jedoch
im vorliegenden LV nicht wie abgebildet mit
längsverlaufenden Hartholzbohlen sondern quermontierte
Kunststoffbohlen (Vollmaterial).
Die Gestellform ist zu übernehmen.

*Hinweis*
Vorbemerkungen zum Einbau der Ausstattungen
Für den Einbau der Ausstattungen ist die
Wiederherstellung der jeweiligen Belagsdecken
einzukalkulieren, sofern nichts anderes in den
nachfolgenden Positionen geschrieben steht. Ferner sind
die Einbauten vor einer zu frühen Nutzung zu schützen.
Die Entsorgung des Verpackungsmaterials ist zu
berücksichtigen.

Diese Anweisung gilt für alle Pos. im Titel 90

**2.90.10 Werkplanung Modulbänke**
Erstellung der Ausführungsunterlagen für Stahlbauteile
einschl. statischer Bemessung wie Vorpos..

für Modulbänke gem. nachfolgender
Leistungsbeschreibung.
Menge: 1,000 Stk

**2.90.20 Grundmodul, Hockerbank, L=1,60m, Br. 0,50m liefern, montieren**
Einzelbank bestehend aus 2 Metallgestellen mit 2
Traversen und quer aufgeschraubten Kunststoffbohlen
liefern und montieren.
Grundmodul
Die Metallgestelle aus einem nach "ring"-förmig
gekanteten und verschweißtem, in sich geschlossenen
Flachstahl, in Trapezform.
Sitzfläche Abmessungen:
Länge: 1.600 mm
Breite: 500 mm
Gesamthöhe: 520 mm (Gestell mit Bohlen)

Material Gestell wie Bänke im 1. Bauabschnitt (oberer
Schulhof):
Form Trapez (nach unten konisch zulaufend:
oben 480 mm/ unten 320 mm lang),
massiver Flachstahl, gebogen 12mm stark, 90mm breit,
verzinkt und mit Eisenglimmer DB 703 gepulvert.
Die Fußkonstruktion wird über 2 Gewindebolzen mit
Sicherheits-Hutmutter in zu erstellenden Fundamenten
C 20/25 verankert.
Abmessungen:
Höhe: 500 mm
Breite: 90 mm
Stärke: 12 mm
Abmessungen Traversen: 80x40 mm

Material Sitzfläche (massive Bohlen):
Acryl-Kunststoff, glatt durchgefärbt,
Farben nach Wahl des AG.
Oberseitige Kanten gefast ca. 4 mm
Abmessungen:
Breite: ca. 120 mm
Stärke: ca. 40 mm
Fuge zwischen den Bohlen ca. 7 mm
Die Bohlen sind mit dem Gestell unterseitig verdeckt
verschraubt.
Edelstahl A2 Sicherheitsschrauben Senkkopf M6 TX,
je 2x pro Bohlenende.

Sitzfläche Abmessungen:
Länge: 1.600 mm
Breite: 500 mm

Gewählter Hersteller :
 '....................'
( vom Bieter anzugeben )

Gewähltes Produkt / Type :
 '....................'
( vom Bieter anzugeben )
Menge: 5,000 Stk
Zuordnung: 561

**2.90.30 Erweiterungs-Modul, Hockerbank wie vor, mit einem Fuß**
Hockerbank-Erweiterungsmodul mit nur 1x Fußgestell
sowie Auflage der beiden Traversen mit  2
angeschweissten Laschen zur Verbindung mit der
Fußgestellt des Grundmoduls der Vorpos.
Montage des Erweiterungsmoduls in Kombination mit dem
Grundmodul der Vorpos. zu einem Lang-Modul.
Die Materialbeschreibung wie in der Vorpos.
2.90.20.

Die Modulbank liefern und mittels entsprechender
Gewindeanker durch den Terrassenbelag in
Betonfundamente verankern, einschl. der Fundamente gem.
Herstellerangaben.
Fundament setzt 12-15 cm unter Belag an.

Hersteller:
'....................'
(Bietereintrag)

Typen:
'....................'
(Bietereintrag)
Menge: 1,000 Stk
Zuordnung: 561

**2.90.40 Kurz-Modul, Hocker, Lä. 0,50m, Br. 0,50m liefern, montieren**
Hockerbank wie Pos. 2.90.20., jedoch als Einsitzer.

Die Modulbank liefern und mittels entsprechender
Gewindeanker durch den Terrassenbelag in
Betonfundamente verankern, einschl. der Fundamente gem.
Herstellerangaben.
Fundament setzt 12-15 cm unter Belag an.

Hersteller:
'....................'
(Bietereintrag)

Typen:
'....................'
(Bietereintrag)
Menge: 8,000 Stk
Zuordnung: 561

**2.90.50 Lang-Modul, Hockerbank, Lä. 3,20m, Br. 0,50m liefern, montieren**
Hockerbank wie Pos. 2.90.20., jedoch als
Mehrfachsitzer.

Die Modulbank liefern und mittels entsprechender
Gewindeanker durch den Terrassenbelag in
Betonfundamente verankern, einschl. der Fundamente gem.
Herstellerangaben.
Fundament setzt 12-15 cm unter Belag an.

Hersteller:
'....................'
(Bietereintrag)

Typen:
'....................'
(Bietereintrag)
Menge: 2,000 Stk
Zuordnung: 561

**2.90.60 Lang-Modul Bank, Lä. 3,2m mit 2 Rückenlehnen im Seitenwechsel,**
Hockerbank wie Pos. 2.90.20., jedoch als Mehrfachsitzer
mit 2 Rückenlehnen.Verlängerter gebogener Flachstahl
für Aufnahme von Kunststoffbohlen als Rückelehne.
Montage der Rückenlehnen jeweils im Wechsel der
Längsseiten (versetzt gegenüber).

Die Modulbank liefern und mittels entsprechender
Gewindeanker durch den Terrassenbelag in
Betonfundamente verankern, einschl. der Fundamente gem.
Herstellerangaben.
Fundament setzt 12-15 cm unter Belag an.

Hersteller:
'....................'
(Bietereintrag)

Typen:
'....................'
(Bietereintrag)
Menge: 2,000 Stk
Zuordnung: 561

**2.90.70 Podest-Modul, Hockerbank breit, Lä. 1,60m, Br. 1,00m liefern, mont.**
Hockerbank wie Pos. 2.90.20., jedoch mit doppelter
Breite als "Sitzpodest".

Sitzfläche Abmessungen:
Länge: 1.600 mm
Breite: 1.000 mm

Die Modulbank liefern und mittels entsprechender
Gewindeanker durch den Terrassenbelag in
Betonfundamente verankern, einschl. der Fundamente gem.
Herstellerangaben.
Fundament setzt 12-15 cm unter Belag an.

Hersteller:
'....................'
(Bietereintrag)

Typen:
'....................'
(Bietereintrag)
Menge: 5,000 Stk
Zuordnung: 561

**2.90.80 Stahlbank -BOGEN- mit Kunststoffauflage**
Stahlbank Radial mit Kunststoffauflage
Abmessungen
Außenbogen 7,80 m Länge,
Unterkonstruktion:
2 x Längstraverse aus  U-Profil 30/30/2,8 mm, im Radius
gebogen
Radius: 2,50 innen und 2,90 m außen.
Fußstützen: verschweißte Bügel Trapezform (Breite 460/
350 mm) aus Flachstahl 80/8 mm, in den 4 Ecken
verschweißte Aussteifungsbleche (Dreieck 70/70/8 mm
Material)
Sitzauflage aus Recycling-Kunststoff, farbig, 95/40 mm
500 mm lang auf, nach unten offenem, U-Profil
verschraubt.

incl. 10 Betonfundamenten C 20/25 mit Abmessung: L/B/H
0,50 x 0,30 x 0,40 m, bzw. teilweise Ersatz durch
Schraubfundamente als Alternative aufgrund der
Baumwurzeln.
Lieferung der benötigten Materialien.

Liefern gem. Detailplan
und Montage gem. Herstellerangaben.

Hersteller:
'....................'
(Bietereintrag)

Typen:
'....................'
(Bietereintrag)
Menge: 2,000 Stk
Zuordnung: 561

**2.90.90 Sportgeräte-Container 2,05x3,80x2,1m, Holzboden liefern u. aufstellen**
Stahlblech-Bau- oder Materialcontainer wie folgt
liefern und in waage aufstellen (ausrichten), mittels
Kunststoff- Unterlegplatten, UV-beständiges
verrottungsfestes Material.
Abmessungen:
Außenhöhe mind. 2100 mm
Innenboden Verwitterungsfestes Holz
Trapez-Blech Oberfläche verzinkt
Schneelast 210 kg/m² mit statischem Nachweis.
Flächenlast 500 kg/m² mit statischem Nachweis.
Material Trapezblech, verzinkt
Verstärkte Ecken mittels zusätzlicher Winkel, zur
Verhinderung des Aufhebelns sind einzuplanen.
2-Flügeltür:
L.W.  Gesamtbreite mind. 1500 mm
L.H. ca.1.900 mm
Schließung:
Drückergarnitur mit Profilzylinder (inkl.3 Schlüssel)
Türanschlag rechts
Transport: 4 Kranösen bis 2 Tonnen kranbar,

incl. Schottersauberkeitsschicht 15 cm Mineralschotter
0/22 mm, 1,50 x 1,90 m, Fundament ist nicht
erforderlich!

Dachentwässerung mittels Speier oder Anschlussstutzen
für ein Fallohrs (D. mind. 50 mm).

Holzfußboden aus verwindungssteifen OSB-Platten, 18 mm
stark oder gleichwertiges Material.
Kunststoffkufen Vollmaterial, Bodenfreiheit mind. 60
mm, für Staplertransport und zur Bodenbelüftung.

Wind- und Soglasten gemäß DIN 1055-4 bzw. DIN 2005-3.
10 Jahre Garantie gegen Durchrosten, GS und TÜV
geprüft.

Liefernachweis:

Hersteller:
'....................'
(Bietereintrag)

Typen:
'....................'
(Bietereintrag)
Menge: 1,000 Stk
Zuordnung: 562

**2.90.100 Container-Ausstattung Beschichtung Kondenswasserstop**
Beschichtung der Unterseite des Container-Blechdachs
der Vorpos. gegen Kondenswasser und Tropfenbildung.
Material: Perlite-Acrylmischung
Menge: 1,000 Stk
Zuordnung: 562

**2.90.110 Container-Ausstattung Diebstahlverriegelung mit Schloss**
Zusatzausstattungen Querstrebe (Vollmaterial) über die
gesamte Türbreite mit Bohrungen  für ein
Vorhängeschloss. Strebe wird einseitig mit Diskus-
Vorhängeschloss gesichert.
einschl. 2 Schlüssel.
Menge: 1,000 Stk
Zuordnung: 562

**2.90.120 Sportgerät Streetballständer liefern und einbauen**
Streetballständer, Korbhöhe 3,05 m
mit rechteckigem Zielbrett (160x110 cm) aus
Rechteckrohrrahmen 50 x 30 x 2 mm
mit Gitterrostfüllung und Prallplatte über Korbring,
Rahmen und Prallplatteneinfassung mattschwarz lackiert,
Korbring mit angeschweißtem Edelstahlkettennetz
Mast D.: 114mm
Auskragung: 1.650 mm

Fundamentgröße: 100 x 100 cm breit,
100 cm tief. C 20/25.

Inkl. Fundamentanker mit 4 x M20 Gewindebolzen
inkl. des notwendigen Montagematerials, und sonstiger
Kleinteile,
liefern und gemäß Herstellerangaben montieren und
standfest in Asphaltfläche einbauen.

Einschl. aller Erdarbeiten,
einschl. fördern und seitlichem Einplanieren des
verdrängten Bodens.

Liefernachweis:

Hersteller:
Fritz Müller GmbH
Am Schomm 5
41199 Mönchengladbach

Produkt:
Streetballständer mit rechteckigem Zielbrett
Artikelnummer: 2010

oder gleichwertiger Art!
Gleichwertiges Produkt/Fabrikat: wie im Text
beschrieben,
vom Bieter anzugeben, wenn nicht das o.g. Richtfabrikat
angeboten wird.

Hersteller:
'....................'
(Bietereintrag)

Typen:
'....................'
(Bietereintrag)
Menge: 1,000 Stk
Zuordnung: 562

**2.90.130 Sportgerät Minitore 1,20x0,90x0,93m**
Minitor für Sportfelder an der Grundschule, freistehend
feuerverzinkte Stahlkonstruktion mit Wellengitter
Vorderer Rahmen: 48x3,6mm
Hinterer Rahmen: 38x2,6mm
Maße Gesamt: 1,20x0,90x0,93 (LxBxH)
Gewicht: 59 kg
geschlossen mit Wellengitter aus 6mm Rundstahl,
Maschenweite 60x60 mm,
Torrahmen mit 120 x 120 mm Grundplatten ausgestattet
für Montage auf Ortbetonfundamente,
inkl. Rohranker zum einbetonieren in Ortbetonfundamente
C20/25, Maße gemäß Herstellerangaben

liefern und aufstellen inkl. aller zur Montage
benötigten Materialien,
inkl. Fundamentherstellung in der Asphalt- und
Pflasterfläche sowie aller anfallenden Boden- und
Anpassarbeiten.

Abrechnung nach Anzahl.

Hersteller:
Fritz Müller GmbH
Am Schomm 5
41199 Mönchengladbach

Produkt:
Minitor
Artikelnummer: 2103

oder gleichwertiger Art!
Gleichwertiges Produkt/Fabrikat: wie im Text
beschrieben,
vom Bieter anzugeben, wenn nicht das o.g. Richtfabrikat
angeboten wird.

Hersteller:
'....................'
(Bietereintrag)

Typen:
'....................'
(Bietereintrag)
Menge: 1,000 Stk
Zuordnung: 562

**2.90.140 Sportgerät Tischtennisplatte "zum Einbau" liefern und einbauen,**
Tischtennisplatte,
Oberplatten aus geschliffenem und versiegeltem
Betonwerkstein (Stahlbeton) mit Innenkasetten, 80/45 mm
stark,
Netz aus 5mm starkem verzinktem Stahl
mit D.: 27mm Löchern zwischen den Platten
diebstahlsicher verschraubt,
Umlaufendes eingegossenes Aluminiumprofil als
Kantenschutz,
Die Platten werden von zwei verzinkten Stahlwinkeln auf
Betonfüßen getragen.
Oberplatten sind mit einem Alu-Pofil als Kantenschutz
eingefasst.

Abmessungen:
Platte: 2.740 mm x 1.520 mm, Stärke: 80 mm
Füße, Länge insgesamt: 1.140 mm
(davon 680 mm über GOK, 460mm zum Einbau),
Breite 500 mm, Stärke 80 mm
Abstand zueinander / Achsmaß: 1.550mm

inkl. Einbau ins Erdreich ohne Fundament,
inkl. aller erforderlichen Kleinteile liefern und
standfest gemäß Herstellerangaben in Pflaster- und
Asphaltfläche einbauen.
Einschl. aller Erdarbeiten,
einschl. Laden und seitlichem Einplanieren des
verdrängten Bodens.

Liefernachweis:

Hersteller:
Fritz Müller GmbH
Am Schomm 5
41199 Mönchengladbach

Produkt:
Tischtennisplatte zum Einbau
Artikelnummer: 3200

oder gleichwertiger Art!
Gleichwertiges Produkt/Fabrikat: wie im Text
beschrieben,
vom Bieter anzugeben, wenn nicht das o.g. Richtfabrikat
angeboten wird.

Hersteller:
'....................'
(Bietereintrag)

Typen:
'....................'
(Bietereintrag)
Menge: 2,000 Stk
Zuordnung: 562

**2.90.150 Spielgerät Kletterwürfel liefern und montieren**
Kletterwürfel aus 3 Würfeln bestehend aus teils
farbigen hochdruckgeformten PP-Panelen (Kletterwänden).
Die Wände bestehen aus bis zu 75 Proz. Recycling-
Materialien. Die Oberfläche sind mit einer
Schmutzabweisenden Wabenstruktur versehen.
Die Verbindungen der der Kletterflächen aus bleifreie
Alu-Verbindungen mit Pulverbeschichtung und
Edelstahlschrauben fixiert.
Die oberen Verbindungselementen sind mit einem weichen,
rutschfeten PUR  beschichtet.
Sämtliche Oberflächen sind mit 3 Klettergriffen aus
Silikon versehen, die mittels Haltestifte und Schrauben
drehsicher verankert sind.
Standardfarben:
Farbzusammenstellung nach Wahl des AG.
Fundamente für passgenaue Positionierung der Würfel.

Den Kletterwürfel wie vor beschrieben liefern und nach
Herstellerangaben funktionsbereit montieren, einschl.
der passenden Fundamente und Erdarbeite.
Boden ist seitlich an Fehlstellen einzuplanieren.

Das Spielgerät ist TÜV-zertifiziert.

Abmessungen:
Länge: 3,75 m
Breite: 2,13 m
Höhe über Spielfläche: 3,00 m ( ist max. Fallhöhe)

Liefernachweis:

Hersteller:
KOMPAN A/S
Odense, Dänemark

Produkt:
Kletterwürfel BLOQX 3

oder gleichwertiger Art!
Gleichwertiges Produkt/Fabrikat: wie im Text
beschrieben,
vom Bieter anzugeben, wenn nicht das o.g. Richtfabrikat
angeboten wird.

Hersteller:
'....................'
(Bietereintrag)

Typen:
'....................'
(Bietereintrag)
Menge: 1,000 Stk
Zuordnung: 562

**2.90.160 Spielgerät 2-Turm-Kletteranlage liefern und montieren**
Kletternetzanlage auf 5 farbigen Pfosten und
bogenförmigen verdrehten Leiterelementen montiert.
Stahlteile bleifrei feuerverzinkt, hohle Sitz- und
Klettermodule aus 100 Proz. recycelbarem PE-Kunststoff
mit einer Wandstärke von mind. 5 mm (33 Proz. Anteil
aus reyceltem Material)
Kletterseile: Die sechslitzigen Stahldrahtseile mit
Stahlkern sind jeweils PES-Garnummantelt. aus 95 Proz.
recycltem Material.
Verbindungskugeln: ALUkern mit Gummi-Kunststoffschale
flexibel montierbar, da schraubbar.
Farbgestaltung individuell nach Wunsch des AG wählbar.

Den Seilkletteranlage wie vor beschrieben liefern und
nach Herstellerangaben funktionsbereit montieren,
einschl. der passenden Fundamente und Erdarbeite.
Boden ist seitlich an Fehlstellen einzuplanieren.

Das Spielgerät ist vom dänischen Sicherheits-Büro
(dänischer TÜV) zertifiziert
Abmessungen:
Länge: 9,27 m
Breite: 2,93 m
Höhe über Spielfläche: 2,50 m ( ist max. Fallhöhe)

Betonbedarf: ca. 2 cbm

Liefernachweis:

Hersteller:
KOMPAN A/S
Odense, Dänemark

Produkt:
2-Turm-Kletteranlage Adara II

oder gleichwertiger Art!
Gleichwertiges Produkt/Fabrikat: wie im Text
beschrieben,
vom Bieter anzugeben, wenn nicht das o.g. Richtfabrikat
angeboten wird.

Hersteller:
'....................'
(Bietereintrag)

Typen:
'....................'
(Bietereintrag)
Menge: 1,000 Stk
Zuordnung: 562

**2.90.170 Fahrradparksystem Einstell- und Anlehnbügel liefern und einbauen**
Fahrradstation IV mit Einstell- und Anlehnbügel aus
vorkonfektionierten Stahlkonstruktionen (z. B. 2er,3er,
4er und 6er Fahrradparker) Bauart wie bereits auf dem
Schulhof vorhanden (oberhalb der Von-Bock-Straße)
liefern und montieren.
Material:
Rundrohr zur einseitigen hohen und tiefen
Radeinstellungen:
Anlehnbügel aus Stahlrohr mit ca. 27 mm Durchmesser,
Haltebügel aus Stahl mit ca. 18 mm Durchmesser.
Stahl-Schloss-Öse und roter Kunststoffummantelung an
den schrägen Anlehnbügeln.
Höhe über GOK: ca. 845 mm
Abstand der Halte-Traversen: ca. 550 mm

Oberflächen Stahl, feuerverzinkt nach DIN EN ISO 1461.
Reifenbreiten mind. 55 mm.
Einstell- und Anlehnbügel sind auf eine U-förminge
Trägerschiene verschweißt.

Verlängerte Ausführung der Hauptbügel zur
Unterflurverankerung in Betonfundament bis 400
mm unter GOK.
Inkl. Erstellung eines Betonfundamentes unter dem
Pflaster- oder Asphaltbelag gemäß Herstellerangaben.

Montage in mehreren Reihen (Teilabschnitten)
als "Endlosreihenanlagen".
Anzahl Radeinstellungen einseitig,
je Reihe: von ca. 12 bis 36 Stück, gem. Ausbauplan.
Radabstand hoch/tief: 350 mm.

Preis pro Stück inkl. verlängerte Ausführung zum
Aufdübeln auf unterirdische Fundamentstreifen einschl.
Befestigungsmaterial zur Verankerung durch den Belag
bis zu 18 cm stark.

Abgerechnet wird die Anzahl der gelieferten
Einstellplätze.

Hersteller:
'....................'
(Bietereintrag)

Typen:
'....................'
(Bietereintrag)
Menge: 18,000 Stk
Zuordnung: 561

**2.90.180 Fahrradständer, Anlehnbügel D= 42 mm, liefern u. einbauen**
Fahrradständer-Anlehnbügel,
zur beidseitigen Nutzung,
liefern und gemäß Herstellerangaben einbauen.

Stahlrundrohr (D. 42,3 mm) mit Öse (Rundstab D. 8 mm)
für Fahrradschloss, feuerverzinkt.

Breite 750 mm,
Höhe ab OK Pflaster: mind. 800 mm,
Einbautiefe ca. 350 mm,
Ecken gerundet, Radius ca. 10-20 cm,
inkl. Betonfundamente, 30 x 30 x 50 cm
Beton C 25/30 X.
Incl. erforderlichem Aushub und nachträglichem
Anarbeiten der Oberflächen, inkl. Anarbeiten der
Oberfläche,
überschüssigen Aushub laden; Entsorgung gesondert,
siehe Erdarbeiten.

Abrechnung nach Stück
Menge: 10,000 Stk

**2.90.190 Abfalleimer eckig, mit Dach, ohne Ascher, DB 703**
Abfallbehälter mit Haube aus verzinktem Stahl,
pulverbeschichtet, mit Schließung Behälter mit
Grifföffnung vorne, wie Bestandsabfalleimer
liefern und montieren.
Der gesamte Abfallbehälter als geradlinige
Konstruktion: Behälter rechteckige Grundform
(Hochformat), Rückwand als Ständer zum Eingraben/
Einbetonieren mit angeformter Haube (Wetterschutz).

Kenndaten:
Gesamt- H x B x T: ca. 1150 x 365 x 285 mm
Gewicht: ca. 24 kg
Behältervolumen: ca. 43 Liter
Ohne Ascher
Befestigungsart: zum einbetonieren (empfohlen 340 mm)

Lieferung Ständer und Außenbehälter verzinkt und in
Farbbeschichtung: DB 703,
inkl. verzinktem Innenbehälter.
Seitliches Piktogramm auf Außenbehälter in Farbe: weiß.

Behälter mittels Dreikantschloss entriegeln,
Vorderseite aufklappen, Innenbehälter zum Entleeren
entnehmen.
Lieferung ohne Dreikantschlüssel einschl.
Bodenbefestigungsmaterial zum Aufdübeln mittels
Schwerlastanker/-Dübel durch Belag (Pflaster bzw.
Asphalt mit einer Stärke von ca. 12-18 cm) in eine zu
erstellendes Betonfundament C 20/25 mit Abmessung
mindestens
0,60 x 0,40 x 0,50 m, sonst wie Herstellerangaben.
Lieferung der benötigten Materialien.
Die Asphalt-, Schottertragschichten und Erdaushub sind
zu entsorgen.

Liefernachweis:

Geplantes Produkt:
Fa. Ziegler, Modell HALIFAX, Artikelnummer: 108.108

Hersteller:
'....................'
(Bietereintrag)

Typen:
'....................'
(Bietereintrag)
Menge: 6,000 Stk
Zuordnung: 561

**2.90.200 Lieferung Dreikantschlüssel für Abfalleimer der Vorpos..**
Lieferung Dreikantschlüssel zum Öffnen der Abfalleimer.
Menge: 1,000 Stk
Zuordnung: 561

**2.90.210 Feuerwehrpfosten rot-weiß mit Hülse, liefern, Einbau in Pflaster**
Pfosten zum Herausnehmen, feuerverzinktes Quadratrohr:
70 x 70 x 3 mm, Länge 900 mm über GOK.
Feuerverzinkte Bodenhülse: 80 x 80 x 3 x 500 mm, mit
angeschweißten Erdankern, Verschweißte Kopfplatte,
Feuerwehrverschluss für Überflur-Hydrantenschlüssel
nach DIN 3222
Lackierung: Farbe weiß, mit 3 umlaufenden roten
Streifen (Ringe) reflektierend.
Die Montage in Betonfundamente gem. Herstellerangaben,
mind. 40 x 40 x 50 cm, Beton C 20/25, DIN EN 206-1.

Die Arbeiten verstehen sich einschließlich Schnitt und
Aufnahme Asphalt (40 x40 cm), Erdarbeiten,
Wiederherstellung der Pflasterung, einschl. Schnitt.

Pflaster- Schotter und Bodenreste sind abzufahren und
ordnungsgemäß zu entsorgen.
Menge: 3,000 Stk
Zuordnung: 561

**2.90.220 Vorhand. Schild "Sammelplatz" umsetzen**
Vorhandenes Schild  "Sammelplatz" einschl Fundament
ausgraben, Beton abstemmen und entsorgen und am neuen
Standort wieder neu in Betonfundament ca. 40x40x60 cm
versetzen. Fundament setzt 15 cm unter GOK an.
Menge: 1,000 Stk
Zuordnung: 563

**2.90.230 Schilderpfosten Lä. 3,00 m liefern und einbauen**
Rohrpfosten,
aus verzinktem Stahl, Schichtdicke mind. 60 my,
Wanddicke 2,9 mm,
Außendurchmesser 60 mm,
Pfostenlänge 3,00 m,
aufstellen in befestigten Flächen,
Bodenklasse 3 bis 5,
Betonfundament C 20/25,
B/L/H = 30 x 30 x 80 cm,
nach Freigabe durch den AG,
einschl. der erforderlichen Erdarbeiten, überschüssigen
Aushub entsorgen,
Entsorgung gem. TV 1.
Menge: 2,000 Stk
Zuordnung: 561

**2.90.240 Schild Sammelplatz 300 x 300 mm liefern u. befestigen**
Rettungszeichen <Sammelplatz> in den Abmessungen ca.
300 x 300mm, Aluminium 2 mm, Piktogramm  weiß auf
Hintergrundfarbe grün, reklektierende Folie Typ 1,
liefern und am Rohrpfosten der Pos. 2.90.230.
mittels Schellen, gem. Herstellerangaben, befestigen,
Bohrungen sind einzukalkulieren.
Menge: 1,000 Stk

**2.90.250 Alu-Schild Spielplatz, 620 x 830 mm liefern**
Spielplatzschild mit Siebdruckverfahren Aufdruck
Spielplatz einschl. frei wählbare Piktogramme
(optional) zum Aufkleben liefern und mittels zu
liefernder Rohr-Mastschellen an dem Schilderpfosten der
Vorpos. 2.90.230. befestigen.

Das rechteckige Schild hat einen weißen Rand und
schwarzen Text auf bunter Spielplatz-Grafik
Material: Aluminiumblech (Flachschild),
Abgerundete Ecken,
Abmessungen ca. 620 x 830 mm
Abbildungen Standard: kein Glas, keine Hunde
Menge: 2,000 Stk
Zuordnung: 563

**2.90.260 Aufkleber für Spielplatzschild, selbstklebend liefern u aufbringen**
Frei wählbare Piktogramme zum Aufkleben auf
Spielplatzschild der Vorpos. liefern und nach
herstellervorschrift befestigen
Symbol nach Wahl des AG.
Menge: 6,000 Stk
Zuordnung: 563

#### Titel 2.100 PFLANZFLÄCHEN

**2.100.10 Vegetationsschicht lockern**
Vegetationsschicht lockern,
durch Fräsen, Tiefe 30 cm,
Anschlüsse an Wege 2 cm unter Belagoberkante,
Steine, Fremdkörper, Unkraut und schwer verrottbare
Pflanzenteile ablesen, Durchmesser der Steine und
Fremdkörper ab 5 cm,
Bodenklasse "Oberboden", inkl. Rohplanum herstellen,
Gefälleneigung eben bis 1 : 1,5,
in Teilflächen,
Abrechnung in der Abwicklung.

Anfallende Stoffe laden und nach den zur Zeit gültigen,
abfallrechtlichen Bestimmungen entsorgen,
Einschl. Transport- und Entsorgungskosten,
AVV-Bezeichnung: Kompostierbare Abfälle,
AVV-Schlüssel: 20 02 01.
Menge: 750,000 m2
Zuordnung: 571

**2.100.20 Bodenverbesserung der Vegetationsflächen, Rindenhumus**
Bodenverbesserung der Vegetationsflächen zur Pflanzung
mit Rindenhumus Körnung 0-20, kein Mulch oder
Häckselgut,
RAL gütegesichert
Auftragsdicke: 3 cm,
Stoffe gleichmäßig vor dem Fräsen aufbringen,
Geländeneigung eben bis 1 : 1,5,
in Teilflächen,
Abrechnung in der Abwicklung.
Menge: 470,000 m2
Zuordnung: 571

**2.100.30 Bodenverbesserung der Vegetationsflächen, Sand 02**
Bodenverbesserung der Vegetationsflächen zur Pflanzung
mit Sand 0-2,
Auftragsdicke: 3 cm,
Stoffe gleichmäßig vor dem Fräsen aufbringen,
Geländeneigung eben bis 1 : 1,5,
in Teilflächen,
Abrechnung in der Abwicklung.
Menge: 18,000 to
Zuordnung: 571

**2.100.40 Bodenverbesserung der Vegetationsfläche, Hydrogel**
Biologisches Hydrogel aus Holz zur Optimierung der
Wasserspeicherfähigkeit des Bodens,
gekörnt,
pH-Neutral,
liefern und nach Herstellerangaben auf die Flächen
ausbringen und einarbeiten,
in Teilflächen,
Ausbringmenge 200 g/m2
Menge: 90,000 kg
Zuordnung: 571

**2.100.50 Feinplanum für Pflanzflächen herstellen**
Feinplanum für neue Pflanzflächen herstellen nach DIN
18915,
zulässige Abweichung von der Sollhöhe +/- 2cm,
Steine, Fremdkörper, Unkraut und schwer verrottbare
Pflanzenteile ablesen, Durchmesser der Steine und
Fremdkörper ab 3 cm,
Bodenklasse "Oberboden",
Gefälleneigung eben bis 1 : 1,5,
in Teilflächen,
Abrechnung in der Abwicklung.

Anfallende Stoffe laden und nach den zur Zeit gültigen,
abfallrechtlichen Bestimmungen entsorgen,
Einschl. Transport- und Entsorgungskosten,
AVV-Bezeichnung: Kompostierbare Abfälle,
AVV-Schlüssel: 20 02 01,
Abrechnung in der Abwicklung.
Menge: 480,000 m2
Zuordnung: 571

**2.100.60 Pflanzflächendüngung organisch herstellen**
Pflanzflächendüngung herstellen,
in Teilflächen,
mit Hornspänen, 90 Proz. organische Substanz
Ausbringmenge: ca. 100 gr / m2
Anzahl der Arbeitsgänge: 1.
Abrechnung nach aufgebrachter Menge.
Menge: 480,000 m2
Zuordnung: 571

**2.100.70 Pflanzfläche nach dem Pflanzen lockern**
Pflanzfläche nach dem Pflanzen lockern und die Spuren
beseitigen,
in Handarbeit,
in Teilflächen,
einschließlich (wieder)herstellen der Gießränder,
Steine, Fremdkörper, Unkraut und schwer verrottbare
Pflanzenteile ablesen, Durchmesser der Steine und
Fremdkörper ab 5 cm,
Tiefe der Lockerung 5 cm,
Abrechnung in der Abwicklung.

Anfallende Stoffe laden und nach den zur Zeit gültigen,
abfallrechtlichen Bestimmungen entsorgen,
Einschl. Transport- und Entsorgungskosten,
AVV-Bezeichnung: Kompostierbare Abfälle,
AVV-Schlüssel: 20 02 01.
Menge: 480,000 m2
Zuordnung: 571

**2.100.80 Bestandsvegetationsflächen vor Mulchung oberflächlich lockern**
Bestand-Vegetationsflächen oberflächlich lockern bzw.
maschinell aufkratzen (3-5 cm) mit Rüttel- oder
Kreiselegge o. gleichwertiger Art,
in Teilflächen,
vor der Mulchung.
Die Arbeiten sind vor dem Mulchauftrag durch die BL
abnehmen zu lassen.
Menge: 130,000 m2
Zuordnung: 571

**2.100.90 Pflanzflächen mulchen, Rindenmulch**
Pflanzflächen mulchen,
Rindenmulch liefern und in Pflanzflächen einbauen,
nach dem Pflanzen von Hand um die Pflanzen verteilen,
Schutz gegen Verunkrauten, Austrocknen
durch Mulchen mit Rindenmulch Körnung 10/40,
güteüberwacht gem. FLL-Richtlinien,
Dicke der Mulchdecke min. 5 cm,
(Es sind mind. 5 cbm je 100 qm einzukalkulieren.)
Abrechnung nach Fläche. Die Lieferscheine sind der
Abrechnung zum Soll-Ist-Vergleich hinzuzufügen.

Abrechnung nach Flächenaufmaß.
Menge: 480,000 m2
Zuordnung: 571

**2.100.100 Rindenschutz inkl. Voranstrich**
Schutz der Rinde gegen Verdunstung und
Sonneneinstrahlung der in die Baumkrone herstellen,
Stamm bis 20 cm über den untersten Astkranz,
Mindesthöhe. 2,25 m
Stammumfang  18-20 cm
1. Stamm mittels Schleifvlies oder rauhem Lappen
reinigen und mit dem Voranstrich oder gleichwertig
"satt" streichen.
2. Rindenschutz durch deckenden Anstrich mehrjährig
(>= 5 Jahre) haftender Stammschutzfarbe (weiß)
vom Stammfuss bis in die Hauptäste anlegen.

Zur Qualitätskontrolle sollten Vorstrich und
Deckanstrich in unterschiedlichen Farbtönen ausgeführt
werden. (z.B. Vorstrich: gelb und Deckanstrich: weiß)

Vor Aufbringen des Deckanstrichs muss der Vorstrich
durchgetrocknet sein
Stammschutzfarbe auf organischer Basis 400g/Stamm,
Hinweis: (Temperatur-)Angaben des Herstellers unbedingt
beachten, ab + 10°C auftragen (nicht auf gefrorenes
oder nasses Holz streichen)
Der Vorstrich (i.d.R. gelb) muss durchgetrocknet sein,
damit sich dieser nicht mit dem Deckanstrich (i.d.R.
weiß) mischt.
Abrechnung/Zuordnung: Alle Hochstämme.
Der Anstrich hat vor der Baumanbindung zu erfolgen.
Menge: 4,000 Stk
Zuordnung: 573

**2.100.110 Pfahl-Dreibock liefern und herstellen,**
Pflanzenverankerung als Pfahldreibock mit vier
Lattenrahmen liefern und fachgerecht herstellen.
Pfähle aus kesseldruckimprägniertem Fichtenholz,
geschält und angespitzt.
Pfahllänge: 250 cm; Zopfdicke 10/12 cm.
Ein Lattenrahmen bestehend aus je drei Halbrundriegeln
(Breite 7-8 cm).
UK Lattenrahmen in den Höhen 25, 40 und 55 cm über OKG.
Oberster Lattenrahmen mit OK Pfahl abschließend.
Bindematerial: Kokosstrick.
Menge: 4,000 Stck

**2.100.120 Gießrandsystem (PE-HD-Bahn) liefern, herstellen,**
Gießrand (PE-HD-Bahn) liefern, herstellen.
Bewässerungseinrichtung (Gießrand) liefern und
fachgerecht herstellen. Gießrand in offener Pflanzgrube
einbauen.
Einbindetiefe: ca. 10 cm.
Material: PE-HD-Bahn; 3 mm stark; Farbe: grün. Maße: H
30 cm; L ca. 300 cm.
Stöße überlappt am Baumpfahl, mittels drei Schrauben
und Unterlegscheibe, fixieren.
Menge: 4,000 St

**2.100.130 Baumgruben für Baumsubstrat herstellen**
Gruben für Substrateinbau (Wurzelraum) Maße 3,20 x 3,20
x 1,50 m (Länge x Breite x Tiefe), in Trapezform
ausheben,
Grundfläche 3,00 m x 3,00 m.
Boden des Homogenbereichs A, DIN 18300,
ehemals Bodenklasse 3 und 4, DIN 18300.
Lösbarkeit gem. Bodengutachten,
Aushub seitlich lagern und nach Abschluss der
Auskofferungen an Fehlstellen einplanieren,

Sohle 25-30 cm tief lockern,

Nach der Pflanzung Gießrand herstellen,
Verdrängten Aushub seitlich einplanieren,
Abrechnung nach Stück.
Menge: 4,000 Stk
Zuordnung: 571

**2.100.140 Baumsubstrat liefern und einbauen,**
Baumsubstrat für Solitärbäume liefern und einbauen,
Verfüllung der Pflanzgruben (wie zuvor beschrieben) im
gesamten Bereich der Pflanzungen bis 150 cm Tiefe,
Baumsubstrat als homogenes Vegetationssubstrat auf
Porlith-Basis
gemäß den Empfehlungen für Baumpflanzungen der FLL
(Pflanzgrubenbauweise 1) Ausgabe 2010
frei Baustelle liefern, lagenweise einbauen und
gem. Herstellerangaben leicht statisch verdichten.
Ev2: max. 45 MN/m²
max. 95% DPr
Ein Prüfzeugnis gem. FLL ist dem AG vorzulegen.
Zu berücksichtigender Verdichtungsfaktor ca.: 1,25

Erst nach Freigabe durch den AG/Bauüberwachung darf das
Substrat eingebaut werden. Füllhöhe nach Verdichtung
bis -0,15m unter GOK (= Rasenplanum)
Hinweis: Oberboden (15cm) wird über dem Baumsubstrat
eingebaut.

Die Lieferscheine der eingebauten Materialien sind der
Abrechung zum Soll-Ist-Vergleich hinzuzufügen.
Abrechnung nach örtlichem Aufmaß.

Typen: 'Baumsubstrat Vulcatree 0/32'

Hersteller:  Vulcatec GmbH, Kretz
  Tel. 02632 9548-0
  info@vulkatec.de

oder gleichwertiger Art.
Gleichwertiges Produkt/Fabrikat: wie im Text
beschrieben,
vom Bieter anzugeben, wenn nicht das o.g. Richtfabrikat
angeboten wird.
'....................'
(vom Bieter einzutragen)
Menge: 36,000 m3
Zuordnung: 571

**2.100.150 Mykorrhiza Impfung -Laub-**
Mykorrhiza Impfung durchführen:
Der Impfstoff ist als Substrat in Wurzelnähe in das
ausgehobene Pflanzloch kurz vor dem Pflanzen
aufzustreuen und vor dem Verfüllen des Pflanzloches an
die Ballenseiten aufzustreichen.
Ist die Beimpfung nach dem Pflanzen erforderlich, wird
der Impfstoff mit dem Spaten in eine Tiefe von 5 - 30
cm an den Ballen gebracht. Diese Impfstellen sind
gleichmäßig zu verteilen und mit jeweils 100 ml
Impfstoff zu versehen.
Verbrauch pro Pflanze: Pro 7 cm Stammumfang 100 ml
Impfstoff. (Bei einem STU von 20-25 entspricht die
Menge 350 ml)

Hersteller: MykoMax GmbH Krefeld
Lieferant und Beratung: Dr. Jürgen Kutscheidt,

Die Auswahl des Mykorrhiza-Pilzes muss der Pflanzenart
angepasst sein, damit eine Symbiose erfolgen kann. Die
Impfstoffe dürfen nicht auf sterilen Substraten
angezogen sein. Der Nachweis über die Freiheit von
zoosporenbildenden Schadpilzen muss erbracht werden und
die Lagerfähigkeit muss mindestens 30 Tage betragen.
Für Ektomykorrhiza-Impfstoffe muss im MPN-Test nach
infektiösen Einheiten der Nachweis erbracht werden,
dass er 1:25 verdünnbar ist.

Endomykorrhiza-Impfstoffe müssen je Liter mind. 200.000
infektiöse Einheiten nach MPN-Test enthalten. Im Test
nach TROUVELOT und im Succinatdehydrogenas-
Reaktionstest müssen mindestens 50 Prozent vitale
Arbuskeln erreicht werden. Mindestens 50 Prozent der
vitalen Arbuskeln müssen Phosphatase-aktiv sein.
Materialnachweis durch Originallieferschein.

Liefernachweis: MykoMax GmbH
oder
Gefa Fabritz'

Typen: 'Mykorrhiza Impfung `Laub´'

oder gleichwertiger Art.
Gleichwertiges Produkt/Fabrikat: wie im Text
beschrieben,
vom Bieter anzugeben, wenn nicht das o.g. Richtfabrikat
angeboten wird.

Gewählter Hersteller:
'....................'
( vom Bieter anzugeben )

Gewähltes Produkt / Typ:
'....................'
( vom Bieter anzugeben )
Menge: 4,000 Stk
Zuordnung: 573

**2.100.160 Wasserspeicher, gekörnt auf Holzbasis, der Baumpflanz. beimischen**
Biologisches Hydrogel aus Holz zur Optimierung der
Wasserspeicherfähigkeit des Bodens,
gekörnt,
pH-Neutral,
liefern und nach Herstellerangaben dem Aushub der Bäume
beimischen.
Ausbringmenge 200 g/m2
Menge: 28,000 kg
Zuordnung: 573

**2.100.170 Kompost gütegesichert liefern**
Fertigkompost (RAL gütegesichert) liefern und dem
Baumsubstrat beimischen.
Rottegrad IV-V
fein- oder mittelkörnig 0 bis 25 mm
Kompostgabe in Pflanzloch liefern und mit dem zu
verfüllenden Pflanzenaushub vermischen.
Einbringmenge:  200 Ltr. je Baum.
Der Nachweis über die Eignung als Fertigkompost ist
vorzulegen.

Abrechnung nach Lieferschein.
Zur Vermeidung von Plastik-Müll wird die Lieferung
einer losen Mengen (Schüttung) empfohlen!
Abrechnung nach vorgelegtem Lieferschein.
Menge: 1,000 m3
Zuordnung: 573

**2.100.180 Düngung Bäume, org. NPK-Dünger**
Düngung Bäume, org. NPK-Dünger
------------------------------
Düngung Bäume, org. NPK-Dünger
Düngung mit organischem NPK-Dünger,
6 % N  Stickstoff
4 % P2 05 Phosphat
5 % K2 O Kali
ca. 60 % humusbildende, organische Substanz,
Erzeugnis: Oscorna Baumdünger
Menge/St  5 kg pro Baum
Zeitpunkt der Ausführung: im Zuge  Pflanzarbeiten,
liefern, Dünger aufbringen und leicht einarbeiten,
Abrechnung nach aufgebrachter Menge.

Menge/St: 5 kg pro Baum
Zeitpunkt der Ausführung: im Zuge  Pflanzarbeiten
liefern, Dünger aufbringen und leicht einarbeiten,
Abrechnung nach aufgebrachter Menge.

Liefernachweis:
Oscorna GmbH, Ulm

oder gleichwertige Art:

Hersteller:
'....................'
(vom Bieter einzutragen)
Menge: 1,000 kg
Zuordnung: 573

**2.100.190 Düngung Bäume/Solitär, org. NPK-Dünger**
Düngung mit organischem NPK-Dünger,
6 Prozent N  Stickstoff
4 Prozent P2 05 Phosphat
5 Prozent K2 O  Kali
ca. 60 Prozent  humusbildende, organische Substanz,

Menge/St. 5 kg pro Baum und 1 kg pro Solitärgehölz.
Zeitpunkt der Ausführung: im Zuge der  Pflanzarbeiten,
liefern, Dünger aufbringen und leicht einarbeiten,

Die BL ist über den Düngetermin vorab zu informieren.
Abrechnung nach aufgebrachter Menge.
Menge: 20,000 kg
Zuordnung: 573

#### Titel 2.110 PFLANZENLIEFERUNG UND PFLANZARBEITEN

*Hinweis: VORBEMERKUNGEN*
Die Pflanzenlieferung und die Pflanzarbeiten sind
gemäß DIN 18 916, 18 917 und 18 919 auszuführen. Die
Pflanzen sind in erster Güte nach den Richtlinien
Bundes Deutscher Baumschulen zu liefern, auf der
Baustelle abzuladen und in herzustellende Pflanzgruben
bzw. in vorbereitete Pflanzflächen zu pflanzen.

Folgende Punkte sind u.a. zwingend zu beachten:
AG und der Landschaftsarchitekt behalten sich
grundsätzlich vor, die Pflanzen in der Baumschule
auszusuchen und auszubinden.

Qualität der Hochstämme:
Mindestreihenabstand in der Baumschule: 2,00m
Mindestpflanzabstand in der Baumschule: 2,50m

Grundlagen für die Lieferung der Bäume sind:
- Kronenaufbau mit gleichmäßigem, differenziertem
Triebaufbau und entsprechender Rangfolge
- Vorhalten entsprechender Kontingente, min. 2/3 der
geforderten Mengen je Art und Sorte in identischen
Größen und Qualitäten im Quartier des Bieters. Das u.U.
fehlende Drittel der Lieferung kann zugekauft werden.
In diesem Fall ist die Lieferbaumschule im Angebot zu
benennen. Der Auftraggeber behält sich vor, die
Qualität der Zulieferbaumschule zu überprüfen.
Der Bieter sichert zu, dass die von ihm angebotenen und
zu liefernden Bäume von gleicher Qualität und gleichem
Habitus sind (Stammumfang, Höhe und Kronenaufbau). Der
Auftraggeber behält sich vor, die Häufigkeit der
Verschulungen durch Laboranalyse zu prüfen. Werden die
angebotenen Bäume in der Baumschule zur Besichtigung
freigegeben und entsprechen nicht der ausgeschriebenen
Qualität (Verpflanzhäufigkeit, Stammumfang,
Kronenansatz und -breite, Reihen- und Pflanzabstand) so
übernimmt der Bieter sämtliche entstandenen Kosten,
einschließlich des Ersatzes eventueller Schäden.

Der Landschaftsarchitekt behält sich weiterhin vor, die
Pflanzen vor der Pflanzung selbst auszulegen. Überdies
gilt der Bepflanzungplan mit seinen Angaben. Solitäre
in Schemapflanzungen müssen vor der Pflanzung in
Abstimmung mit der BL örtlich ausgepflockt werden.

Das Herstellen der Pflanzgruben, der Pflanzlohn sowie
das Laden, Liefern und Abladen der Pflanzen und der
Transport zum Pflanzenstandort sind in die
Einheitspreise der
Pflanzen-Positionen einzukalkulieren.
Das Herrichten der Pflanzgruben für alle Pflanzen ist
gemäß DIN 18 916 auf das 1,5-fache der Wurzelwerkbreite
bzw. des Ballens zu bemessen. Beim Aushub sind Ober-
und Unterboden getrennt zu entnehmen und zu lagern.Die
Grubensohle ist durch Umgraben sorgfältig zu lockern,
bei Solitärgehölzen und Hochstämmen 25 - 30 cm tief.
Im unteren Grubenbereich ist bei der Pflanzung ab 30 cm
unter OK Gelände nur Unterboden einzubringen. Vor dem
Verfüllen sind die Ballentücher zu öffnen und die
Drahtballierung aufzuschneiden. Die restliche
Pflanzgrube ist mit Oberboden zu verfüllen.
Überschüssiger Boden ist zu laden, zu transportieren
und an anderer Stelle auf der Baustelle wieder
einzubauen bzw. zu entsorgen.
Transportentfernung bis 50 m.

1. Bei der Zulieferung der Pflanzenware dürfen keine
schweren Lkw oder andere Baumaschinen über die
feinplanierten Pflanzflächen fahren.

2. Nach erfolgter Pflanzung sind für Hochstämme und
Solitäre, Gießränder anzulegen.

3. Lagerung der Pflanzen
Grundsätzlich ist nach der Anlieferung der Pflanzen
unverzüglich mit den Pflanzarbeiten zu beginnen. Sollte
nach der Anlieferung der Pflanzen eine Lagerung
notwendig sein, so sind bis zu einer Dauer von 48 Std.,
Schädigungen der Pflanzen durch Abdecken und Anfeuchten
der Wurzeln und Ballen zu vermeiden.
Eine Lagerung auf der Baustelle über 48 Std. hinaus ist
durch entsprechende Organisation des Arbeitsablaufes
vom Auftragnehmer zu vermeiden. Sollte eine Lagerung
der Pflanzen, aus Gründen, die der AN nicht zu
vertreten hat, über die 48 Std. hinaus notwendig
werden, wird dies über eine gesonderte Position
vergütet.
Nach Ankunft und Abladen sind die gelieferten Pflanzen
umgehend vom AN auf mögliche Schäden zu überprüfen.

4. Sämtliche Pflanzarbeiten dürfen nur von Fachkräften
ausgeführt werden.
Die Absteckung der Pflanzstandorte ist in die
Pflanzpositionen mit einzuberechnen, sie wird nicht
gesondert vergütet.

5. Alle Pflanzen sind ausgiebig bis zum Bodenschluss
(Bestandteil der Pflanzarbeiten) zu wässern, im
Einschlag und direkt nach dem Pflanzvorgang (vor dem
Mulchen). Wasserzapfstellen sind nicht vorhanden.

6. Die Pflanzarbeiten müssen unbedingt mit der AG bzw.
der Bauleitung abgesprochen werden!

7. Gehölzschnitte vor der Pflanzung (Pflanzschnitt)
sind gemäß DIN 18 916 Bestandteil der Pflanzarbeiten
und werden nicht gesondert vergütet. Notwendige
Schnittmaßnahmen sind nach vorher erfolgter Absprache
mit der Bauüberwachung von Fachkräften durchzuführen.

8. Alleebäume und Hochstämme sind frei von Austrieben
an den Stämmen zu liefern. Auf der Baustelle
aufgeastete Gehölze werden nicht akzeptiert.

9. Die Wurzeln ballenloser Pflanzen sind vor der
Pflanzung mit scharfem Schneidwerkzeug
zurückzuschneiden und vor dem Pflanzen mit Alginure
Wurzel-Dip zu  versehen und in Lehmbrei zu tauchen.

10. Die Pflanzen sind in artgerechte Tiefe zu pflanzen.
Beim Rückschnitt oberirdischer Pflanzenteile ist die
natürliche Wuchsform  zu erhalten. Nach der Pflanzung
sind alle Pflanzen durchdringend anzuwässern. Dieser
Arbeitsgang gehört mit zum Pflanzvorgang und wird nicht
gesondert vergütet.

11. Die Fertigstellungspflege verläuft innerhalb einer
Vegetationsperiode bis zur Abnahme der
Vegetationsflächen.
Die Abnahme der Pflanzflächen erfolgt nicht vor
Ende einer Vegetationsperiode, frühestens ab dem
15. September eines Jahres.

Die Pflegegänge erfolgen im Abstand von ca. 6 Wochen.
Die erforderlichen Teilleistungen sind ohne
besondere Anordnung rechtzeitig auszuführen.

Die Ausführung jeder Teilleistung ist dem AG
anzuzeigen!

12. Chemische Unkrautvernichtungsmittel dürfen nicht
verwendet werden.

13. Anfallende Stoffe sind nach den zur Zeit geltenden,
abfallrechtlichen Bestimmungen zu entsorgen.
Der Nachweis der ordnungsgemäßen Entsorgung ist
zu erbringen.
Die Entsorgungskosten sind in die Einheitspreise
einzukalkulieren!

14. Als Lieferbaumschule wird benannt:

'......................................................
........'

*Hinweis*
BÄUME

**2.110.10 Prunus avium 'Plena', StU 20-25 liefern, pflanzen**
Prunus avium "Plena" (gefüllte Wildkirsche)
Hochstamm mit durchgehendem Leittrieb,
4 x v. aus extra weitem Stand, mDb., StU 20-25,
liefern und pflanzen lt. Vorbemerkungen.
Kann der Baum nicht am Liefertag gepflanzt werden, so
ist er in der Erde einzuschlagen!
Menge: 2,000 Stk
Zuordnung: 573

**2.110.20 Quercus Frainetto, StU 20-25 liefern, pflanzen**
Quercus frainetto, Ungarische Eiche
Hochstamm, mit durchgehendem Leittrieb
4 x v. aus extra weitem Stand, mDb., StU 20-25,
mit Drahtballierung
liefern und pflanzen lt. Vorbemerkungen
Menge: 1,000 Stck

**2.110.30 Tilia cordata 'Greenspire', StU 20-25 liefern, pflanzen**
Tilia cordata 'Greenspire' (Linde)
Hochstamm 3xv. ew mDb  StU 20-25
liefern und pflanzen lt. Vorbemerkungen
Menge: 1,000 Stk

*Hinweis*
FLÄCHIGE BEPFLANZUNG, BODENDECKER u. GRÄSER

**2.110.40 Carex morrowii**
Carex morrowii (Japan-Segge)
9er Topf.
liefern und pflanzen lt. Vorbemerkungen.
Menge: 140,000 Stk

**2.110.50 Luzula sylvatica**
Luzula sylvatica (Wald-Marbel)
9er Topf.
liefern und pflanzen lt. Vorbemerkungen.
Menge: 150,000 Stk

**2.110.60 Epimedium grandiflorum "Elfenkönigin"**
Epimedium grandiflorum "Elfenkönigin" (Elfenblume)
9er Topf.
liefern und pflanzen lt. Vorbemerkungen.
Menge: 470,000 Stk

**2.110.70 Geranium macrorrhizum 'Ingwersen'**
Geranium macrorrhizum 'Ingwersen' (Balkan-
Storchenschnabel)
9 cm Topf
liefern und pflanzen lt. Vorbemerkungen.
Menge: 670,000 Stk

**2.110.80 Nepeta x faassenii 'Walker's Low'**
Nepeta x faassenii 'Walker's Low' (Katzenminze)
9er Topf
liefern und pflanzen lt. Vorbemerkungen.
Menge: 660,000 Stk

**2.110.90 Panicum virgatum 'Shenandoah'**
Panicum virgatum 'Shenandoah' (Ruten-Hirse)
9er Topf
liefern und pflanzen lt. Vorbemerkungen.
Menge: 170,000 Stk

**2.110.100 Potentilla fruticosa 'Abbotswood'**
Potentilla fruticosa 'Abbotswood' (Fingerstrauch weiß)
Strauch 2xv, im Container, Höhe 40-60 cm
liefern und pflanzen lt. Vorbemerkungen.
Menge: 30,000 Stk

**2.110.110 Ribes alpinum "Schmidt"**
Ribes alpinum "Schmidt" (Wilde Johannisbeere)
Strauch 2xv, im Container, Höhe 40-60 cm
liefern und pflanzen lt. Vorbemerkungen.
Menge: 85,000 Stk

**2.110.120 Rosa rugosa**
Rosa rugosa (Kartoffel-Rose)
Strauch 2xv, im Container, Höhe 40-60 cm
liefern und pflanzen lt. Vorbemerkungen.
Menge: 260,000 Stk

**2.110.130 Salix purpurea "Nana"**
Salix purpurea 'Nana' (Purpurweide)
Strauch 2xv, im Container, Höhe 40-60 cm
liefern und pflanzen lt. Vorbemerkungen.
Menge: 50,000 Stk

**2.110.140 Sporobolus heterolepis 'Tara'**
Sporobolus heterolepis 'Tara' (Tropfengras)
9er Topf
liefern und pflanzen lt. Vorbemerkungen.
Menge: 470,000 Stk

**2.110.150 Symphoricarous chen. Hankock**
Symphoricarous chen. Hankock (niedrige Schneebeere)
9er Topf
liefern und pflanzen lt. Vorbemerkungen.
Menge: 160,000 Stk

#### Titel 2.120 FERTIGSTELLUNGSPFLEGE

*Hinweis*
FERTIGSTELLUNGSPFLEGE
Pflanzung im Herbst 2026, Ende der
Fertigstellungspflege: nach einer Vegetationsperiode,
voraussichtlich Ende September 2027.
(Die Pflegegänge, insbesondere die Terminierung des
letzten Pflegegangs, sowie der genaue Abnahmetermin
sind mit der Bauleitung abzustimmen.)

Pflegerapport
Über jeden Pflege- und Arbeitsgang wie Bewässerung,
Düngung, Schneiden, Pflanzflächen pflegen etc. ist eine
sofortige genaue schriftliche Aufzeichnung inform eines
Pflegerapports zu führen, der tabellarisch mit allen
ausgeschriebenen Pflegeleistungen, Datum, Anzahl der
Pflegegänge etc., aufgestellt werden muß.
Diese Aufzeichnungen müssen umgehend von der Bauleitung
gegengezeichnet werden.
Dazu ist der Rapport spätestens am 2. Tag nach der
Pflege, bei Wässerungen am Tag der Leistungserbringung,
der BL zur Unterschrift vorzulegen (zu faxen oder zu
mailen).
Die Pflege und Wässerung ist bei de BL vorab
anzumelden.

Pflegerapport
Über jeden Pflege- und Arbeitsgang wie Bewässerung,
Düngung, Schneiden, Pflanzflächen pflegen etc. ist eine
sofortige genaue schriftliche Aufzeichnung inform eines
Pflegerapports zu führen, der tabellarisch mit allen
ausgeschriebenen Pflegeleistungen, Datum, Anzahl der
Pflegegänge etc., aufgestellt werden muß.
Diese Aufzeichnungen müssen umgehend von der Bauleitung
gegengezeichnet werden.

Der Nachweis der Pflegeleistung ist in Form eines
Raportzettels in Verbindung mit mindestens 8 Fotos, die
die ungepflegte und gepflegte Situation (Flächen
Vorher/Nachher) zeigen. Bei mehreren kleineren
Einzelflächen sind je 2 Fotos/ Teilfläche vorzulegen.
Die Unterlagen sind am Tag nach der Pflege per E-Mail
der BL vorzulegen.
Eine Abrechnung der Pflege- und Wässerungsgänge erfolgt
nur an Hand unterschriebener Rapportzettel.
Später vorgelegte Rapporte werden nicht anerkannt und
zurückgewiesen!

Sollten witterungsbedingte Mehr- oder Minderleistungen
erforderlich werden, so wird der abgegebene EP
entsprechend der Zahl der tatsächlich angefallenen
Arbeitsgänge umgerechnet.

Die Abrechnung der jeweils erfolgten Pflegedurchgänge
erfolgt anteilmäßig zum angebotenen EP.
(Die dazugehörige Berechnung erfolgt über die Änderung
des Faktors in der Mengenermittlung. Der angebotene EP.
bleibt erhalten, da beauftragt.)

*Hinweis*
RASENFLÄCHEN

**2.120.10 Fertigstellungspflege Rasen, 8 Schnitte**
Fertigstellungspflege der Rasenflächen
nach DIN 18 917, Rasen bis zur Erzielung eines
abnahmefähigen Zustandes pflegen.
Die Fertigstellungspflege umfasst außerdem alle zur
Erzielung
eines abnahmefähigen Zustandes erforderlichen
Arbeiten nach DIN 18 917
Absatz 7.3 Leistungen der Fertigstellungspflege:
Absatz 7.3.4 Mähen
Wuchshöhe 5 bis 8 cm, Schnitthöhe 4 cm,
Schnittfolge nach Wuchshöhe,
der AN ist verpflichtet, den AG von jeder
durchgeführten Pflegearbeit (Düngung, Rasenschnitt,
Wässern) in Kenntnis zu setzen und die Pflegerapporte
vor Ort bestätigen zu lassen.
Gefälleneigung eben bis 1 : 3,
anfallende Stoffe laden und nach den zur Zeit gültigen,
abfallrechtlichen Bestimmungen entsorgen,
Einschl. Transport- und Entsorgungskosten,
AVV-Bezeichnung: Kompostierbare Abfälle,
AVV-Schlüssel: 20 02 01.

EP für 1 Schnitt / '...........................' EUR/
m2,

EP für 8 Schnitte

Der Nachweis der Pflegeleistung ist in Form eines
Raportzettels in Verbindung mit mindestens 8 Fotos, die
die ungepflegte und gepflegte Situation (Flächen
Vorher/Nachher) zeigen. Bei mehreren kleineren
Einzelflächen sind je 2 Fotos/ Teilfläche vorzulegen.
Die Unterlagen sind am Tag nach der Pflege per E-Mail
der BL vorzulegen.
Menge: 260,000 m2

**2.120.20 Rasenflächen düngen**
Rasenflächen düngen mit stickstoffhaltigem Rasendünger
(20 g Stickstoff/m² pro Jahr),
inkl. Zusatz für Moosvernichtung,
Wahl und Zusammensetzung gem. Zustandsbild des Rasens,
als Frühjahrsdüngung,
Anzahl der Arbeitsgänge: 1
Anwässern der Düngegabe gem. Erfordernis,
Wasser kann dem AN durch den AG zur Verfügung gestellt
werden,
Gefälleneigung eben bis 1 : 3,
Abrechnung in der Abwicklung und Lieferschein.
Menge: 260,000 m2

*Hinweis*
PFLANZFLÄCHEN

**2.120.30 Fertigstellungspflege Pflanzflächen**
Fertigstellungspflege der Pflanzflächen
nach DIN 18 916 bis zur Erzielung eines abnahmefähigen
Zustandes pflegen,
die Fertigstellungspflege endet am 31.09.2024,
die Fertigstellungspflege umfasst alle zur Erzielung
eines abnahmefähigen Zustandes erforderlichen Arbeiten
nach DIN 18 916 Absatz 7 Leistungen der
Fertigstellungspflege:
Absatz 7.2
Lockern und Säubern von Pflanzflächen,
der AN ist verpflichtet, den AG von jeder
durchgeführten
Pflegearbeit (Lockern, Säubern, Wässern) in
Kenntnis zu setzen und die Pflegerapporte vor Ort
bestätigen zu lassen,
anfallende Stoffe laden und nach den zur Zeit gültigen,
abfallrechtlichen Bestimmungen entsorgen,
Einschl. Transport- und Entsorgungskosten,
AVV-Bezeichnung: Kompostierbare Abfälle,
AVV-Schlüssel: 20 02 01.

EP für 1 Arbeitsgang /'....................' EUR/m2,

EP für 12 Arbeitsgänge
Menge: 480,000 m2

**2.120.40 Pflanzflächen und Staudenbeete wässern, flächig**
Pflanzflächen wässern,
Zeitraum April bis Oktober,
Wasser wird bauseits zur Verfügung gestellt,
Mindestwassermenge 25 Liter/m².
Arbeitsgänge sind abhängig von den natürlichen
Niederschlägen und erfolgen nach Vereinbarung mit dem
AG, Abrechnung in der Abwicklung je Arbeitsgang.

EP für 1 Arbeitsgang '..................' EUR/m2,

EP für 12 Arbeitsgänge.
Menge: 480,000 m2

**2.120.50 Hecke wässern**
Hecken wässern,
Zeitraum April bis Oktober,
Wasser wird bauseits zur Verfügung gestellt,
Mindestwassermenge 50 Liter/m.
Arbeitsgänge sind abhängig von den natürlichen
Niederschlägen und erfolgen nach Vereinbarung mit dem
AG, Abrechnung in der Abwicklung je Arbeitsgang.

EP für 1 Arbeitsgang '..................' EUR/m,

EP für 12 Arbeitsgänge.
Menge: 90,000 m

**2.120.60 Heckenschnitt**
Hecken schneiden,
Ende Mai und Anfang September,
Gehölzart Carpinus betulus,
geforderte Höhe ca. 1,20 m, (Müllboxen 1,40 m),
geforderte obere Breite 0,60 m (nur bei 1-reihigr
Hecke)
Abrechnung nach Heckenlänge, Schnitt zweiseitig und
oben einschl. Köpfe.
2 Schnitte pro Jahr,
anfallende Stoffe laden und nach den zur Zeit gültigen,
abfallrechtlichen Bestimmungen entsorgen,
Einschl. Transport- und Entsorgungskosten,
AVV-Bezeichnung: Kompostierbare Abfälle,
AVV-Schlüssel: 20 02 01.

EP für 1 Schnitt /'....................' EUR/m,

EP für 2 Schnitte.

Abrechnung nach geschnittene Fläche
Menge: 223,000 m2

*Hinweis*
BÄUME
Der Baum ist am Tag der Lieferung direkt einzupflanzen
und darf nicht gelagert werden.

**2.120.70 Fertigstellungspflege Hochstamm**
Fertigstellungspflege der Hochstämme  gem. DIN 18916,
Pflanzscheiben der Hochstämme säubern, ggf. lockern
Gießring neu ausbilden,
Verankerungen überprüfen und nachrichten,
trockene und beschädigte Pflanzteile zurückschneiden,
Größe der Pflanzscheibe max. 2,00 x 2,00 m,

Anzahl der Arbeitsgänge: 6 St.
Abrechnung nach Anzahl der Bäume und durchgeführter
Arbeitsgänge.

EP für 1 Arbeitsgang /'....................' EUR/m2,

EP für 6 Arbeitsgänge
Menge: 8,000 Stk

**2.120.80 Solitärbaum wässern**
Solitärbaum wässern,
Zeitraum April bis Oktober,
je 150 Liter/Solitär/Arbeitsgang,
Wasser wird bauseits zur Verfügung gestellt,
Anzahl der Arbeitsgänge: 10,
Arbeitsgänge sind abhängig von den natürlichen
Niederschlägen und erfolgen nach Vereinbarung mit dem
AG. Abrechnung je Arbeitsgang.
EP für 1 Arbeitsgang '..................' EUR/St,

EP für 10 Arbeitsgänge.
Menge: 8,000 Stk

#### Titel 2.130 ENTWICKLUNGSPFLEGE

*Hinweis*
ENTWICKLUNGSPFLEGE
Beginn der Entwicklungspflege: voraussichtlich Oktober
2027, im direkten Anschluss an die
Fertigstellungspflege.
Dauer: 2 Jahre,
voraussichtlich bis zum Ende der Vegetationsperiode
Herbst 2029
(Die Pflegegänge, insbesondere die Terminierung des
letzten Pflegegangs, sowie der genaue Abnahmetermin
sind mit der Bauleitung abzustimmen.)
Es gilt die DIN 18916 mit den eingeschlossenen
DIN-Normen.

Entwicklungspflege innerhalb von zwei Vegetationsperioden bis zur abschließenden Abnahme der
Vegetationsflächen.
Die Abnahme der Pflanzflächen erfolgt nicht vor Ende
einer Vegetationsperiode, frühestens ab dem 15.
September eines Jahres.

Pflegegänge im Abstand von ca. 6 Wochen.
Die erforderlichen Teilleistungen sind ohne besondere
Anordnung rechtzeitig auszuführen.

Die Ausführung jeder Teilleistung ist dem AG
anzuzeigen.

Wasserzapfstellen sind nicht vorhanden, muss geliefert
werden.

Chemische Unkrautvernichtungsmittel dürfen nicht
verwendet werden.

Anfallende Stoffe sind nach den zur Zeit geltenden,
abfallrechtlichen Bestimmungen zu entsorgen.
Der Nachweis der ordnungsgemäßen Entsorgung ist
zu erbringen.
Die Entsorgungskosten sind in die Einheitspreise
einzukalkulieren.

Pflegerapport
Über jeden Pflege- und Arbeitsgang wie Bewässerung,
Düngung, Schneiden, Pflanzflächen pflegen etc. ist eine
sofortige genaue schriftliche Aufzeichnung inform eines
Pflegerapports zu führen, der tabellarisch mit allen
ausgeschriebenen Pflegeleistungen, Datum, Anzahl der
Pflegegänge etc., aufgestellt werden muß.
Diese Aufzeichnungen müssen umgehend von der Bauleitung
gegengezeichnet werden.

Der Nachweis der Pflegeleistung ist in Form eines
Raportzettels in Verbindung mit mindestens 8 Fotos, die
die ungepflegte und gepflegte Situation (Flächen
Vorher/Nachher) zeigen. Bei mehreren kleineren
Einzelflächen sind je 2 Fotos pro Teilfläche
vorzulegen.
Die Unterlagen sind am Tag nach der Pflege per E-Mail
der BL vorzulegen.
Eine Abrechnung der Pflege- und Wässerungsgänge erfolgt
nur an Hand unterschriebener Rapportzettel.
Später vorgelegte Rapporte werden nicht anerkannt und
zurückgewiesen!

Die Abrechnung der jeweils erfolgten Pflegedurchgänge
erfolgt anteilmäßig zum angebotenen EP.
(Die dazugehörige Berechnung erfolgt über die Änderung
des Faktors in der Mengenermittlung. Der angebotene EP.
bleibt erhalten, da beauftragt.)

**2.130.10 Stammschutzanstrich anbringen (Entwicklungspflege)**
Stammschutz durch Weißanstrich wie Pos. 2.100.100.,
jedoch 1x Erneuerung (Wiederholung) im Zuge der
laufenden Entwicklungspflege (je nach Witterung und
Wachstum der Bäume).

Ausführungsstermin:
spätestens vor Beginn des 3. Pflegejahres
Menge: 8,000 Stk

*Hinweis*
Verlängerung der Entwicklungspflege
Eine Verlängerung der Pflegezeit der Entwicklungspflege
bis zum nachfolgenden Jahreswechsel ist
einzukalkulieren:
Für den Fall, dass der Auftraggeber auf Grund fehlender
Kapazitäten die Anschlusspflege nicht unmittelbar
übernehmen kann.
Mit der Ausweitung der angebotenen Entwicklungspflege
bis zum Ende des laufenden Kalenderjahres, hat der
kalkulierte Einheitspreis für die Pflege- und
Bewässerungspositionen Gültigkeit bis max. 6 Monate .

*Hinweis*
RASENFLÄCHEN

**2.130.20 Entwicklungspflege Rasen, 16 Schnitte**
Entwicklungspflege der Rasenflächen
nach DIN 18 917, Rasen bis zur Erzielung eines
abnahmefähigen Zustandes pflegen.
Die Entwicklungspflege umfasst außerdem alle zur
Erzielung
eines abnahmefähigen Zustandes erforderlichen
Arbeiten nach DIN 18 917
Absatz 7.3 Leistungen der Fertigstellungspflege:
Absatz 7.3.4 Mähen
Wuchshöhe 5 bis 8 cm, Schnitthöhe 4 cm,
Schnittfolge nach Wuchshöhe,
der AN ist verpflichtet, den AG von jeder
durchgeführten Pflegearbeit (Düngung, Rasenschnitt,
Wässern) in Kenntnis zu setzen und die Pflegerapporte
bestätigen zu lassen.
Gefälleneigung eben bis 1 : 3,
anfallende Stoffe laden und nach den zur Zeit gültigen,
abfallrechtlichen Bestimmungen entsorgen,
Einschl. Transport- und Entsorgungskosten,
AVV-Bezeichnung: Kompostierbare Abfälle,
AVV-Schlüssel: 20 02 01.

EP für 1 Schnitt /'...........................' EUR/m2,

EP für 16  Schnitte
Menge: 260,000 m2

**2.130.30 Rasenflächen düngen**
Rasenflächen düngen mit stickstoffhaltigem Rasendünger
(20 g Stickstoff/m² pro Jahr),
inkl. Zusatz für Moosvernichtung,
Wahl und Zusammensetzung gem. Zustandsbild des Rasens,
als Frühjahrsdüngung,
Anzahl der Arbeitsgänge: je Jahr 1
Anwässern der Düngegabe gem. Erfordernis,
Wasser kann dem AN durch den AG zur Verfügung gestellt
werden,
Gefälleneigung eben bis 1 : 3,
Abrechnung in der Abwicklung und Lieferschein.

EP für 2 Arbeitsgänge
Menge: 260,000 m2

*Hinweis*
PFLANZFLÄCHEN

**2.130.40 Entwicklungsspflege Pflanzflächen**
Entwicklungspflege der Pflanzflächen
nach DIN 18 916 bis zur Erzielung eines abnahmefähigen
Zustandes pflegen,
die Fertigstellungspflege umfasst alle zur Erzielung
eines abnahmefähigen Zustandes erforderlichen Arbeiten
nach DIN 18 916 Absatz 7 Leistungen der
Fertigstellungspflege:
Absatz 7.2
Lockern und Säubern von Pflanzflächen,
der AN ist verpflichtet, den AG von jeder
durchgeführten
Pflegearbeit (Lockern, Säubern, Wässern) in
Kenntnis zu setzen und die Pflegerapporte vor Ort
bestätigen zu lassen,
anfallende Stoffe laden und nach den zur Zeit gültigen,
abfallrechtlichen Bestimmungen entsorgen,
Einschl. Transport- und Entsorgungskosten,
AVV-Bezeichnung: Kompostierbare Abfälle,
AVV-Schlüssel: 20 02 01.

EP für 1 Arbeitsgang /'....................' EUR/m2,

EP für 24 Arbeitsgänge
Menge: 480,000 m2

**2.130.50 Pflanzflächen und Staudenbeete wässern, flächig**
Pflanzflächen wässern,
Zeitraum April bis Oktober,
Wasser wird bauseits zur Verfügung gestellt,
Mindestwassermenge 25 Liter/m².
Arbeitsgänge sind abhängig von den natürlichen
Niederschlägen und erfolgen nach Vereinbarung mit dem
AG, Abrechnung in der Abwicklung je Arbeitsgang.

EP für 1 Arbeitsgang '..................' EUR/m2,

EP für 24 Arbeitsgänge.
Menge: 480,000 m2

**2.130.60 Hecke wässern**
Hecken wässern,
Zeitraum April bis Oktober,
Wasser wird bauseits zur Verfügung gestellt,
Mindestwassermenge 50 Liter/m.
Arbeitsgänge sind abhängig von den natürlichen
Niederschlägen und erfolgen nach Vereinbarung mit dem
AG, Abrechnung in der Abwicklung je Arbeitsgang.

EP für 1 Arbeitsgang '..................' EUR/m,

EP für 24 Arbeitsgänge.
Menge: 90,000 m

**2.130.70 Heckenschnitt, Höhe 100 cm**
Hecken schneiden,
Ende Mai und Anfang September,
Gehölzart Carpinus betulus,
geforderte Höhe ca. 1,20 (Müllboxen bis OK Müllbox),
geforderte obere Breite 0,40 m,
Abrechnung nach Heckenlänge, Schnitt zweiseitig und
oben einschl. Köpfe.
2 Schnitte pro Jahr,
anfallende Stoffe laden und nach den zur Zeit gültigen,
abfallrechtlichen Bestimmungen entsorgen,
Einschl. Transport- und Entsorgungskosten,
AVV-Bezeichnung: Kompostierbare Abfälle,
AVV-Schlüssel: 20 02 01.

EP für 1 Schnitt /'....................' EUR/m,

EP für 4 Schnitte.
Menge: 223,000 m2

*Hinweis*
BÄUME

**2.130.80 Entwicklungspflege Solitärbaum**
Entwicklungspflege der Hochstämme  gem. DIN 18916,
Pflanzscheiben der Hochstämme säubern, ggf. lockern
Gießring neu ausbilden,
Verankerungen überprüfen und nachrichten,
trockene und beschädigte Pflanzteile zurückschneiden,
Größe der Pflanzscheibe max. 2,00 x 2,00 m,

Anzahl der Arbeitsgänge: 6 / Jahr
Abrechnung nach Anzahl der Bäume und durchgeführter
Arbeitsgänge.

EP für 1 Arbeitsgang /'....................' EUR/m2,

EP für 12 Arbeitsgänge
Menge: 8,000 Stk

**2.130.90 Solitärbaum wässern**
Solitärbaum wässern,
Zeitraum April bis Oktober,
je 150 Liter/Solitär/Arbeitsgang,
Wasser wird bauseits zur Verfügung gestellt,
Anzahl der Arbeitsgänge: 10,
Arbeitsgänge sind abhängig von den natürlichen
Niederschlägen und erfolgen nach Vereinbarung mit dem
AG. Abrechnung je Arbeitsgang.
EP für 1 Arbeitsgang '..................' EUR/St,

EP für 20 Arbeitsgänge.
Menge: 8,000 Stk

#### Titel 2.140 STUNDENLOHNARBEITEN

*Hinweis*
STUNDENLOHNARBEITEN
Mit der Ausführung der im Leistungsverzeichnis
vorgesehenen Stundenlohnarbeiten ist erst nach
Anordnung des Auftraggebers zu beginnen.
Der Umfang der im Einzelfall zu erbringenden Leistungen
sind vor Ausführung anzuzeigen und mit geschätztem
Zeitaufwand zu benennen.
Die Stundenzettel sind werkstätig (wöchentlich)
einzureichen. Die angegebenen Stundenverrechnungssätze
sind unter Beachtung der preisrechtlichen Vorschriften
zu ermitteln und gelten unabhängig von der Anzahl der
abzurechnenden Stunden.
Eventuell anfallende Reise- bzw. Auslösungskosten sind
in die Stundenverrechnungssätze mit einzukalkulieren.

**2.140.10 Garten- und Landschaftsbau Facharbeiter**
Stundenlohnarbeiten Facharbeiter Garten- und
Landschaftsbau für fachspezifische Arbeiten.
Stundenlohnarbeiten nach Aufforderung durch die
Bauleitung.
Menge: 10,000 h

**2.140.20 Garten- und Landschaftsbau Helfer**
Stundenlohnarbeiten Helfer Garten- und Landschaftsbau
für alle nicht fachspezifische Arbeiten.
Stundenlohnarbeiten nach Aufforderung durch die
Bauleitung.
Menge: 5,000 h

**2.140.30 Minibagger, einschl. Fahrer**
Stundenlohnarbeiten Minibagger, einschl. Fahrer.
Stundenlohnarbeiten nach Aufforderung durch die
Bauleitung.
Menge: 3,000 h

**2.140.40 Hydraulikbagger, einschl. Fahrer**
Stundenlohnarbeiten Hydraulikbagger mind. 12 to,
einschl. Fahrer. Stundenlohnarbeiten nach Aufforderung
durch die
Bauleitung.
Menge: 2,000 h

**2.140.50 Radlader, einschl. Fahrer**
Stundenlohnarbeiten Radlader, einschl. Fahrer.
Stundenlohnarbeiten nach Aufforderung durch die
Bauleitung.
Menge: 5,000 h

**2.140.60 LKW, einschl. Fahrer**
Stundenlohnarbeiten LKW mind 7,5 to, einschl. Fahrer.
Stundenlohnarbeiten nach Aufforderung durch die
Bauleitung.
Menge: 1,000 h

**2.140.70 Kompressor, einschl. Bedienung**
Stundenlohnarbeiten Kompressor, einschl. Bedienung.
Stundenlohnarbeiten nach Aufforderung durch die
Bauleitung.
Menge: 1,000 h
